# BPlan Nr. 73, Quartier am Rauentaler Moselbogen
Angebotsaufforderung (GAEB DA XML 3.2, DA83)
Projekt: 2026-85-0085135
Währung: EUR
Nebenangebote zugelassen: ja
Erstellt mit: GXML Toolbox V3.3 R20210630, iTWO_64 V10.0.1018, 10.07.2026

## ZTV
Zusätzliche Technische Vertragsbedingungen  (Stand 26.06.2025)
-------------------------------------------------------------------------------------------

01.00.0200.0
Allgemeines zu den LV-Texten und anzuwendenden Normenwerken und Richtlinien

Die Beschreibung der einzelnen Leistungen sind im allgemeinen dem Mutterleistungsverzeichnis der Stadtverwaltung Koblenz, Stadtentwässerung-Eigenbetrieb der Stadt Koblenz entnommen.

Alle zitierten ZTV, DIN EN, ATV, und DWA und sonstige Vorschriften werden in der zum Zeitpunkt des Vertragsabschlusses gültigen Fassung Vertragsbestandteil.

01.00.0200.0.0
Alle Arbeiten an den abwassertechnischen Anlagen finden  grundsätzlich unter  Betrieb statt.

Die DWA-A 199-1 bis 3, die DGUV Regel 103-003, dieDGUV Regel 201-052 und die DGUV Vorschrift 21 werden vertraglich vereinbart.
Der AN hat die Einhaltung der in den Vorschriften genannten Grenzwerte sicherzustellen und ggf. durch den Einsatz von technischen Einrichtungen die Sicherheit des eingesetzten Personales zu gewährleisten.
Die Aufwendungen sind in die Einheitspreise einzurechnen und werden nicht gesondert vergütet.

01.00.0200.1
Baustellenverordnung

Die Verordnung über Sicherheit und Gesundheitsschutz auf Baustellen (Baustellenverordnung-BaustellV) in Verbindung mit RAB 30 ist zu beachten.

01.00.0200.2
Vorlage eines Bauzeitenplanes durch den AN vor Baubeginn und desen Fortschreibung /Anpassung

Der AN reicht vor Baubeginn einen Bauzeitenplan ein, der nach Zustimmung durch den AG verbindlicher Vertragsbestandteil wird. Der AN hat den Bauzeitenplan während der Baudurchführung durch Eintragung des Ist-Verlaufs fortzuschreiben und auf Verlangen des AG diesem ein Exemplar des fortgeschriebenen Plans auszuhändigen.
Aus dem Zeitplan muss die Reihenfolge der einzelnen Arbeiten und der vom Bieter vorgesehene Zeitbedarf für die Folge der einzelnen Arbeiten sowie der Personaleinsatz ersichtlich sein.

01.00.0201.0
Definition "nach besonderer Anordnung des AG"

In der Leistungsbeschreibung bedeutet "nach besonderer Anordnung des AG", dass auch mit der Vorbereitung zur Ausführung erst nach besonderer Anordnung zu beginnen ist.

01.00.0201.1
Anzahl der Arbeitstage pro Woche

Der AN verpflichtet sich, dass auf der Baustelle mind. 5 Arbeitstage pro Woche gearbeitet wird. In Wochen, in denen Brückentage sind, ist die Arbeitszeit mit dem AG abzustimmen. Bei wetterbedingtem Arbeitsausfall ist der AG unverzüglich zu informieren.

01.00.0202.0
Informationspflicht des AN über Bestandsanlagen im Baubereich

Der AN hat sich vor Ausführung der Arbeiten über die Lage von Leitungen, Kabeln, Dränen, Kanälen u. ä. beim AG und bei den für die Ver- und Entsorgungsanlagen zuständigen Trägern zu unterrichten. Wenn die Verlegung neuer Versorgungsleitungen durch die Versorgungsunternehmen geplant ist, soll der AN mit diesen in Verhandlung treten mit dem Ziel, die notwendigen Erdarbeiten ebenfalls mit auszuführen. Auftraggeber für diese Leistungen ist das jeweilige Versorungsunternehmen.
Die für die ausgeschriebenen Leistungen vereinbarte Bauzeit bleibt unverändert.

01.00.0202.1
Hinweis zum provisorischen Kanalbetrieb

Zum provisorischen Betrieb des Kanalsystems bei der Herstellung von Anschlüssen, bei Überleitungen oder beim Einrichten von Rohrprovisorien ist der Querschnitt bzw. die Leistungsfähigkeit (Rohre, Pumpe) genau so groß oder größer als die vorhandene Anlage zu wählen.

Kleinere Querschnitte (Durchflussleistungen, Pumpenleistung) sind nicht zugelassen! Sollte es zu Schäden durch zu klein gewählte Provisorien beim Kanalbetrieb kommen, haftet der AN.

Abweichungen von dieser Regelung können nur mit Genehmigung der Oberbauleitung und dem verantwortlichen Planungsingenieur vorgenommen werden.
Der Vorgang ist in den Bauakten zu vermerken.

01.00.0202.2
Wasserhaltung:

In Abschnitten,in denen der neue Kanal im Bereich  der Trasse des vorh.Kanals liegt, ist es erforderlich Wasserhaltung für das anfallende Abwasser sowie Regenwasser zu betreiben.
Dies kann z. B. bei geeigneter Witterung während der täglichen Arbeitszeit durch Absperren und Überpumpen in den bereits fertiggestellten Kanal, oder den Einsatz von Durchgangsblasen incl. der erforderlichen Schlauchverbindungen erfolgen.
Außerhalb der Arbeitszeit, in den Nachtstunden sowie für das Wochenende und sonstigen arbeitsfreien Zeiten ist eine provisorische Anbindung des alten Kanals an den neu verlegten Kanal herzustellen.
Die Kosten dieser Leistungen sind in die Einheitspreise der Rohrpositionen einzurechnen und werden nicht gesondert vergütet.

01.00.0203.0
Umgang mit vorhandenen Versorgungsleitungen und Kabeln

Die Hinweise der Eigentümer oder Betreiber von Ver- und Entsorgungsanlagen über das Verhalten beim Antreffen von Anlagen sind zu beachten. Bei Arbeiten in oder an Anlagen der Ortsentwässerung ist zuvor der städt. Kanalmeister, Telefon Klärwerk 0261/129 4046, zu informieren. Dessen Anweisungen sind zu beachten.

01.00.0203.1
Umgang mit Kampfmittelfunden
Bei Antreffen militärischer Funde / Kampfmittel ist der AG und der Kampfmittelräumdienst Rheinland-Pfalz, Leit- u. Koordinierungsstelle, unverzüglich zu verständigen. Ansprechperson bei Munitionsfunden ist der techn. Leiter des Kampfmittelräumdienstes:

  Herr Sven Rasehorn,
  Tel: +49 (171) 8249305,
  Telefax: +49 (02606) 961235,
  E-Mail: kmrd@add.rlp.de

01.00.0203.2
Umgang mit  archäologischen Funden

Jeder zu Tage kommende archäologische Fund (Mauern, Erdverfärbungen, Scherben, Münzen, etc.) ist unverzüglich dem AG und der:

  Generaldirektion kulturelles Erbe- Direktion Archäologie
        - Außenstelle Koblenz -
  Niederberger Höhe 1,
  56077 Koblenz,
  Tel. 0261/6675-3000
  E-Mail: landesarchaeologie@gdke.rlp.de
zu melden.
Die Fundstelle ist  soweit als möglich unverändert zu lassen, Fundgegenstände sind gegen Verlust zu sichern.

01.00.0204.0
Zustand von Baustoffen und Bauteilen

Stoffe, Bauteile und Bauelemente der nachfolgenden Positionen müssen ungebraucht sein, ausgenommen ist die Verwendung von wiederaufbereitetem Ausbauasphalt für bit. Tragschichten, wenn die "Technischen Lieferbedingungen für die Herstellung von Mischgut für Tragschichten und Bindeschichten bei Zugabe von ausgebautem Asphalt" beachtet werden.
Unter Würdigung und Berücksichtigung rechtlicher und umwelttechnischer Belange, kann die Verwendung von güteüberwachten und zertifizierten Recyclingbaustoffen für die Bodenverbesserung, die Verfüllung im Bereich der Leitungszone, die Hauptverfüllung bis Planum sowie die Schichten des ungebundenen Oberbaus zugelassen werden; bedarf jedoch der Zustimmung durch den AG. Gleichzeitig wird eine Preisanpassung erforderlich.
Die Anforderungen der DIN EN 1610 in Kombination mit der DWA-A 139, der VOB/C DIN 18299, der ZTV E-StB 17,ZTV SoB 04/07 oder ZTV Asphalt-StB 07/13 sind zwingend einzuhalten.

01.00.0205.0
Nachweispflicht des AN für Baustoffe und Bauteile

Der AN hat auf Verlangen des AG den Nachweis der Überwachung der zu liefernden Stoffe und Bauteile entsprechend den betreffenden DIN-Normen zu erbringen. Diese Forderung gilt für nichtgenormte Stoffe und Bauteile als erfüllt, wenn ein Gütezeichen einer anerkannten Überwachungs/Gütegemeinschaft vorliegt.

01.00.0206.0
Anschlussmöglichkeiten für Strom und Wasser

Anschlussmöglichkeiten für Strom und Wasser wird vom AG nicht zur Verfügung gestellt. Die Kosten für das Herstellen des Anschlusses werden nicht gesondert vergütet. Die Kosten für den Verbrauch trägt der AN. Er hat auch die Anschlußwerte festzustellen.

01.00.0207.0
Lagerflächen und Flächen für die Baustelleneinrichtung
Plätze für die Baustelleneinrichtung können nur im unmittelbaren Baustellenbereich innerhalb der öffentlichen Verkehrsflächen zur Verfügung gestellt werden.
Gesonderte Flächen für die Baustelleneinrichtung, Firmencontainer sowie Lagerflächen stehen nicht zur Verfügung. Soweit erforderlich, sind entsprechende Flächen vom AN in Eigenregie zu beschaffen.
Alle mit der Beschaffung der v.g. zusätzlichen Flächen einhergehenden Kosten sind in die Einheitspreise einzurechnen und werden nicht gesondert vergütet.

Die hierfür vorgesehenen Flächen sind daraufhin zu überprüfen, ob der temporären Nutzung als Baustelleneinrichtung, Lagerplatz o. ä.  die vorhandenen Bestände (z. B. Biotope) oder andere Lasten und Pflichten auf der Fläche (z. B. Kompensationsmaßnahmen) entgegenstehen oder die Nutzung genehmigungspflichtig ist (z. B.  Lage im Schutzgebiet). Für den Außenbereich ist grundsätzlich eine Abstimmung mit der Unteren Naturschutzbehörde durchzuführen.

Das Ergebnis dieser Prüfung ist in jedem Fall vor Inanspruchnahme der Fläche gegenüber dem AG zu dokumentieren.

Das gelagerte Material und die Baustoffe dürfen den öffentlichen Verkehr innerhalb der Fußgängerbereiche und der Fahrbahnen, sowie die ungehinderte Zufahrt für Feuerwehr, Krankenwagen und Müllabfuhr nicht beeinträchtigen.

Lose Baustoffe sind kontinuierlich zum Baufortschritt, in kleinen, auf den Tagesbedarf abgestimmten Mengen zu liefern und bis zum Verbrauch innerhalb des Baufeldes zwischen zu lagern. Feste Baustoffe sind stets auf Paletten bzw. in Aufbewahrungskästen zu liefern, wobei die gelieferte Materialmenge den wöchentlichen Bedarf nicht übersteigen darf.

01.00.0208.0
Vom AN zu liefernde/zu erstellende Unterlagen vor Baubeginn

Mindestens 10 Arbeitstage vor dem vertraglich vereinbarten Ausführungsbeginn der Leistungen, sind vom AN  anzufertigen und dem AG  vorzulegen:
(Die Kosten hierfür sind in die Einheitspreise der tangierten Positionen einzurechnen und werden nicht gesondert vergütet.)

        -  Verkehrsbehördliche Anordnung und zugehörigen Verkehrsregelplan
        -  Bauzeitenplan incl. Fortschreibung durch Anpassung an den Ist-Verlauf
        -  Prüffähiger statischer Nachweis der Rohre sowie des Verbaus
        -  Baustelleneinrichtungsplan

01.00.0208.1
Abrechnung und Abrechnungsplan

Die Abrechnung der einzelnen Teilleistungen ist mit separaten Aufmaßen und Rechnungen wie folgt aufzubauen und einzureichen:

Hauptkanal: getrennt nach Schmutz- und Regenwasserkanal (entfällt bei Mischwasserkanälen)
Hausanschlussleitungen: separat für jedenHausanschluss (Einzelrechnungen für jeden Anschluss, getrennt nach Schmutz- und Regenwasser)
Straßenentwässerung: separat für jeden Straßenablauf
Leistungen für Dritte (z. B. Versorger): Diese Leistungen sind direkt mit dem jeweiligen Dritten abzurechnen.

Die konkrete Abrechnungsstruktur ist zum Baubeginn zwischen dem AN und dem AG abzustimmen.

Die Kosten hierfür sind in die Baustellengemeinkosten einzurechnen.

Alle wesentlichen Leistungen sind in einem Abrechnungsplan Maßstab 1:250 bzw. 1:500 (nach Angabe des AG) darzustellen, der mind.folgende Angaben enthält:

        -  Schacht-Nr. incl. Sohl- und Deckelhöhen bezogen auf NN
        -  Haltungslänge und Sohlgefälle
        -  Rohrmaterial und Dimension in der Haltung
        -  Stationierung und Fließrichtung von Abzweigen bzw. Stutzen sowie die Station und Tiefenlage am Rohrende
        -  Schematische Darstellung der angrenzenden Bebauung

Die Kosten hierfür sind in die Baustellengemeinkosten einzurechnen.

01.00.0209.0
Hinweise zu Erd- und Verbauarbeiten

Verbaubreiten und Verbauhöhen:
Bei Anwendung von Grabenverbauverfahren oder Verbaugeräte werden die Grabenbreiten nach den beigefügten Tabellen der Stadtentwässerung abgerechnet.
Die Grabentiefe wird von der Geländeoberfläche bzw. der Oberfläche des Baufeldes nach Abtrag von Oberboden oder nach Herstellen des Planums bis zur Graben-/Baugrubensohle ermittelt. Für den Verbau sind 10 cm hinzuzurechnen.
Mehraufwendungen für den Stirnwandverbau sind in die Aushubposition einzurechnen und werden nicht gesondert vergütet.

Mehraushub im Bereich von Fertigteilschächten:
Mehraufwendungen für Aushub, Verbau, sowie Wiederverfüllung an Fertigteilschächten und sonstigen Einbauten sind einzurechnen. Ergeben sich in einer Haltung nach den Tabellen der Stadtentwässerung verschiedene Grabenbreiten, wird die Grabenbreite abgerechnet, die sich aus der gemittelten Breite der Haltung ergibt.

Einsatz von Anbauverdichtern im Bereich der Leitungszone und Hauptverfüllung
Beabsichtigt der Auftragnehmer für die Verdichtung im Bereich der Leitungszone und/oder der Hauptverfüllung die Verwendung von baggergeführten Anbauverdichtern, sind die nachfolgend aufgeführte Mindeststandards einzuhalten bzw. nachzuweisen:

Anbauverdichter dürfen nur zum Einsatz kommen, wenn dies die örtliche Arbeits- und Bauumfeldsituation
ermöglicht und die Erschütterungsnachweise diese Arbeitsweise zulassen.

Darüber hinaus gilt:

Anbauverdichter dürfen nur von für den eingesetzten Gerätetyp- geschultem Personal bedient werden. Der Nachweis der Schulung ist unaufgefordert, vor dem erstmaligen Einsatz, vorzulegen.
Die Schulung ist in regelmäßigen Abständen von höchstens 3 Jahren zu wiederholen und ebenfalls vorzulegen.
Das entsprechende Gerätedatenblatt ist immer vorzuhalten.
Die Leistungsparameter des Baggers in Abhängigkeit zum Anbauverdichtertyp sind korrekt nach den Herstellerangaben des Anbaugerätehestellers einzustellen und nachzuweisen.
Die Auflast des Baggers auf den Anbauverdichter ist gemäß den Herstellerangaben vorzunehmen.
Um die Emission von Erschütterungen zu minimieren, ist der Anbauverdichter immer in der Luft ein- und auszuschalten.
Die Gerätschaften, die Schütthöhe, die Zahl der Übergänge sind gemäß Tabelle 5 der DWA-A 139 für den jeweiligen Verwendungszweck auszuwählen bzw. zu verwenden/auszuführen.

01.00.0210.1
Hinweis zu Baustellenzufahrten

Für die erforderlichen Zufahrten hat der AN selbst auf eigene Rechnung zu sorgen. Die Zufahrtswege sind zu unterhalten und nach Beendigung der Arbeiten wieder in ordnungsgemäßem Zustand zu übergeben. Bei Benutzung privater Wege, Grundstücke und Anlagen hat der AN an ihn gestellte Auflagen und Ansprüche auf seine Kosten zu erfüllen. Die ungehinderte Zufahrt für Katastrophenfahrzeuge, Ambulanzen, Feuerwehr,
muss gewährleistet sein.

01.00.0210.1.1
Sicherstellung der Abfallentsorgung

Die Fahrbeziehungen innerhalb des Baustellenbereiches  sind in Abstimmung mit dem Kommunalen Servicebetrieb Koblenz auf die Fahrzeuggeometrie eines 3-achs Müllfahrzeuges abzustimmen. Sollte dies in Teilbereichen während der Leistungserbringung durch den AN nicht zu gewährleisten sein, sind die Müllgefäße in Abstimmung zwischen dem AN und dem Kommunalen Servicebetreib Koblenz an festzulegenden temporären Sammelplätzen zu platzieren und nach der Leerung an die jeweiligen Grundstücke zurück zu bringen (jeweils durch den AN). Diese Leistung ist in die jeweiligen Einheitspreise einzurechnen und wird nicht gesondert vergütet.

01.00.0210.2
Hinweis zum Einstieg in Bestandsschächte

Es kann grundsätzlich nicht davon ausgegangen werden, dass die für die Durchführung der Kanalbauarbeiten zu begehenden Einstiegsschächte über Steigeisen bzw. Steigbügel begehbar sind. Der hieraus resultierende Mehraufwand für die erforderlichen Einstiegshilfesysteme, einschl. Vorhalten und Einsatz, geht zu Lasten des AN und ist in die Einheitspreise einzurechnen.

01.00.0210.3
Hinweis zur Straßenreinigung

Werden beim Transport von Aushub oder Baumaterialien Grundstücke oder öffentliche Verkehrsflächen verschmutzt, so hat der AN für eine sofortige Reinigung mit selbstaufnehmenden Kehrbesen zu sorgen; eine besondere Vergütung dafür erfolgt nicht. Kommt der AN dieser Verpflichtung nicht nach, wird der AG nach einer Mahnung mit einer Frist von 24 Stunden die Ersatzvornahme veranlassen.

01.00.0210.4
Hinweis zu Verkehrssicherung, Unfallverhütung - Haftung

Baustellen an oder in öffentlichen Verkehrsflächen sind entsprechend der ZTV-SA 97 und ASR A 5.2 und RSA abzusichern.
Die Schutzgitter müssen die Baustelle gegenüber dem öffentlichen Verkehr ständig dicht abschirmen und sind standfest auszuführen bzw. zu verankern, ausreichend zu beleuchten und bei Bedarf zu reinigen. Baugruben sind durch geeignete Geländer gegen den Absturz von Personen zu sichern. Die Absperrung von Baugruben nur durch "Flatterband" ist nicht zugelassen! Alle für den AN tätigen Fahrzeug- und Geräteführer sind zur besonderen Vorsicht und Rücksicht auf allen Zufahrtswegen und im Randbereich der Baustelle zu ermahnen.

01.00.0210.5
Hinweis zum Schutz der Landschaft

Der AN verpflichtet sich, bei den Bauarbeiten und Transporten auf die Erhaltung des Landschaftsbildes zu achten und Rücksicht zu nehmen - insbesondere auf Landschaftsschutzgebiete, unter Denkmalschutz stehende Einrichtungen.
Alle Eingriffe an Bäumen und Anpflanzungen dürfen nur mit ausdrücklicher Zustimmung des AG bzw. des EB/67erfolgen (siehe ZTV Punkt 01.00.0244.0). Erhaltenswerte Bäume und Pflanzungen sind vor Beschädigungen durch den Baubetrieb zu schützen. Die Kosten hierfür sind in die Einheitspreise einzurechnen, sofern im LV hierfür keine Positionen vorgesehen sind.

01.00.0210.6
Hinweis zur Flurschadenregelung

Im Bereich der vom AG kostenfrei zur Verfügung gestellten Arbeitsflächen werden auftretende Flurschäden (Ernteausfall, Wegfall von Bäumen, Stäuchern u.ä.) Wiederinstandsetzung von Zäunen, Mauern, Masten, Geländern und das Wiederersetzen von Grenzsteinen vom AG getragen, soweit der Schaden vom AN auf das unbedingt erforderliche Maß beschränkt und nicht durch unsachgemäße Ausführung verursacht ist; die Entscheidung trifft die Bauleitung des AG.
Schäden außerhalb der vom AG zur Verfügung gestellten Arbeitsflächen gehen zu Lasten des AN; ebenso Schäden, die bei der Lagerung, beim Umladen oder dem Transport durch Fahrzeuge außerhalb der Arbeitsflächen verursacht werden.
Zur Feststellung von Flurschäden wird die Trasse vor Beginn der Arbeiten mit den Eigentümern, ggf. den Pächtern, einem neutralen Schätzungsbeauftragten, dem AN und dem AG gemeinsam begangen und der Aufwuchswert festgestellt. Nach Beendigung der Arbeiten ist das Baugelände mit den oben Genannten zu begehen und die Höhe der Flurschadens zu ermitteln.

01.00.0210.7
Hinweis zum Beweissicherungsverfahren- Bestandsdokumentation durch den AN

Vor Inangriffnahme der Bauarbeiten ist der Zustand der Arbeitsflächen, Zufahrten und der benachbarten Bausubstanz fotografisch und ggf. schriftlich derart zu dokumentieren, dass eventuell vorhandene Schäden bei späteren Beweisverfahren eindeutig nachweisbar sind. Werden zum Zeitpunkt der Abnahme Schäden oder Mängel geltend gemacht, die nicht durch vorgenannte Maßnahmen als "vorher dagewesen" nachgewiesen werden können, können diese Schäden oder Mängel dem AN angelastet werden. Die Verantwortung für die Vollständigkeit der Beweisunterlagen trägt der AN. Die Kosten des Verfahrens sind in die Einheitspreise einzurechnen, eine besondere Vergütung erfolgt nicht, sofern nicht hierfür eine besondere Vergütung im LV vorgesehen ist.

01.00.0210.8
Hinweis zu Vermessungsarbeiten

Der AG übergibt dem AN vor Baubeginn einen Höhenfestpunkt.
Alle weiteren, zur Abwicklung der ausgeschriebenen Leistungen erforderlichen Vermessungs- und Absteckungsarbeiten sind Nebenleistungen des AN und werden von diesem in eigener Verantwortung ausgeführt. Der AN haftet allein für die Richtigkeit seiner Absteckungen und Messungen, vom AG durchgeführte Kontrollmessungen entbinden ihn nicht von seiner Verantwortung. Vor Beginn der Arbeiten hat der AN die ihm vom AG übergebenen Angaben zum Übertragenetz und die Höhenfestpunkte örtlich zu überprüfen. Für den dauerhaften Schutz der ihm übergebenen Messpunkte ist der AN verantwortlich. Der AG ist berechtigt, alle Absteckberechnungen, Absteckungen und Messungen des AN jederzeit einzusehen und zu prüfen sowie eigene Kontrollmessungen durchzuführen.

01.00.0210.9
Hinweis zu Versorgungsleitungen, Vermessungszeichen

Der AN wird besonders darauf hingewiesen, dass er sich vor Beginn der Bauarbeiten rechtzeitig mit den innerhalb des Baubereichs zuständigen Versorgungsträgern in Verbindung zu setzen hat, um die Lage vorhandener Versorgungsleitungen zu erfahren. Außerdem hat er sich mit den vorhandenen Bestandsplänen vertraut zu machen.
Den Weisungen der Vertreter der Versorgungsbetriebe, der BL und der Betriebsleitung ist unbedingt Folge zu leisten. Die Anfragen des AN sind schriftlich - wenigstens 1 Woche vor Beginn der Bauarbeiten - an die Versorgungsträger bzw. die Betriebsunternehmer zu richten.
Beim Antreffen von Versorgungsleitungen innerhalb der Kanal-bzw. Straßenbaumaßnahme hat der AN darauf zu achten, dass diese ordnungsgemäß abgesichert und freigelegt werden.
Sämtliche Schieber, Hydrantenkappen und freigelegte Rohrleitungen sind im Zuge der Baumaßnahme zu sichern, für Schäden haftet der AN. Sofern aus Platzgründen vorhandene Anlagen überfahren und beschädigt werden, sind diese nach Beendigung der Bauarbeiten wieder in den ursprünglichen Zustand zu versetzen. Diese Arbeiten sind ebenfalls Nebenleistungen ohne besondere Vergütung und sind entsprechend einzukalkulieren. Über die Ortsbesichtigung mit den Versorgungsbetrieben und dem zuständigen Bauleiter hat der AN einen Aktenvermerk zu fertigen und einen Durchschlag an die örtliche Bauleitung des AG vor Aufnahme der Bauarbeiten zu senden.
Der AN ist ferner verpflichtet, vorhandene Grenzsteine, soweit diese nicht in den Einschnitt, die Auffüllung oder ins Bauwerk fallen sorgfältig zu erhalten. Die Entfernung irgendwelcher Grenzsteine ist nur mit ausdrücklicher Genehmigung der BL gestattet.
In diesem Zusammenhang wird darauf hingewiesen, dass vor Aufnahme von Aufgrabungen jeglicher Art Schürfgruben bzw. Suchschlitze zum Auffinden von möglichen Ver- und Entsorgungsleitungen herzustellen sind. Diese Leistungen werden nach der entsprechenden Position des LV vergütet.

01.00.0211.0
Hinweis zur statischen Berechnung der Rohre in offener Baugrube

Die statischen Berechnungen der Rohre sind nach den Richtlinien des ATV-Arbeitsblattes A 127 vom August 2000, 3. Aufl. 04/2008 zu erstellen. Die erforderlichen Angaben des AG sind aus den Zusätzlichen Technischen Vertragsbedingungen ersichtlich. Die statischen Berechnungen sind in prüffähiger Form dem AG in 1-facher Ausfertigung 1 Woche vor Baubeginn vorzulegen. Die Vorlage von Regelrohrstatiken wird
grundsätzlich nicht akzeptiert.
Diese Leistung gilt als Nebenleistung und wird nicht gesondert vergütet.

01.00.0215.0
Verwertung von  Aushub nach EBV BM-0 bis BM-F3

Überschussmassen mit einer Einstufung nach EBV BM-O bis einschließlich EBV BM-F3 sind einer Verwertung  nach Wahl des AN zuzuführen. Die Verwertung hat entsprechend KrWG und in Übereinstimmung mit sonstigen abfallrechtlichen Verordnungen des Landes Rheinland-Pfalz zu erfolgen. Der AG ist über die vom AN gewählten Verwertungswege  vor Ausführung schriftlich zu informieren. Grundsätzlich hat die Verwertung Vorrang vor der Beseitigung.
Sämtliche anfallenden Kosten für die Verwertung von Überschussmassen mit EBV Einstufung BM-0 bis einschl. BM-F3 sind in die entsprechenden OZ´s einzukalkulieren. Die Verwertung ist gem. Definition §3 KrWG bzw. gem. dem Leitfaden Boden des LBM Rheinland-Pfalz der Oberbegriff für Abfallverwertung und Abfallbeseitigung durchzuführen.
.
Aushub  darf nur an den von der SGD Nord Regionalstelle Wasserwirtschaft, Abfallwirtschaft, Bodenschutz Eltzerhofstr. 6 a, 56068 Koblenz an hierfür genehmigten Orten gelagert werden.
Sämtliche Böden müssen entsprechend ihrer Horizonte und ihrer EBV Einstufungen aufgenommen (d.h. separiert) werden. Erschwernisse hierdurch sind in die entsprechenden Einheitspreise der Aushubpositionen einzukalkulieren und werden nicht gesondert vergütet.
Die detaillierten Analyseergebnisse und die abfalltechnischen Einstufungen der Materialien sind der beigefügten Baugrunderkundung zu entnehmen.

01.00.0216.0
Teer - pechhaltiger Straßenaufbruch (PAK) gem. EBV ausbauen und entsorgen,
Boden "gefährlich" gem. EBV > BM-F3 lösen und entsorgen

Teer - pechhaltiger Straßenaufbruch(PAK) sowie als gefährlich einzustufender Boden nach EBV > BM-F3 ist zum Abfallzweckverband Rhein-Mosel-Eifel abzufahren. "Nebenangebote und Änderungsvorschläge für die Deponierung sind ausgeschlossen."
Sämtliche Böden müssen entsprechend ihrer Horizonte und ihrer EBV Einstufungen aufgenommen (d.h. separiert) werden. Erschwernisse hierdurch sind in die entsprechenden Einheitspreise der Aushubpositionen einzukalkulieren und werden nicht gesondert vergütet.
In Fahrbahnen und Nebenflächen, in Teilleistungen entsprechend dem Baufortschritt, aufnehmen und laden.

Einzurechnen in die Position sind:

 > der Transport zur Zentraldeponie Eiterköpfe
 > das Verbringen des Materiales auf der Deponie nach Anweisung des Deponiebetreibers
 > die eingeschränkten Öffnungs-/Annahmezeiten

Die anfallenden Deponiegebühren werden direkt zwischen dem Deponiebetreiber und dem AG abgerechnet.

Die detaillierten Analyseergebnisse und die abfalltechnischen Einstufungen der Materialien sind der beigefügten Baugrunderkundung zu entnehmen.

Für die Beantragung des elektronischen Entsorgungsnachweises ist für die v.g. Böden die Vorlage einer vollständigen Deklarationsanalyse je 500 Tonnen Aushubmaterial bei der Genehmigungsbehörde erforderlich.
Um Beeinträchtigungen und Behinderungen im Bauablauf, auf Grund fehlender Analysenergebnissen, zu vermeiden, sind im Vorgriff auf den Bauablauf Schürfen herzustellen.
Die Abrechnung erfolgt über LV-Positionen.
Die Standorte werden vom AG festgelegt.
Ein vom AG beauftragter Baugrundgutachter entnimmt die Proben und veranlasst die erforderlichen Analysen.
Nach Vorliegen der Probenauswertungen mit dem Ergebnis, dass es sich weiterhin um gefährliche Abfälle
> BM-F3 nach EBV handelt, beantragt der AG die entsprechenden Entsorgungsnachweise.

01.00.0217.0
Ablagerungskriterien

Die Ablagerungskriterien des Abfallzweckverbandes Rhein- Mosel-Eifel - als Entsorgungsanlage der Stadt Koblenz sind durch den Positivkatalog (Stand 19.09.2011) bestimmt.
Beim Antreffen von Bauschutt und Erdaushub mit schädlichen Verunreinigungen ist der AG unverzüglich zu informieren. Der AG veranlasst die Untersuchung der Schadstoffgehalte und bestimmt das weitere Vorgehen. Der AN ist für die ordnungsgemäße Entsorgung des belasteten Bodens verantwortlich. Bei Einhaltung der Grenzwerte (Anhang A und B zum Positivkatalog des Abfallzweckverbandes Rhein-Mosel-Eifel - Anlage 2) ist der gefährliche  Abfall dem Abfallzweckverbandes Rhein-Mosel-Eifel anzudienen. Ein Entsorgungsnachweis ist bei der Geschäftsstelle des:

  Abfallzwecksverbandes Rhein-Mosel-Eifel
  Deponie Eiterköpfe
  An der L 117
  56299 Ochtendung
  Tel.: 02625-9696-0

einzureichen.
Nach Entsorgungsbestätigung durch die SAM GmbH muss ein Begleitscheinverfahren durchgeführt werden.
Bei Überschreitung der Grenzwerte (Anhang A und B wie vor) ist die Entsorgung der Abfälle mit dem AG:

Stadtverwaltung Koblenz
Stadtentwässerung-Eigenbetrieb der Stadt Koblenz
Bahnhofplatz 9
56068 Koblenz

abzustimmen. Die hierfür anfallenden Gebühren (Deponiegebühren evtl. zusätzliche Bodenanalysen, SAM-Gebühren etc.) werden vom AG übernommen und sind von dem jeweiligen Rechnungssteller unmittelbar an den AG zu stellen.

01.00.0218.0
Abfallzweckverband Rhein-Mosel-Eifel an der L 117 56299 Ochtendung

Die Entfernung von Koblenz zur Deponie beträgt ca 25 km.
Die eingeschränkten Öffnungs- und Annahmezeiten der Deponie sind in der Kalkulation und bei den Bauarbeiten zu brücksichtigen.

01.00.0219.0
Straßenaufbruchmaterial unbelastet.

Die Wiederverwendung hat Vorrang vor sonstiger Beseitigung.
Eine Wiederaufbereitungsanlage befindet sich in Kobl.-Bubenheim. Die Eignung ist vorher mit dem Betreiber der Anlage zu prüfen.

01.00.0220.0
Hinweis zum Titel Anschlusskanäle

Anschlusskanäle sind Kanäle vom öffentlichen Straßenkanal bis zur Grundstücksgrenze.
Aufmaß und Abrechnung erfolgen getrennt für jeden Anschlusskanal.
Nicht in diesem Titel enthaltene Leistungen werden nach den übrigen Positionen des Leistungs- verzeichnisses vergütet, sofern diese zutreffen.

01.00.0221.0
Hinweis zum Titel Umbinden von Hausanschlusskanälen

Wenn der öffentliche Straßenkanal erneuert wird, müssen vorh. Anschlusskanäle unter Aufrechterhaltung des Betriebes umgebunden werden.
Nicht in diesem Titel enthaltene Leistungen werden nach den übrigen Positionen des Leistungs- verzeichnisses vergütet, sofern diese zutreffen.

01.00.0221.1
Hinweis zum Leistungsverzeichnis

Grundsätzlich ist in den Positionstexten die gebrauchsfertige Leistung beschrieben. Daraus ergibt sich, dass, soweit in den Texten nicht ausdrücklich anders vermerkt, die Lieferung der Stoffe eingeschlossen ist und eine fertige Leistung erwartet wird.
Eingeschlossen sind somit auch alle Tätigkeiten wie herstellen, montieren, anschließen, Funktionsprüfungen usw., die zur restlosen Erfüllung der Leistung gehören, auch wenn diese nicht ausdrücklich aufgezählt werden.

Punktfolgen in den Beschreibungen des Leistungsverzeichnisses sind vom Bieter auszufüllen.

Abkürzungen im Leistungsverzeichnis für Abrechnungseinheiten (Einh).:
d  =  Tag
h  =  Stunde
Jr  =  Jahr
kg  =  Kilogramm
km  =  Kilometer
km2=  Quadratkilometer
l  =  Liter
m  =  Meter
m2  =  Quadratmeter
m3  =  Kubikmeter
Mt  =  Monat
psch=  pauschal
St  =  Stück
t  =  Tonne
Wo =  Woche

Für kombinierte Abrechnungseinheiten (Einh). und bei Vorhaltung oder Instandhaltung ist die Abrechnungs- einheit das Produkt aus Mengen- und Zeiteinheit

mMt  =  Meter x Monate
mWo  =  Meter x Wochen
md  =  Meter x Tage
m2Mt  =  Quadratmeter x Monate
m2Wo  =  Quadratmeter x Wochen
m2d  =  Quadratmeter x Tage
m3Mt  =  Kubikmeter x Monate
m3Wo  =  Kubikmeter x Wochen
m3d  =  Kubikmeter x Tage
StMt  =  Stück x Monate
StWo  =  Stück x Wochen
Std  =  Stück x Tage
Sth  =  Stück x Stunden

01.00.0221.2
Hinweis zur Preisgestaltung

Die im LV angebotenen Einheitspreise müssen auskömmlich kalkuliert werden. Ein Bieter, der in seinem Angebot die von ihm tatsächlich für einzelne Leistungspositionen geforderten Einheitspreise auf verschiedene Einheitspreise anderer Leistungspositionen verteilt, benennt nicht die von ihm geforderten Preise im Sinne von § 13  Abs.1 Nr. 3 VOB/A, sondern "versteckt" die von ihm geforderten Angaben zu den Preisen der ausgeschriebenen Leistungen in der Gesamtheit seines Angebots.
Ein solches Angebot widerspricht dem in § 13  Abs. 1 VOB/A niedergelegten Grundsatz, weil es grundsätzlich ungeeignet ist, einer transparenten und alle Bieter gleichbehandelnden Vergabeentscheidung ohne weiteres zu Grunde gelegt zu werden. Angebote bei denen die Bieter die Einheitspreise einzelner Leistungspositionen in einer Mischkalkulation anbietet und auf andere Leistungspositionen umlegt, werden von der Wertung ausgeschlossen.
(§ 13 Abs. 1 Nr.3 VOB/A)

01.00.0221.3
Hinweis zur Rohrverlegung und der Eigenüberwachung der Rohrgrabenverdichtung

Bei allen Kanalbauarbeiten wird die DIN EN 1610, das Arbeitsblatt DWA-A139 sowie das Merkblatt
DWA-M 135-1 Vertragsbestandteil.

Umfang der haltungsbezogenen Verdichtungsnachweise

Besonders wird auf die Ausführung und den Nachweis der Eigenüberwachungsprüfungen nach
DIN EN 1610 und DWA-A 139 (Punkt 10.4.3)sowie DWA-M 135-1 hingewiesen. Die Nachweise sind entsprechend dem Baufortschritt kontinuierlich durchzuführen. Der Bauüberwachung des Auftraggebers sind die Termine der Überprüfung rechtzeitig bekannt zu geben und alle Ergebnisse ohne weitere Aufforderung sofort vorzulegen.

Dynamische Plattendruckversuche mit dem leichten Fallgewicht sind, bei entsprechender Nachweisführung und vergleichenden Kontrollversuchen durch Plattendruckversuche, zulässig.
Neben den geforderten Nachweisen gem. DWA-A 139 (Punkt 10.4.3), hat der AN folgende Nachweise zu liefern:

Pro Haltung eine Rammsondierung neben der Rohrleitung bis zur Grabensohle,
bei Haltungen über 25 m sind in Abständen von max. 25 m weitere Prüfungen
vorzusehen.

Pro Haltung in Höhe des Frostschutzplanums zusätzlich ein Lastplattendruckversuch, sofern die vorhandene Rohrüberdeckung eine solche Belastung zulässt. Sonst ist ein dynamischer Plattendruckversuch durchzuführen.

An jedem Schacht die Verdichtung der Schachtumgebung durch eine Rammsondierung bis zur planmäßigen Baugrubensohle.
Die geforderten Eigenüberwachungsnachweise sind  in den EP einzurechnen.

01.00.0221.4
Hinweis zur Rohrverlegung

Die in der Ausführungsplanung vorgegebenen Sohlhöhen sowie das angegebene Längsgefälle der Rohrleitung sind bei der Ausführung unbedingt einzuhalten.

Beim Rohreinbau sind die Vorgaben der DIN EN 1610, des DWA-A 139 jeweils Punkt 8.6 sowie des
DWA-M 135-1 Punkt 12 zwingend zu berücksichtigen.
Es dürfen nur Rohrverbindungsgeräte eingesetzt werden, die ein kontrolliertes zentrisches Zusammenführen der Rohre sicherstellen.
Die Einhaltung der auf den jeweiligen Rohrtyp abgestimmten  maximal zulässigen Einschubkraft ist durch eine Referenzmessung zu Beginn der Rohrverlegearbeiten nachzuweisen.
Das Zusammenschieben der Rohre mit dem Baggerlöffel oder dem Baggerstiel ist nicht zulässig. Dies gilt ebenso für eventuell notwendige Lagekorrekturen.
Bei der Wahl der Verdichtungsgeräte ist die Tabelle 5 der DWA-A 139 zu berücksichtigen und anzuwenden.
01.00.0230.1
GRABENBREITEN FÜR EINZELGRÄBEN REGELFALL - VERBAUTER GRABEN MIT BETRETBAREM ARBEITSRAUM

| Rohr | DA | AR | lichte Grabenbreiten | Verbau | Aushub |
| --- | --- | --- | --- | --- | --- |
| SB, DN 300 | 0,44m | 0,50m | 0,94m | 0,30m | 1,24m |
| SB, DN 400 | 0,54m | 0,70m | 1,24m | 0,30m | 1,54m |
| SB, DN 500 | 0,64m | 0,70m | 1,34m | 0,30m | 1,64m |
| SB, DN 600 | 0,76m | 0,70m | 1,46m | 0,30m | 1,76m |
| SB, DN 700 | 0,88m | 0,70m | 1,58m | 0,30m | 1,88m |
| SB, DN 800 | 1,00m | 0,85m | 1,85m | 0,30m | 2,15m |
| SB, DN900 | 1,12m | 0,85m | 1,97m | 0,30m | 2,27m |
| SB, DN 1000 | 1,24m | 0,85m | 2,09m | 0,30m | 2,39m |
| SB, DN 1200 | 1,48m | 0,85m | 2,33m | 0,30m | 2,63m |
| SB, DN 1400 | 1,72m | 1,00m | 2,72 m | 0,30m | 3,02m |
| SB, DN 1600 | 1,92m | 1,00m | 2,92m | 0,30m | 3,22m |
| SB, DN 1800 | 2,14m | 1,00m | 3,14m | 0,30m | 3,44m |
| SB, DN 2000 | 2,36m | 1,00m | 3,36m | 0,30m | 3,66m |

Für den Verbau wurde eine gemittelte Stärke von 0,15m angenommen. Bei Einsetzen eines Gleitschienen- bzw. gestuften Linearverbaus wird die aus dieser Verbauart resultierende Grabenbreite zugrunde gelegt.
An Zwangspunkten darf die Mindestgrabenbreite unterschritten werden. Abweichungen vom Regelfall sind nach DIN EN 1610 zu bemessen.

01.00.0230.2
GRABENBREITEN FÜR EINZELGRÄBEN
REGELFALL - VERBAUTER GRABEN MIT BETRETBAREM ARBEITSRAUM

| Rohre | DA | AR | <1,75m | 1,75-4,00m | >4,00m | Verbau | Aushub |
| --- | --- | --- | --- | --- | --- | --- | --- |
| Stz.,DN100 | 0,13m | 0,40m | 0,80m | 0,90m | 1,00m | 0,30m / 0,30m / 0,30m | 1,10m / 1,20m / 1,30m |
| Stz.,DN150 | 0,19m | 0,40m | 0,80m | 0,90m | 1,00m | 0,30m / 0,30m / 0,30m | 1,10m / 1,20m / 1,30m |
| Stz.,DN200 | 0,25m | 0,40m | 0,80m | 0,90m | 1,00m | 0,30m / 0,30m / 0,30m | 1,10m / 1,20m / 1,30m |
| Stz.,DN250 | 0,32m | 0,50m | 0,80m | 0,90m | 1,00m | 0,30m / 0,30m / 0,30m | 1,12m / 1,20m / 1,30m |
| Stz.,DN300 | 0,37m | 0,50m | 0,87m | 0,90m | 1,00m | 0,30m / 0,30m / 0,30m | 1,17m / 1,20m / 1,30m |
| Stz.,DN400 | 0,49m | 0,70m | <------- | 1,19m | -------> | 0,30m | 1,49m |
| Stz.,DN500 | 0,61m | 0,70m | <------- | 1,31m | -------> | 0,30m | 1,61m |

Für den Verbau wurde eine gemittelte Stärke von 0,15m angenommen. Bei Einsetzen eines Gleitschienen- bzw. gestuften Linearverbaus wird die aus dieser Verbauart resultierende Grabenbreite zugrunde gelegt.
An Zwangspunkten darf die Mindestgrabenbreite unterschritten werden. Abweichungen vom Regelfall sind nach DIN EN 1610 zu bemessen.

01.00.0230.3
GRABENBREITEN FÜR STUFENGRÄBEN MIT FERTIGTEILSCHÄCHTEN
(TOPFSCHÄCHTEN) DN 1000

1.  Breite des tiefen Grabens wie bei Einzelgräben

2.  Gesamtbreite im oberen Bereich des Grabens wie folgt :

| tiefliegend | hochliegend | Gesamtbreite |
| --- | --- | --- |
| d = 300 STZ | d = 300 SB | 2,16 m |
| d = 300 STZ | d = 400 SB | 2,37 m |
| d = 300 STZ | d = 500 SB | 2,50 m |
| d = 300 STZ | d= 600 SB | 2,62 m |

Die Gesamtgrabenbreiten sind wie folgt ermittelt:
AR1/2  +  DA1/2  +  (S1/2 + 0,10)  +  DA2  +  AR2/2  +  V  =  B

DA  =  Außendurchmesser der Rohe
AR  =  Arbeitsraum nach EN
S  =  Außendurchmesser Topfschacht
V  =  Verbau gemittelte Stärken  30 cm

01.00.0231.1
ANGABEN DES AG ZUR STAT. BERECHNUNG VON STAHLBETONROHREN

SB-Rohre DN 300  DIN EN 1916, DIN V 1201, Typ: 1 und 2
Scheitelüberdeckung von 1,08 m bis 3,09 m (im Endausbau)
Verkehrslast SLW 60
Sonstige Lasten -keine-

Bodenarten nach DWA-A 127  Tabelle 1*
anstehender Boden: G 2, G 3 und G 4
Überschüttung:  G 1
Leitungszone:  G 1
* G 1  -  nichtbindig  Sand, Kies
  G 2  -  schwachbindig Sand, Kies
  G 3  -  bindige Mischböden u. Schluff
  G 4  -  bindig  Ton, Lehm
eventuelle sonstige Böden beschreiben

Grundwasser: nicht vorhanden
(Höhe über Rohrsohle angeben)
Auflager nach DIN EN 1610 / DWA-A 139:
Bild Nr. 3
Auflagerwinkel 120 Grad
Einbettung  B 1
Überschüttung  A 2

Lastmindernde Wirkung des seitlichen Erddruckes wird nicht in Ansatz gebracht.

01.00.0231.3
Berechnungsformeln für die Wertminderung bei Überschreitung der Toleranzwerte bei Rohr- und Schachtabnahmen
Rohre

Alle Rohre sind entsprechend DIN EN 1610/ DWA-A 139 - jeweils in der aktuellen Fassunggenauestens nach Richtung und Höhenlage innerhalb der durch die Planung vorgegebenen Toleranzen zu verlegen.

Maximal zulässige Toleranzwerte bei Entwässerungsanlagen  des Eigenbetriebes Stadtentwässerung für Stz- und SB- Kanäle:

| Material | Rohr DN | Versatz / Scheitel/ Kämpfer" | Versatz / Sohle | Axial-verschiebung | Unterbogen/ / Ausbiegung |
| --- | --- | --- | --- | --- | --- |
|  | mm | mm | mm | mm | mm |
| Steinzeug | 300 | 18 | 4 | 25 | 17 |
| Steinzeug | 400 | 23 | 4 | 25 | 20 |
| Steinzeug | 500 | 28 | 5 | 25 | 25 |
| Stahlbeton | 300 | 10 | 10 | 15 | 17 |
| Stahlbeton | 400 | 10 | 10 | 15 | 20 |
| Stahlbeton | 500 | 15 | 15 | 15 | 25 |
| Stahlbeton | 600 | 15 | 15 | 15 | 30 |
| Stahlbeton | 700 | 15 | 15 | 20 | 35 |
| Stahlbeton | 800 | 20 | 20 | 20 | 40 |
| Stahlbeton | 900 | 20 | 20 | 20 | 45 |
| Stahlbeton | 1000 | 20 | 20 | 20 | 50 |
| Stahlbeton | 1100 | 20 | 20 | 25 | 55 |
| Stahlbeton | 1200 | 25 | 25 | 25 | 60 |
| Stahlbeton | 1300 | 25 | 25 | 25 | 65 |
| Stahlbeton | 1400 | 25 | 25 | 25 | 70 |
| Stahlbeton | 1500 | 25 | 25 | 25 | 75 |
| Stahlbeton | 1600 | 30 | 30 | 30 | 80 |
| Stahlbeton | 1800 | 30 | 30 | 30 | 90 |
| Stahlbeton | 2000 | 35 | 35 | 33 | 100 |
| Stahlbeton | 2200 | 35 | 35 | 33 | 110 |
| Stahlbeton | 2500 | 35 | 35 | 39 | 125 |

Diese Werte werden bei nicht begehbaren Kanälen mittels TV- Inspektion ermittelt. Mögliche technische Prüffehler durch die eingesetzte Kameratechnik sind eingearbeitet.

Der AG behält sich das Recht vor,
- bei einer Mängelhäufung, welche deutlich über den zulässigen Toleranzwerten liegt, oder bei Mängeln, die erhebliche Einschränkungen des Betriebszustandes des Kanals auf Dauer nach sich ziehen, die Auswechslung der Haltung ggf. auch von Haltungsabschnitten zu verlangen.

- bei einzelnen Mängeln, die über den zulässigen Toleranzwerten liegen und dadurch zu  erhöhten Unterhaltungs- und Inspektionsaufwendungen während der vorgesehenen Nutzungsdauer der Anlage führen, die Minderung der Leistung entsprechend vorzunehmen. Hier ist jedoch die Dichtheit der Rohrverbindungen nachzuweisen.

Formeln für Wertminderung:

1.) Axialverschiebung (> Toleranzwert lt. Tabelle)

Abzug A = (EP * i² * fk) / DN

A  = Abzug in €
EP  = Einheitspreis (€/m) (Rohre liefern und verlegen)
i  = Axialverschiebung (Muffenspalt) (mm)
DN  = Durchmesser (mm)
fk  = Faktor für Lage = 0,25 (Scheitel / Kämpfer)
  = 0,5  (Sohle)

2.) Unterbogen (> Toleranzwert lt. Tabelle)

Abzug A = EP * L * (t²/DN)  *  (1/J) * fk

EP  = Einheitspreis (Rohre liefern und verlegen) (€/m)
L  = Länge des Unterbogens (m)
t  = max. Tiefe des Unterbogens (mm)
DN  = Durchmesser (mm)
J  = Gefälle (%)
fk  = Faktor Kanalart
  = 0,50 für Mischwasserkanal
  = 0,25 für Regenwasserkanal
  =1,00 für Schmutzwasserkanal

3.) Versatz (> Toleranzwert lt. Tabelle)

Abzug A = EP * (h²/DN)  * fk

EP  = Einheitspreis (Rohre liefern und verlegen)  (€/m)
h  = absolute Höhe des Versatzes (mm)
DN  = Durchmesser (mm)
fk  = Faktor für Lage= 1,5 (Scheitel/ Kämpfer)
  = 2,0 (Sohle)

Toleranzen für das Steigmaß an Schächten

Das max. Steigmaß (OK-Deckel bis 1. Steigbügel) beträgt gemäß dem gültigen Normenwerk 50 cm und darf in begründeten Fällen um max. 15 cm überschritten werden. Bei einem Steigmaß > 65 cm wird ein Ablösebetrag für Mehraufwendungen bei der Unterhaltung in Höhe von 1.100 € festgesetzt.

01.00.0231.4
Anbohren von Rohren:
Erforderliche Anbohrungen sind, entsprechend den einschlägigen Herstellervorgaben, jeweils im ersten und letzten Drittel des durchgehenden Rohres vorzunehmen. Die Bohrung muss vom Rohrende mindestens einen Abstand vom 2-fachen Bohrlochdurchmesser bis max. 1/3 der Rohrlänge besitzen. Je Rohr sind max. 2 Anbohrungen zulässig, wobei der Abstand untereinander mind. 1,00 m betragen muss.

01.00.0231.6
Muffenspalte von Rohren

Zur Vermeidung von Beschädigungen an den Rohrenden durch Zwängungen, muss die Rohrverbindung nach dem Zusammenfügen die  nach DIN EN 1610/DWA- A 139 geforderte Stoßfuge von mindestens 5 mm aufweisen.
Dies kann zum Beispiel durch werkseitig auf-/angebrachte Elastomer-Dichtungselemente, oder  den Einbau von Presspolstern aus Elastomeren in der Muffe erfolgen.
Grundsätzlich ist eine optische Überprüfung des Rohrstoßes vor dem Einschieben des nächsten Rohres durchzuführen.
Die Funktion der Rohrverbindung darf durch das auf-/angebrachte Dichtungselement bzw. das nachträglich aufgebrachte  Presspolster nicht beeinträchtigt werden.
Die maximal zulässige Stoßfugenbreite ist mit dem Rohrhersteller abzustimmen und dem Auftraggeber nachzuweisen.

01.00.0232.0
Anforderungen an den Asphalt

Im Straßenoberbau darf nur Asphalt verwendet werden, der einer Güteüberwachung nach dem TLG-Asphalt-OB-StB 04 unterliegt.
Das Mischwerk ist verpflichtet, die Überwachung auf dem Lieferschein zu kennzeichnen (TLG-A. Abschnitt 3.5).

01.00.0233.0
Anforderungen an Mineralstoffe

Im Oberbau der Straße dürfen nur Mineralstoffe verwendet werden, die einer Güteüberwachung nach den technischen Vertragsbedingungen für Gesteinskörnungen im Straßenbau (TL Gestein-StB 04) und den vom LBM Rheinland-Pfalz herausgegebenen Ergänzungen unterliegen. Die Anforderungen der TL Gestein-StB 04 einschließlich der dazu eingeführten Ergänzungen müsssen erfüllt sein.

01.00.0234.0
Einbaurichtlinie Asphaltdecken

Beim Bau von Fahrbahndecken aus Asphalt wird die ZTV Asphalt-StB 07 Vertragsbestandteil.

01.00.0235.0
Einbaurichtlinie Tragschichten

Beim Einbau von Tragschichten wird die ZTV Beton-StB 07, TL Beton-StB 07, ZTV Asphalt-StB 07/13, TL Asphalt-StB 07/13,die TL Bitumen-StB 07/13, die ZTV SoB -StB 20, die TL SoB-StB 20,sowie die TL G SoB-Stb 20 Vertragsbestandteil.

01.00.0236.0
Anforderungen an Bodenverbesserung/Bodenverfestigung

Bei Maßnahmen zur Bodenverfestigung und Bodenverbesserung wird die ZTV E-StB 17 Vertragsbestandteil.

01.00.0237.0
Anforderungen bei Erdarbeiten im Straßenbau

Bei Erdarbeiten im Straßenbau wird die
ZTV E-StB 17 Vertragsbestandteil.

01.00.0239.1
Verkehrstechnische Sicherung

Für die verkehrstechnischen Sicherungen von Arbeitsstellen wird die ZTV-SA 97 sowie die RSA Vertragsbestandteil.

01.00.0239.2
Verkehrsführung

1. Verkehrsführung

1.1.  Verkehrsregelung, -führung und -sicherung obliegen dem Auftragnehmer innerhalb der vertraglichen Vereinbarungen. Der Auftragnehmer hat die alleinige Verkehrssicherungspflicht auf der Baustelle und haftet  für alle Schäden, die durch Verletzung seiner Verkehrssicherungspflicht entstehen. Er übernimmt insoweit auch die Verkehrssicherungspflicht des Auftraggebers und haftet im Verhältnis zum Auftraggeber gegenüber Dritten allein. Der Auftragnehmer stellt den Auftraggeber von allen Ansprüchen Dritter wegen Verletzung der Verkehrssicherungspflicht frei, soweit der Auftragnehmer die Verletzung der Verkehrssicherungspflicht verschuldet oder zu vertreten hat.

Erforderlichenfalls sind Sicherungsposten zu stellen

1.2.  Sämtliche Zufahrten und Einmündungen sind grundsätzlich ständig befahrbar zu halten. Der Anliegerverkehr sowie die Zuwegung für Ver- und Entsorgungs- und Notfallfahrzeuge sind während der Bauzeit aufrecht zu erhalten.
Der Auftragnehmer informiert alle von der Baumaßnahme tangierten Anlieger zeitnah und in geeigneter Art und Weise über Veränderungen und Einschränkungen in Bezug auf die Nutzung der öffentlichen Verkehrsanlagen, die sich aus der Umsetzung der vertraglich geschuldeteten Leistung ergeben.
1.3.  Die gesamte Baufeldlänge ist entsprechend der RSA und ASR A 5.2 abzusichern.

1.4.  Die Verkehrssicherungseinrichtungen auf der Baustelle obliegen dem Auftragnehmer. Alle erforderlichen
Maßnahmen sind vom Auftragnehmer zu veranlassen bzw. durchzuführen. Für die Verkehrssicherung hat der Auftragnehmer gem. ZVB/E-STB 2012 einen Verantwortlichen vor Ort zu benennen. Dieser muss
ständig erreichbar sein.

1.5.  Alle für die Baustelle zur Verwendung kommenden Verkehrsschilder müssen voll retroreflektierend sein und der STVO entsprechen. Die Ausführung der Verkehrszeichen darf nicht unter den Anforderungen anerkannter Gütebedingungen liegen.
1.6.  Über die Verkehrsführung und Beschilderung der Baustelle sind der zuständigen Straßen- verkehrsbehörde mind. 2 Wochen vor Baubeginn die erforderlichen  Beschilderungspläne mit Antrag auf Erteilung der Anordnung zu verkehrsrechtlichen Sicherungen vor Arbeitsstellen an Straßen sowie von Verkehrsregelung/ -beschränkung etc.l (§ 45 Abs. 1,6,7 StVO) mind. in 4-facher Ausfertigung vorzulegen. Zuständige Straßenverkehrsbehörde ist das Sachgebiet 66.10.30/SVB beim Tiefbauamt der Stadtverwaltung Koblenz
1.7.  Für die Erteilung der straßenverkehrsbehördlichen Anordnung wird auf Grund der Gebührenordnung für Maßnahmen im Straßenverkehr vom 25.01.2011 (BGBI.I.S.98, 1573) in der zur Zeit gültigen Fassung  (Gebührennummer 261-271) eine Verwaltungsgebühr in entsprechender Höhe erhoben.
Sollten während der Bauabwicklung weitere Anordnungen nach § 45 Abs. 1,6,7 StVO notwendig werden,
ist hierfür eine erneute Gebühr zu entrichten.

1.8.  Die zusätzlichen techn. Vertragsbedingungen und Richtlinien für Sicherungsarbeiten an Arbeitsstellen an Straßen (ZTV-SA 97), die technischen Richtlinien für die Sicherung von Arbeitsstellen an Straßen (RSA  21) und die Richtlinien für die Umleitungsbeschilderungen (RUB 1992) sind maßgebend. Darüber hinaus ist das Merkblatt über die Rahmenbedingungen für erforderliche Fachkenntnisse zur Verkehrssicherung von Arbeitsstellen an Straßen (MVAS 99) zu beachten.

1.9.  Alle in diesem Abschnitt („Verkehrstechnische Sicherung“) angeführten Leistungen, sich aus der RSA und ZTV-SA ergebenden Auflagen, Kontrollen und Erschwernisse; Erstellung des Verkehrsregelplanes einschl. der Gebühren für die verkehrsbeschränkenden Anordnungen; sind in die Positionen der mit der „Verkehrssicherung“ in Zusammenhang stehenden Positionen wie  temporäre Verkehrszeichen, Warnleuchten, Baken, Absperrböcke, Markierungsfolien, transportable Schutzeinrichtungen etc.im Titel "Baustelleneinrichtung und Verkehr" einzurechnen.

01.00.0240.0
Anforderungen an den Bau von Entwässerungseinrichtungen an Straßen

Beim Bau von Entwässerungseinrichtungen in Straßenwird die ZTV Ew-StB 14 Vertragsbestandteil.

01.00.0241.0
Aufgrabungen in Straßenflächen

Bei Aufgrabungen in Verkehrsflächen von Straßen wird die ZTV A-StB 12 (Ausgabe 2012 R2) Vertragsbestandteil.

01.00.0244.0
Anforderungen an den Baumschutz

Wichtige Normen und Regelwerke z. Schutz von Bäumen i.Bereich v. Baustellen Bei Bauarbeiten, die Auswirkungen auf bestehende Bäume/Baumreihen haben könnten, werden die nachfolgenden Regelwerke in der jeweiligen Fassung Vertragsbestandteil:
1.  DIN 18915 bis 18920, Vegetationstechnik im Landschaftsbau, insbesondere DIN 18920: 2014-07: Schutz von Bäumen, Pflanzbeständen und Vegetationsflächen bei Baumaßnahmen.

2.  RAS-LP 4, 1999: Richtlinie für die Anlage von Straßen, Teil: Landschaftspflege, Teil 4: Schutz von Bäumen, Vegetationsbeständen und Tieren bei Baumaßnahmen.
Forschungsgesellschaft für Straßen- und Verkehrswesen, Köln, 32 S.
3.  ZTV-Baumpflege 06: Zusätzliche Technische Vertragsbedingungen und Richtlinien für Baumpflege und Baumsanierung. Forschungsgesellschaft für Landschaftsentwicklung Landschaftsbau e.V., Bonn 71 S.
4.  MA-StB 92-Merkblatt Alleen 1992. Der Bundesminister für Verkehr, Verkehrsblatt-Verlag, Dortmund, 26,S.
5.  Merkblatt über Baumstandorte und unterirdische Ver- und Entsorgungsanlagen, 1989.
Forschungsgesellschaft für Straßen- und Verkehrswesen, Köln, 15,S. gleichlautend veröffentlicht in den Technischen Mitteilungen, Hinweis GW 125, des DVGW Deutscher Verein des Gas- und Wasserfaches e.V., Eschborn 1989.

Sollten im Zuge der Umsetzung der zu erbringenden Leistungen am städt. Entwässerungsnetz Eingriffe an bestehenden Bäumen (Ast-  und Wurzelwerk) erforderlich werden, sind diese Maßnahmen mit dem städt. Baummanagement -angesiedelt beim Eigenbetrieb Grünflächen und Bestattungswesen- abzustimmen. Durch das Baummanagement wird die weitere Vorgehensweise vorgegeben und festgelegt.
Die Koordination der Abstimmung obliegt dem Auftragnehmer.

01.00.0245.0
Umgang mit Versorgungsleitungen und Kabeln

Für den Umgang mit Kabeln und Leitungen, die den Kanalbau negativ beeinflussen bzw. den Bauablauf beeinträchtigen, gilt folgende Vorgehensweise:

Leitungen und Kabel der ENM

Kabel und Leitungen werden gemäß den bestehenden Konzessionsverträgen zwischen dem Energieversorgungsunternehmen und der Stadt Koblenz im Zuge der Maßnahme auf Veranlassung und Rechnung des Unternehmens umgelegt, gesichert oder aus dem Baufeld herausgenommen.
Die Koordination dieser Leistungen und deren Abrechnung erfolgt zwischen dem ausführenden Unternehmen (AN) und dem Versorger.
Entsprechende Leistungsansätze sind im Titel "Versorgungsanlagen" im Leistungsverzeichnis aufgenommen bzw. können aus dem Titel "Kanalbau" entnommen werden.

Telekommunikationsanlagen der Deutschen Telekom

Das ggf. erforderlich werdende Umlegen von vorhandenen querenden und/oder längslaufenden Telekommunikationskabeln erfolgt gemäß den gesetzlichen Vorgaben des  Telekommunikationsgesetzes auf Weisung und Rechnung des Nutzungsberechtigten der Anlage.
Hierzu beabsichtigt das Telekommunikationsunternehmen einen separaten Vertrag mit dem ausführenden Unternehmen (AN) des Loses Kanalbau abzuschließen und umzusetzen.
Die Koordination dieser Leistungen und deren Abrechnung erfolgt zwischen dem ausführenden Unternehmen (AN) und der Deutschen Telekom.
Leistungen für Kabelsicherungen und sich daraus ergebende zusätzliche Leistungen im Zuge der Maßnahmenumsetzung, werden gemäß den im Leistungsverzeichnis aufgeführten Positionen vergütet.
01.00.0246
Abnahme nach VOB/B
- -------------------------------

Der Auftragnehmer zeigt der Stadtentwässerung -Eigenbetrieb der Stadt Koblenz- die vertragsgemäße Herstellung der Leistungen schriftlich an.
Mit der Anzeige der Fertigstellung der vertraglichen Leistungen sind die Dichtheitsprüfungen aller Anlagenteile (Kanäle incl. aller Schachtbauwerke, Grundstücksanschlüsse sowie Ablaufleitungen der Straßenabläufe) gem. DIN EN 1610 und DWA-A 139 sowie die sonstigen Nachweise wie z.B. Eigenüberwachung der Verdichtung vorzulegen. Die Prüfprotokolle sind mit Firmenstempel sowie Unterschrift der verantwortlichen Person zu versehen, welche die Druckprüfungen durchgeführt hat.
Zwischen den Vertragsparteien wird vereinbart, dass im Falle zusätzlich entstehender Aufwendungen beim Auftraggeber, verursacht durch nicht fristgerechte oder mangelhafte Leistungserbringung des Auftragnehmers (bzw. seines/seiner Nachunternehmer/s), die vom Auftraggeber dokumentierten Mehrkosten mit den berechtigten Forderungen des Auftragnehmers aus dem Vertragsverhältnis (Forderungen aus der Schlussrechnung) in Verrechnung gebracht werden.

01.00.0250.0
Baubeschreibung

Baubeschreibung gemäß VOB/C DIN 18299
Punkt O  "Hinweise für das Aufstellen der Leistungsverzeichnisse"

Die Stadt Koblenz, Eigenbetrieb Stadtentwässerung, beabsichtigt die entwässerungtechnische Erschließung des Quartier am Rauentaler Moselbogen (ehemaliger Nutzviehhof) durchzuführen.
Die erforderlichen Arbeiten sind aus dem beiliegenden Plänen ersichtlich.

Die ausgeschriebene Baumaßnahme liegt außerhalb von Wasserschutzgebieten aber innerhalb der Wasserwechselzone der Mosel. Recycling wird NICHT zugelassen.

Der Auftragnehmer muss sich darüber im Klaren sein, dass die Baustelle mit einem hohen Maß an Koordination, Schutz- und Sicherheitsvorkehrungen betrieben werden muss.

Die Submission erfolgt bei der Zentralen Vergabestelle der Stadtverwaltung Koblenz.
Nach Wertung und Nachrechnung ist beabsichtigt, dem gesamtwirtschaftlichsten Angebot den Zuschlag zu erteilen.

Im Wesentlichen fallen folgende Leistungen an:

ca.  180 m²  Aufbruch Ausbauasphalt
ca.  170 m³ Aushub und in Mieten lagern Doppelgraben
ca.  60 m³ Aushub und in Mieten lagern Einzelgraben
ca.  800 m³ Aushub, seitlich lagern und wieder einbauen, Doppelgraben
ca.  170 m³ Aushub, seitlich lagern und wieder einbauen, Einzelgraben
ca.  100 m³ Aushub mit Saugbagger, seitlich lagern und wieder einbauen, Einzelgraben
ca.  300 m³ Füllmaterial für Leitungszone
ca.  600 m² Verbau bis 3,90 m Tiefe für Einzelgraben
ca.  1.100 m² Verbau bis 3,45 m Tiefe für Doppelgraben
ca.  157 m SB- Rohre mit Polymer Auskleidung DN 300
ca.  8 Stck. Anbohrung SB- Rohr mit Polymer Auskleidung
ca.  290 m SB- Rohre DN 300
ca.  9 Stck. Anbohrung SB- Rohr DN 300
ca.  20 m SB- Rohr mit zylindrischer Außenform DN 300
ca.  1 Stck Auslaufstein
ca.  21 Stck. Kontrollschächte DN 1000
ca.  65 m³ Schottertragschicht, d= 35 cm
ca.  180 m² bit. Tragdeckschicht, d= 10 cm
ca.  25 m³ Aushub und in Mieten lagern für Hausanschlüsse
ca.  90 m³ Aushub, seitlich lagern und wieder einbauen für Hausanschlüsse
ca.  30 m³ Füllmaterial für Leitungszone Hausanschlüsse
ca.  50 m² Verbau bis 3,00 m Tiefe für Hausanschlüsse
ca.  50 m PVC- U SN 10 Rohre DN 160 für Hausanschlüsse

Lage der Baustelle:
--------------------------------

Die ausgeschriebene Maßnahme liegt in einem Mischgebiet im Stadtteil Koblenz- Rauental.

Zufahrtsmöglichkeiten bestehen über Bundes- Landes- und Stadtstraßen.

Verkehrsverhältnisse:
-------------------------------

Die Baumaßnahme liegt in einem Mischgebiet.
Die Beeinträchtigung des Verkehrs für die Anwohner muss auf ein Minimum beschränkt werden.

Bodenverhältnisse:
---------------------------------

Die Bodengutachten des Büro IM Geo vom 22.05.2026 liegt der Ausschreibung bei.
Der anstehende Boden ist von unterschiedlicher Zusammensetzung. Es kann davon ausgegangen werden, dass überwiegend Böden des Homogenbereichs I vorkommen. Die Schicht 1 muss in einer Stärke von 50 cm abgetragen und im südlichen Teil der Fläche in einer Miete gelagert werden. Der anstehende Boden der Schicht 3 und 4 ist für die Wiederverfüllung geeignet und muss auch wieder in die Kanalgräben eingebaut werden. Überschussmassen aus diesen Schichten werden ebenfalls im südlichen Teil des Gebietes gelagert.

Besondere Angaben zur Sicherung gegen Unfallgefahren und Gesundheitsschutz
---------------------------------------------------------------------------------

Der bestehende Kanal in der Peter- Klöckner- Straße führt Schmutzwasser. Der AN wird aufgefordert, das Personal auf die erforderlichen hygienischen Maßnahmen und die Infektionsgefahr durch Abwasser hinzuweisen.
In Baustellenbereichen die in offener Verbindung mit Abwasser stehen, ist der AN verpflichtet vor dem Einstieg und weiterhin kontinuierliche Messungen mit geeigneten Messgeräten vorzunehmen.
Im Übrigen wird auf die strikte Einhaltung der "Sicherheitsregeln für Arbeiten in umschlossenen Räumen von abwassertechnischen Anlagen" hingewiesen.

Kampfmittel:
-----------------
Im Vorfeld der Bautätigkeiten muss eine Untersuchung auf Kampfmittel durchgeführt werden. Diese Leistungen sind in einem extra Titel aufgeführt und werden vergütet.
Falls Anomalien gefunden und erkundet werden müssen, obliegt die Koordination und die Terminierung mit dem Kampfmittelsondierer dem AN.
Beim Antreffen sonstiger, derzeit nicht bekannter Auffälligkeiten und Anomalien im Erscheinungsbild des Bodens, müssen direkt die Arbeiten eingestellt werden.
Eine sofortige Kontaktaufnahme mit dem Kampfmittelräumdienst Rheinland- Pfalz, General- Allen Straße 1, 56077 Koblenz, Handy 0171/ 8249305 ist dann zwingend notwendig.

Baustelleneinrichtung:
--------------------------------
Plätze für die Baustelleneinrichtung können nur im Baustellenbereich von der Stadtentwässerung Koblenz zur Verfügung gestellt werden. Lagerplätze, um den Bauablauf im Sinne der bauausführenden Firma zu verbessern und die einen wirtschaftlichen Vorteil generieren, sind in Eigenregie zwischen dem AN und dem jeweiligen Verpächter zu organisieren. Die Kosten werden nicht vom AG übernommen. Muss der angemietete Lagerplatz vorzeitig geräumt werden, werden diese entstehenden Kosten nicht vom AG übernommen. Die Wiederherstellung nach Beendigung der Baumaßnahme in den Ursprungszustand erfolgt in Eigenregie und in Absprache mit dem Verpächter.

Vorhandene Anlagen:
-------------------------------
Im Baubereich befinden sich Versorgungsleitungen, die teilweise in den Planunterlagen dargestellt sind. Die genaue Lage und Vollständigkeit ist bei den jeweiligen Versorgungsträgern zu erfragen.
In Teilbereichen müssen eventuell Versorgungsleitungen vor der Neuverlegung des Kanals umgelegt oder erneuert werden. Diese Entscheidung treffen die Versorgungsunternehmen.

Telekom:
 Aktuelle Pläne erhalten Sie über die Planauskunft: planauskunft.mitte@telekom.de
Kontaktadresse: Deutsche Telekom Technik GmbH, Technik Niederlassung Südwest, PUB-L,
Moselweißer Str. 70, 56073 Koblenz (Rufnummer 0261/490 4816)
oder Deutsche Telekom Technik GmbH, Technik Niederlassung Südwest, PUB-L, Herrn Seibert, Phillipp-Reis-Str. 1, 57610 Altenkirchen (Rufnummer 02681/83305; eMail: Elmar.Seibert@telekom.de).

Dichtheitsprüfung:
-------------------------------
Für den neu erstellten Kanal sind Muffendruckprüfungen der Rohre mit Luftüberdruck und Dichtheitsprüfungen der Schächte mit Wasser vorgesehen.

Abrechnung:
----------------------
Für eine spätere Aufsplittung der Kosten zw. Hauptkanal, Hausanschluss-,/ Straßenentwässerungs-/ und Notüberlaufleitungen ist es erforderlich, die Abrechnung mit getrennten Aufmaßen und eigenen Massenermittlungen klar und deutlich abzugrenzen.

Eine Abgrenzung ist erforderlich für:

1.  Schmutzwasserkanal
2.  Regenwasserkanal
3.  Hausanschlussleitungen, Einzelrechnungen
4.  Straßenentwässerung, Einzelrechnungen
5.  Notüberlaufleitungen, Einzelrechnungen

Falls Kosten für diesen erhöhten Abrechnungsaufwand erforderlich sind, hat der AN diese in die Einheitspreise der entsprechenden Teilleistungen einzurechnen.

Tagesberichte:
--------------------
Die Tagesberichte sind bei der Bauüberwachung der Stadtentwässerung Koblenz unaufgefordert, wöchentlich und prüfbar einzureichen.

Hinweis zu Kleindenkmälern und Grenzzeichen:
----------------------------------------------------------------
Im Rahmen des Planungsverfahren ist zu berücksichtigen, dass sich im Planungsgebiet gemäß DSchG RLP §§ 3, 4 und 5 denkmalgeschützte Kleindenkmäler und Grenzzeichen (u.a. Grenzsteine, Kilometer- oder Stundensteine, Loogfelsen, Menhire) befinden können. All diese genannten Kleindenkmäler und Grenzzeichen sind prinzipiell in situ zu belassen.
Insbesondere Grenzzeichen können noch heute eine historische oder noch immer bestehende Grenzlinie dokumentieren bzw. als ein Bestandteil eine noch aus mehreren tradierten Grenzzeichen bestehende historische Grenzlinie überliefern.
Sollten daher im Rahmen von Maßnahmen und Bauausführungen Kleindenkmäler, Grenzzeichen wie Grenzsteine, Kilometer- oder Stundensteine, Loogfelsen, Menhire oder Ähnliches im Planungsgebiet vorgefunden und festgestellt werden, ist die Denkmalfachbehörde - Direktion Landesdenkmalpflege und Direktion Landesarchäologie der GDKE - von diesen und Ihrem Standort sofort in Kenntnis zu setzen, die Kulturdenkmäler sind in situ zu belassen und bei erforderlicher Veränderung gemäß § 13 DSchG das weitere Vorgehen in jedem Einzelfall mit den Denkmalbehörden, hier der zuständigen Unteren Denkmalschutzbehörde und den o.g. Denkmalfachbehörden umgehend und im Vorfeld der Veränderungen abzustimmen.

## 1 Bplan Nr. 73, Quartier am Rauentaler Moselbogen
Datum: 10.07.2026

### Bereich 1 Kanalbau

#### Abschnitt 1.1 Baustelleinrichtung und Verkehrssicherung

**1.1.10 Einrichten der Baustelle**
*** Pauschalposition
Einrichten der Baustelle für sämtliche in der Leistungsbeschreibung aufgeführten Leistungen. Abrechnung und Vergütung nach Baufortschritt.
Menge: 1,000 psch

**1.1.20 Baustelleneinrichtung vorhalten**
*** Pauschalposition
Vorhalten der Baustelleneinrichtung.
Abrechnung und Vergütung nach
Baufortschritt.
Menge: 1,000 psch

**1.1.30 Baustelle räumen**
*** Pauschalposition
Räumen der Baustelle
Menge: 1,000 psch

**1.1.40 Einstellung, Räumung und Wiederinbetriebnahme der Baustelle**
Für Unterbrechungen des Baubetriebes
die der Auftragnehmer nicht zu vertreten hat, wie z.B.  Baugrunduntersuchungen oder sonstige Einflüsse durch Dritte.

Witterungsbedingte Unterbrechungen des Baubetriebes
während der Ausführungszeit, mit denen bei Abgabe des
Angebotes normalerweise gerechnet werden musste, und planmäßige Unterbrechungen entsprechend dem vorgegebenen Bauablauf (siehe allg. Vorbemerkungen / Bauablauf), gelten
nicht als Behinderung.

Mit dieser Position sind alle Aufwendungen und Erschwernisse aus der Einstellung, der Räumung und der Wiederaufnahme der Arbeiten auf der Baustelle abgegolten wie z.B.:
- Einstellung der Kanalarbeiten
- Sicherung der Baugruben, Kanalrohre und Bauteile
- Sicherung von Baustelleneinrichtung und lagerndem Material
- Kosten der Baustellenstillstandes der Mitarbeiter, Maschinen  und Geräte
- Räumen und Wiedereinrichtung der Baustelle

Hinweis für den Ausschreibenden:
mehr als vier Stunden gelten als Tag.
Menge: 4,000 h

**1.1.50 Einstellung, Räumung und Wiederinbetriebnahme der Baustelle**
Für Unterbrechungen des Baubetriebes
die der Auftragnehmer nicht zu vertreten hat, wie z.B. Baugrunduntersuchungen oder sonstige Einflüsse durch Dritte.

Witterungsbedingte Unterbrechungen des Baubetriebes
während der Ausführungszeit, mit denen bei Abgabe des
Angebotes normalerweise gerechnet werden musste, und planmäßige Unterbrechungen entsprechend dem vorgegebenen Bauablauf (siehe allg. Vorbemerkungen / Bauablauf), gelten
nicht als Behinderung.

Mit dieser Position sind alle Aufwendungen und Erschwernisse aus der Einstellung, der Räumung und der Wiederaufnahme der Arbeiten auf der Baustelle abgegolten wie z.B.:
- Einstellung der Kanalarbeiten
- Sicherung der Baugruben, Kanalrohre und Bauteile
- Sicherung von Baustelleneinrichtung und lagerndem Material
- Kosten der Baustellenstillstandes der Mitarbeiter, Maschinen  und Geräte
- Räumen und Wiedereinrichtung der Baustelle

Hinweis für den Ausschreibenden:
mehr als drei Tage gelten als Woche.
Menge: 3,000 Tag

**1.1.60 Einstellung, Räumung und Wiederinbetriebnahme der Baustelle**
Für Unterbrechungen des Baubetriebes
die der Auftragnehmer nicht zu vertreten hat, wie z.B. Baugrunduntersuchungen oder sonstige Einflüsse durch Dritte.

Witterungsbedingte Unterbrechungen des Baubetriebes
während der Ausführungszeit, mit denen bei Abgabe des
Angebotes normalerweise gerechnet werden musste, und planmäßige Unterbrechungen entsprechend dem vorgegebenen Bauablauf (siehe allg. Vorbemerkungen / Bauablauf), gelten
nicht als Behinderung.

Mit dieser Position sind alle Aufwendungen und Erschwernisse aus der Einstellung, der Räumung und der Wiederaufnahme der Arbeiten auf der Baustelle abgegolten wie z.B.:
- Einstellung der Kanalarbeiten
- Sicherung der Baugruben, Kanalrohre und Bauteile
- Sicherung von Baustelleneinrichtung und lagerndem Material
- Kosten der Baustellenstillstandes der Mitarbeiter, Maschinen  und Geräte
- Räumen und Wiedereinrichtung der Baustelle
Menge: 1,000 Wo

**1.1.70 Erschütterungsmessungen**
Zu Beginn und ggf. während der Baumaßnahme ist die Eignung der eingesetzten Baugeräte, insbesondere für Verdichtungsarbeiten, von einem Sachverständigen für Erschütterungstechnik nach DIN 4150 Teil 2 u.3. zu beurteilen. Die eingesetzten Verdichtungsgeräte müssen in einem Frequenzbereich arbeiten, der keine unzulässigen Erschütterungen
auf die bestehende Bebauung überträgt.
Es ist ein Gutachten zu erstellen über die Anfälligkeit von Gebäuden gegenüber Erschütterungen aus dem Betrieb von Verdichtungsgeräten (Erschütterungsgutachten), bei näher am Baufeld stehenden Gebäuden. Während der Verdichtungsarbeiten ist durch einen Gutachter ein Protokoll über Erschütterungsmessungen zu erstellen. Es sollen mindestens 3 Messstellen in einem Abstand von max. 15 m zum Ort der Verdichtungsarbeiten stehen.
Menge: 3,000 St

**1.1.80 Kfz-Hilfsbrücke in Geländehöhe herst. u. beseitigen**
Kfz-Hilfsbrücke in Geländehöhe herstellen, über die gesamte Bauzeit vorhalten, ständig verkehrssicher unterhalten und beseitigen.
Material: Stahlplatte,
Nutzbreite: bis 3,00 m.
Länge:  bis 4,00 m.
Dicke der Platte nach statischen und konstruktiven Erfordernissen für Einzelachslast = 10 t.
Nachweise in prüffähiger Form sind durch den AN zu erbringen.
Mehrmaliges (bis zu 3 mal) Umsetzen innerhalb eines Straßenabschnittes ist einzurechnen.
Menge: 1,000 St

**1.1.90 Schutzzaun aufstellen H= 2,00 m**
Schutzzaun aufstellen, für die Dauer der vertraglichen Ausführung vorhalten und beseitigen. Ausführung nach Wahl des AN. Nach Baufortschritt umsetzen.
Die Elemente sind untereinander zu verschrauben.
Zaunoberkante über dem Boden
2
 m.
Menge: 60,000 m

**1.1.100 Schutzzaun aufstellen H=1,00m**
Schutzzaun aufstellen, für die Dauer der vertraglichen Ausführung vorhalten und beseitigen. Schutzzaun nach Wahl des AN. Nach Baufortschritt umsetzen zur Absicherung von Gräben, Längsabsicherung, Zugängen, Zufahrten und Fussgängerüberwegen,
Die Zaunelemente sind untereinander zu verbinden. Zaunoberkante über dem Boden ca. 1,00 m.
Menge: 60,000 m

**1.1.110 Schutzzaun aufstellen H=1,00m**
Schutzzaun aufstellen, für die Dauer der vertraglichen Ausführung vorhalten und beseitigen. Schutzzaun nach Wahl des AN. Nach Baufortschritt umsetzen.
Zur Absicherung von Baumaterial.
Die Zaunelemente sind untereinander zu verbinden. Zaunoberkante über dem Boden ca. 1,00 m.
Menge: 15,000 m

**1.1.120 Warnleuchten für mobile Absturzsicherung aufstellen, Gräben, Längsabsperrung, Baumaterial**
Warnleuchten aufstellen für die Dauer der vertraglichen Ausführung vorhalten, unterhalten u. beseitigen. Zur Regelung des öffentl. und Anliegerverkehrs nach Angabe der Verkehrsbehörde.

Zur Absicherung der Gräben, der Längsabsperrung und des Baumaterial.

Art: WL 2- gelb/ Dauerlicht
Querabstand <= 1,00 m

Nach Baufortschritt umsetzen.
Menge: 20,000 St

**1.1.130 Absperrschranken (Z 600) aufstellen**
Absperrschranken, Verkehrszeichen 600, aufstellen und für die Dauer der vertaglichen Ausführungsfrist vorhalten, erforderlichenfalls nach Baufortschritt umsetzen und beseitigen zur Regelung des öffentl. und Anliegerverkehrs nach Angabe der Verkehrsbehörde
Erforderliche Sicherungsmaßnahmen für die Ausführung sind einzurechnen.
Menge: 3,000 St

**1.1.140 Warnleuchten für Absperrschranke aufstellen**
Warnleuchten aufstellen für die Dauer der vertraglichen Ausführung vorhalten, unterhalten u. beseitigen. Zur Regelung des öffentl. und Anliegerverkehrs nach Angabe der Verkehrsbehörde.

Art: WL 2- rot/ Dauerlicht
Anzahl: mind. 5 pro Absperrschranke
Querabstand <= 1,00 m
Menge: 15,000 St

**1.1.150 Verkehrszeichen aufstellen**
Verkehrszeichen aufstellen, aller Art, für die Dauer der vertraglichen Ausführungsfrist vorhalten, erforderlichenfalls nach Baufortschritt umsetzen und beseitigen zur Regelung des öffentl. und Anliegerverkehrs nach Angabe der Verkehrsbehörde

Erforderliche Sicherungsmaßnahmen für die Ausführung sind einzurechnen.
Menge: 10,000 St

**1.1.160 Verkehrszeichen aufstellen für Umleitung Fußgänger und Radfahrer**
Verkehrszeichen aufstellen, aller Art, für die Dauer der vertraglichen Ausführungsfrist vorhalten, erforderlichenfalls nach Baufortschritt umsetzen und beseitigen zur Regelung des öffentl. und Anliegerverkehrs nach Angabe der Verkehrsbehörde

Erforderliche Sicherungsmaßnahmen für die Ausführung sind einzurechnen.
Menge: 12,000 St

**1.1.170 Baken aufstellen für Umleitung Fußgänger und Radfahrer**
Baken aufstellen für die Dauer der vertraglichen Ausführung vorhalten und beseitigen zur Regelung des öffentl. und Anliegerverkehrs nach Angabe der Verkehrsbehörde, einschl. Bakenfussplatte

Leitbake linksweisend.
Menge: 6,000 St

**1.1.180 Warnleuchten für Leitbake für Umleitung Fußgänger und Radfahrer aufstellen**
Warnleuchten aufstellen für die Dauer der vertraglichen Ausführung vorhalten, unterhalten u. beseitigen. Zur Regelung des öffentl. und Anliegerverkehrs nach Angabe der Verkehrsbehörde.

Art: WI 2- gelb/ Dauerlicht
Anzahl: über jeder Leitbake
Menge: 6,000 St

**1.1.190 Verkehrsschild abdecken**
Verkehrsschild abdecken für die Dauer der Bauzeit. Abdeckung wieder entfernen.
Art der Abdeckung:
Klemmschellen mit passenden Abdeckblechen
Menge: 6,000 St

#### Abschnitt 1.2 Kampfmittelsondierung

*Hinweis: Allgemeine Beschreibung*
Umfang der ausgeschriebenen Leistungen:
Die hier ausgeschriebenen Leistungen beinhalten eine Voruntersuchung des Baugrundes auf mögliche Kampfmittel, sowie die ggf. erforderliche Nachuntersuchung als auch Identifizierung von festgestellten Verdachtspunkten. Die zu untersuchende Gesamtlänge beträgt ca. 245 m. Hierbei ist eine, für die beabsichtigten Kanalbauarbeiten notwendige Sondiertiefe bis ca. 4,00 m sicherzustellen. Innerhalb der  Ausbaubereiche in der Bertha- Alberti- Straße befinden sich Ver- und Entsorgseinrichtungen (Datenkabel, Strom, Gas, Wasser), welche zu Erschwernissen  führen und zu beachten sind. Die erforderlichen Leistungen erstrecken sich im Bereich der noch nicht ausgebauten Fahrbahn der Bertha- Alberti- Straße, des zu erschließenden Neubaugebietes, einer Grünfläche und eines Geh- und Radweges an der Mosel.
Der Zeitraum der Ausführung ist zwischen Mitte September 2026 und Ende Februar 2027 angedacht. Folglich müssen die Kampfmittortungen in diesem Zeitraum ausgeführt werden.

Diese Voruntersuchungen dienen zur möglichen Ausweisung von Verdachtspunkten oder -flächen. Sollten Nachuntersuchungen oder Aufgrabungen von ausgewiesenen Verdachtspunkten oder -flächen erforderlich werden, sind diese Arbeiten unmittelbar nach Vorliegen der Messergebnisse durchzuführen.
Zum Zweck der Kampfmittelortung, Nachuntersuchung oder ggf. Beseitigung wird das jeweilige Baufeld zur Verfügung gestellt. Bauarbeiten werden zum Zeitpunkt der Sondierungen und der Aufgrabungen eingestellt. Um die Stillstände so gering wie möglich zu halten oder gar zu vermeiden, sind jegliche Arbeiten schnellst möglich, als auch zusammenhängend durchzuführen.
Die Ausweisung der Messergebnisse sind dem AG spätestens nach drei Tagen vorzulegen und die Verdachtspunkte oder -flächen in der Örtlichkeit anzuzeigen. Damit die Kanalbauarbeiten anschließend ausgeführt werden können, ist die Kampfmittelfreiheit zu bestätigen.
Können in voruntersuchten Bereichen keine aussagekräftigen Ergebnisse hinsichtlich möglicher Kampfmittel erzeilt werden, sind in Absprache mit dem AG und der ausführenden Kanalbauunternehmung, baubegleitende Überwachungen bei Aufgrabung-/ Aushubarbeiten durch eine Fachkraft vorzunehmen. Diese Arbeiten sind auf das geringst mögliche Maß zu beschränken.
Abhängig von dem Baufortschritt der Arbeiten muss die tageweise Bereitschaft des Personals und deren Geräte bestehen, baubegleitende Untersuchungen / Sondierungen durchzuführen.

Für die Kalkulation sind nachfolgende Unterlagen zur Einsicht beigefügt:
- Lagepläne
- Regelquerschnitte
- Geotechnische Berichte
- Leitungsbestandspläne
- Baubeschreibung

**1.2.10 Baustelleneinrichtung für lotrechte Bohrlochsondierungen (Hauptkanal/ Hausanschlussleitungen/ Notüberlaufe)**
*** Pauschalposition
Einsatzstelle mit Bohrtrupp Einrichten, Vorhalten und Räumen
aller für die vertragsgemäße Durchführung der Arbeiten notwendigen Personen/Fachkräfte, Fahrzeuge, Geräte, Werkzeuge und sonstige Betriebsmittel, die zur Durchführung der lotrechten Bohrlochsondierungsarbeiten (Detektion von tief liegenden Blindgängern oder in Bereichen mit magnetisch gestörter Umgebung) erforderlich sind, auf die
Einsatzstelle bringen, bereitstellen und betriebsfertig aufstellen einschl. der dafür notwendigen Arbeiten.
Die erforderlichen festen Anlagen herstellen.
Strom- und Wasser-, sowie sonstige Einrichtungen die
für die vertragsgemäße Erledigung der Arbeiten
erforderlich sind, herstellen.
Alle Kosten des Verbrauches und der Benutzung trägt der
Auftragnehmer, sie sind mit den jeweiligen
Einheitspreisen abgegolten.
Kosten für die Erstellung von Anträgen aller Art, die
für die vertragsgemäße Durchführung der Arbeiten
notwendig sind, sind in die Position einzurechnen. Mit
dem Einheitspreis dieser Position sind anfallende
Gebühren für Behördliche Genehmigungen bis in eine Höhe
von 500,-- € abgegolten. Höhere Gebühren werden abzgl.
des vorgenannten Betrages auf Nachweis vergütet. Die
Vergütung erfolgt ausschließlich für tatsächlich
angefallenen Kosten, d.h. das die zusätzliche
Weiterberechnung einer Mehrwertsteuer auf angefallene
Gebühren nicht vergütet wird.
Einzukalkulieren sind alle für die Reinigung des Einsatzstellenbereiches anfallende Kosten sowie die Vorhaltung der erf. Geräte und Maschinen, über die gesamte Einsatzzeit.
Nach Fertigstellung ist der gesamte
Einsatzstellenbereich zu räumen und einwandfrei zu
säubern. Kommt der AN der schriftlichen Aufforderung
nicht nach, so lässt der AG die Baustelle zu Lasten des
AN säubern.
Menge: 1,000 psch

**1.2.20 Lotrechte Messbohrungen bis 4 m Tiefe herstellen-Magnetische Sondierung (Hauptkanal)**
Lotrechte Sondierungsbohrungen bis 4 m Tiefe mittels
Schneckenbohrung in allen Homogenbereichen gem. Bodengutachten bis zur erforderlichen Tiefe herstellen
inkl. Verrohrung mittels PVC-Kabelschutzrohr, z. B. 54x2 mm. Die im Boden befindliche Leitungssituation gem. der Erkundung
ist vor Ort zu markieren und im Hinblick auf
die durchzuführenden Sondierungsbohrungen zu
berücksichtigen. Die Kosten hierfür sind in den EP
einzurechnen.
Der Mehraufwand für Sondierungsbohrungen in
künstlichen Auffüllungen werden nicht gesondert
vergütet und sind in ebenfalls in den Einheitspreis
einzurechnen.
Lotrechte Sondierungsbohrungen und geomagnetische
Sondierung inkl. Messwertaufnahme in den Bohrungen.
Computerunterstütztes Einlesen aller Messwerte und
Interpretation auf Anomalien wie Bombenblindgänger oder
andere Kampfmittel. Darstellung der Messsondierungen
als Diagramm und Farbkarte.
Angemessene Anomalien sind mittels GPS einzumessen und
in Form eines Lageplans darzustellen. Der Lageplan ist
dem Abschlussbericht beizufügen.
In den Einheitspreis ist das dem Umfang der Arbeiten
entsprechende Umsetzen der kompletten
Bohrausrüstung einzurechnen.
Abrechnung nach Stück Bohrung.
Menge: 350,000 Stck

**1.2.30 Lotrechte Messbohrungen bis 4 m Tiefe herstellen-Magnetische Sondierung (Hausanschlussleitungen/Notüberläufe)**
Lotrechte Sondierungsbohrungen bis 4 m Tiefe mittels
Schneckenbohrung in allen Homogenbereichen gem. Bodengutachten bis zur erforderlichen Tiefe herstellen
inkl. Verrohrung mittels PVC-Kabelschutzrohr, z. B. 54x2 mm. Die im Boden befindliche Leitungssituation gem. der Erkundung
ist vor Ort zu markieren und im Hinblick auf
die durchzuführenden Sondierungsbohrungen zu
berücksichtigen. Die Kosten hierfür sind in den EP
einzurechnen.
Der Mehraufwand für Sondierungsbohrungen in
künstlichen Auffüllungen werden nicht gesondert
vergütet und sind in ebenfalls in den Einheitspreis
einzurechnen.
Lotrechte Sondierungsbohrungen und geomagnetische
Sondierung inkl. Messwertaufnahme in den Bohrungen.
Computerunterstütztes Einlesen aller Messwerte und
Interpretation auf Anomalien wie Bombenblindgänger oder
andere Kampfmittel. Darstellung der Messsondierungen
als Diagramm und Farbkarte.
Angemessene Anomalien sind mittels GPS einzumessen und
in Form eines Lageplans darzustellen. Der Lageplan ist
dem Abschlussbericht beizufügen.
In den Einheitspreis ist das dem Umfang der Arbeiten
entsprechende Umsetzen der kompletten
Bohrausrüstung einzurechnen.
Abrechnung nach Stück Bohrung.
Menge: 50,000 Stck

**1.2.40 Messbohrungen durch Asphaltoberflächen, als Zulage (Hauptkanal)**
Durchführen von zusätzlichen Maßnahmen zum
Aufbohren/Aufmeißeln von Asphaltoberflächen bis max. 15
cm Dicke in einem für das nachfolgende
Sondierungsbohrverfahren geeigneten Durchmesser, als
Zulage zur Pos. "Messbohrungen" bis 4m Tiefe herstellen".
Straße: Fuß- und Radweg Moselufer
Menge: 20,000 Stck

**1.2.50 Messbohrungen durch Oberflächen unterschiedlicher Zusammensetzung, als Zulage (Hauptkanal)**
Durchführen von zusätzlichen Maßnahmen zum
Aufbohren/Aufmeißeln von Oberflächen unterschiedlicher Zusammensetzung (Asphalt, Beton, Erdbaustoffe) bis max. 15
cm Dicke in einem für das nachfolgende
Sondierungsbohrverfahren geeigneten Durchmesser, als
Zulage zur Pos. "Messbohrungen" bis 4m Tiefe herstellen".
Straße: Bertha- Alberti- Straße
Menge: 10,000 Stck

**1.2.60 Tagessatz baubegleitende Überwachung (Hauptkanal)**
Tagessatz baubegleitende Überwachung
Überwachung bei Aufgrabung- / Aushubarbeiten durch eine Munitionsfachkraft gem. Auflagen des staatlichen Kampfmittelräumdienstes, während der Durchführung von Kanalbauarbeiten. Abschnittsweise Überwachung innerhalb aller Bauphasen. Sondiertechnik vorhalten, warten und betreiben.
Baubegleitende Überwachung in voruntersuchten Bereichen, bei denen keine aussagekräftigen Ergebnisse erzeilt werden konnten. Ausführung nur auf Anordnung des AG.
Die Abrechnung erfolgt unabhängig von der Anzahl der untersuchten Anomalien/Verdachtspunkte oder Räumung von Objekten, sondern anhand der tatsächlich benötigten Arbeitsszeit ohne Arbeitsunterbrechung, für sämtliche Aufwendungen an Gerät, Betriebsmittel und Personal. Der Tagessatz entspricht 9,0 Stunden Arbeitszeit.
Leistung inkl. An- u. Abfahrt.
Menge: 1,000 Tag

**1.2.70 Tagessatz baubegleitende Überwachung (Hausanschlussleitungen/ Notüberläufe)**
Tagessatz baubegleitende Überwachung
Überwachung bei Aufgrabung- / Aushubarbeiten durch eine Munitionsfachkraft gem. Auflagen des staatlichen Kampfmittelräumdienstes, während der Durchführung von Kanalbauarbeiten. Abschnittsweise Überwachung innerhalb aller Bauphasen. Sondiertechnik vorhalten, warten und betreiben.
Baubegleitende Überwachung in voruntersuchten Bereichen, bei denen keine aussagekräftigen Ergebnisse erzeilt werden konnten. Ausführung nur auf Anordnung des AG.
Die Abrechnung erfolgt unabhängig von der Anzahl der untersuchten Anomalien/Verdachtspunkte oder Räumung von Objekten, sondern anhand der tatsächlich benötigten Arbeitsszeit ohne Arbeitsunterbrechung, für sämtliche Aufwendungen an Gerät, Betriebsmittel und Personal. Der Tagessatz entspricht 9,0 Stunden Arbeitszeit.
Leistung inkl. An- u. Abfahrt.
Menge: 1,000 Tag

**1.2.80 Stundensatz baubegleitende Überwachung (Hauptkanal)**
Stundensatz baubegleitende Überwachung
Überwachung bei Aufgrabung- / Aushubarbeiten durch eine
Munitionsfachkraft gem. Auflagen des staatlichen Kampfmittelräumdienstes, während der Durchführung von Straßenbauarbeiten. Abschnittsweise Überwachung  aller Bauphasen. Sondiertechnik vorhalten, warten und betreiben.
Baubegleitende Überwachung in voruntersuchten Bereichen, bei denen keine aussagekräftigen Ergebnisse erzeilt werden konnten. Ausführung nur auf Anordnung des AG.
Die Abrechnung erfolgt unabhängig von der Anzahl der untersuchten Anomalien/Verdachtspunkte oder Räumung von Objekten, sondern anhand der tatsächlich benötigten Arbeitsszeit ohne Arbeitsunterbrechung, für sämtliche Aufwendungen an Gerät, Betriebsmittel und Personal.
Leistung inkl. An- u. Abfahrt.
Mehr als vier Stunden gelten als Tag.
Menge: 4,000 Std

**1.2.90 Stundensatz baubegleitende Überwachung (Hausanschlussleitungen/ Notüberläufe)**
Stundensatz baubegleitende Überwachung
Überwachung bei Aufgrabung- / Aushubarbeiten durch eine
Munitionsfachkraft gem. Auflagen des staatlichen Kampfmittelräumdienstes, während der Durchführung von Straßenbauarbeiten. Abschnittsweise Überwachung  aller Bauphasen. Sondiertechnik vorhalten, warten und betreiben.
Baubegleitende Überwachung in voruntersuchten Bereichen, bei denen keine aussagekräftigen Ergebnisse erzeilt werden konnten. Ausführung nur auf Anordnung des AG.
Die Abrechnung erfolgt unabhängig von der Anzahl der untersuchten Anomalien/Verdachtspunkte oder Räumung von Objekten, sondern anhand der tatsächlich benötigten Arbeitsszeit ohne Arbeitsunterbrechung, für sämtliche Aufwendungen an Gerät, Betriebsmittel und Personal.
Leistung inkl. An- u. Abfahrt.
Mehr als vier Stunden gelten als Tag.
Menge: 4,000 Std

**1.2.100 Tagessatz Nachuntersuchung der Verdachtspunkte**
Tagessatz Nachuntersuchung der Verdachtspunkte Nachuntersuchung von ferromagnetischen Anomalien im Anschluss an die ausgewerteten Flächensondierung.
Nachuntersuchung innerhalb der Bauabschnitte nach Rückbau des bituminösen Oberbaus. Erarbeitung und Durchführung von Sicherheitsvorkehrungen für das Freilegen der Verdachtspunkte.
Öffnen von Verdachtspunkte mit und ohne Verbau. Bereits eingemessene Verdachtspunkte von Hand oder mit Bagger aufgraben, verifizeiren und bereinigen.
Die Beräumung muss durch einen fachkundigen Feuerwerker nach § 20 SprengG sowie einem Munitionsräumarbeiter als auch einen in der Kampfmittelräumung erfahrenen Baggerfahrer durchgeführt werden. Die Kampfmittel werden ausschließlich durch den KMRD abgeholt.
Unterbau, Boden oder Aufbruchgut der Aufgrabungen lagenweise wieder einbauen und verdichten.
Die Abrechnung erfolgt unabhängig von der Anzahl der untersuchten Anomalien/Verdachtspunkte oder Räumung von Objekten, sondern anhand der tatsächlich benötigten Arbeitsszeit ohne Arbeitsunterbrechung, für sämtliche Aufwendungen an Gerät, Betriebsmittel und Personal. Der Tagessatz entspricht 8,0 Stunden Arbeitszeit. Leistung inkl. An- u. Abfahrt.
Menge: 1,000 Tag

**1.2.110 Stundensatz Nachuntersuchung der Verdachtspunkte**
Stundensatz Nachuntersuchung der Verdachtspunkte Nachuntersuchung von ferromagnetischen Anomalien im Anschluss an die ausgewerteten Flächensondierung.
Nachuntersuchung innerhalb aller Bauphasen
Erarbeitung und Durchführung von Sicherheitsvorkehrungen für das Freilegen der Verdachtspunkte.
Öffnen von Verdachtspunkte mit und ohne Verbau. Bereits eingemessene Verdachtspunkte von Hand oder mit Bagger aufgraben, verifizeiren und bereinigen.
Die Beräumung muss durch einen fachkundigen Feuerwerker nach § 20 SprengG sowie einem Munitionsräumarbeiter als auch einen in der Kampfmittelräumung erfahrenen Baggerfahrer durchgeführt werden. Die Kampfmittel werden ausschließlich durch den KMRD abgeholt.
Unterbau, Boden oder Aufbruchgut der Aufgrabungen lagenweise wieder einbauen und verdichten.
Die Abrechnung erfolgt unabhängig von der Anzahl der untersuchten Anomalien/Verdachtspunkte oder Räumung von Objekten, sondern anhand der tatsächlich benötigten Arbeitsszeit ohne Arbeitsunterbrechung, für sämtliche Aufwendungen an Gerät, Betriebsmittel und Personal.
Leistung inkl. An- u. Abfahrt.
Mehr als vier Stunden gelten als Tag.
Menge: 4,000 Std

**1.2.120 An- und Abfahrt splitterfluggeschützter Bagger**
An- und Abfahrt splitterfluggeschützter Bagger An- und Abfahrt eines vor Splitterflug geschützten Bagger für die Nachuntersuchung der ferromagnetischen Anomalien auf der Baustelle. Sämtliche Transportkosten inbegriffen.
Menge: 1,000 Stck

**1.2.130 Tagessatz splitterfluggeschützter Bagger**
Tagessatz splitterfluggeschützter Bagger Nachuntersuchung von ferromagnetischen Anomalien mit Hilfe eines vor Splitterflug geschützten Baggers im Anschluss an die ausgewertete Flächensondierung.
Für die Baggerarbeiten wird ein geschulter Geräteführer, welcher in der Kampfmittelräumung erfahrenen und fachkundig ist, vorausgesetzt. Der tageweise Baggereinsatz erfolgt abschnittsweise für alle Bauphasen.
Die Abrechnung erfolgt unabhängig von der Anzahl der untersuchten Anomalien/Verdachtspunkte oder Räumung von Objekten, sondern anhand der tatsächlich benötigten Arbeitsszeit ohne Arbeitsunterbrechung, für sämtliche Aufwendungen an Gerät, Betriebsmittel und Personal. Der Tagessatz entspricht 8,0 Stunden Arbeitszeit.
Menge: 1,000 Tag

**1.2.140 Stundensatz splitterfluggeschützter Bagger**
Stundensatz splitterfluggeschützter Bagger
Nachuntersuchung von ferromagnetischen Anomalien mit Hilfe eines vor Splitterflug geschützten Baggers im Anschluss an die ausgewertete Flächensondierung.
Für die Baggerarbeiten wird ein geschulter Geräteführer, welcher in der Kampfmittelräumung erfahrenen und fachkundig ist, vorausgesetzt. Der stundenweise Baggereinsatz erfolgt abschnittsweise für alle Bauphasen.
Die Abrechnung erfolgt unabhängig von der Anzahl der untersuchten Anomalien/Verdachtspunkte oder Räumung von Objekten, sondern anhand der tatsächlich benötigten Arbeitsszeit ohne Arbeitsunterbrechung, für sämtliche Aufwendungen an Gerät, Betriebsmittel und Personal.
Mehr als vier Stunden gelten als Tag.
Menge: 4,000 Std

**1.2.150 Erstellung Abschlussdokumentation**
*** Pauschalposition
Erstellen einer Abschlussdokumentation.
Zusammenstellen aller Einzeldarstellungen (Diagramme
oder Farbkarten) für das Projekt. Eintragung des sondierten/
untersuchten Bereiches in einen Lageplan.
Alle Dokumentationen entsprechend den Anforderungen
des Kampfmittelräumdienstes des Landes Rheinland- Pfalz.
Einschließlich einer Abschlussbesprechung mit
dem Kampfmittelräumdienst.
Menge: 1,000 psch

#### Abschnitt 1.3 Auf- und Abbrucharbeiten

**1.3.10 Bit. Befestigung aufbrechen, Ausbauasphalt**
Bit. Befestigung  in Fahrbahnen und Nebenflächen,
  in Teilleistungen entsprechend dem Baufortschritt, erschütterungsarm aufbrechen, aufnehmen, laden und verwerten.

Die Art und Weise des Aufbrechens ist so auf die vorhandene Stärke der Straßenbefestigung (Schwarzdecke)  abzustimmen, dass keine schädigenden Auswirkungen auf die Randbebauung entstehen.
Grundsätzlich ist ein Zerschlagen des Aufbruchs mit der Baggerschaufel, zur Erlangung entsprechender Kubaturen gem. den Vorgaben der annehmenden Stellen bzw. in Abhängigkeit des Ladevolumens der eingesetzten Fahrzeuge,  nicht zulässig.

Möglicherweise erforderlich werdende Schnitte des Aufbruchs, zur Erlangung der vor genannten Kriterien, sind in den Einheitspreis einzurechnen.

Der Aufbruch ist entsprechend den einschlägigen Vorschriften und gesetzlichen Vorgaben zu verwerten.
Der Auftragnehmer hat den geplanten Verwertungsweg vor Baubeginn  aufzuzeigen.

  Dicke der Befestigung bis
'13' cm

Unterlage
'ungebundene Tragschicht'
Menge: 180,000 m2

**1.3.20 Betondecke aufbrechen**
Betondecke aufbrechen in Fahrbahnen und Nebenflächen.
In Teilleistungen entsprechend dem Baufortschritt,
Aufbruchgut ist entsprechend den einschlägigen Vorschriften und gesetzlichen Vorgaben zu entsorgen.

Dicke bis
'15' cm.
Als Zulage zum Aushub.
Menge: 30,000 m2

**1.3.30 Borde aufbrechen, entsorgen**
Borde aufbrechen und aufnehmen einschl. Unterbeton und Rückenstütze.
Aufbruch ist entsprechend den einschlägigen Vorschriften und gesetzlichen Vorgaben zu entsorgen.

Abmessungen der Borde:
'6/25/100'

Material:
'Beton'
Als Zulage zum Aushub
Menge: 4,000 m

**1.3.40 Pflaster aufnehmen**
Pflaster aufnehmen, in Sand verlegt. Zur Wiederverwendung säubern und seitlich lagern. Nicht verwendbare Stoffe sind entsprechend den einschlägigen Vorschriften und gesetzlichen Vorgaben zu entsorgen.

Art des Pflasters
'Beton'

Pflasterstärke:
'10' cm
Als Zulage zum Aushub.
Menge: 12,000 m2

**1.3.50 Zaun abbrechen**
Zaun abbrechen einschl. Pfosten. Abbruchmaterial ist entsprechend den einschlägigen Vorschriften und gesetzlichen Vorgaben zu entsorgen.

Art des Zauns:
'Maschendraht'

Zaunhöhe  :
'1,80 m'
Menge: 3,000 m

#### Abschnitt 1.4 Baumschutz

*Hinweis: Hinweis zu den Arbeiten im Bereich von Bäumen*
Bei geplanten sowie anstehenden Arbeiten im Bereich von Bäumen ist zwingend im Vorfeld, und während der Umsetzung, der Eigenbetrieb Grünflächen- und Bestattungswesen zu informieren und einzubinden.

Ansprechpartner:
Herr Stephan Dally. mail: stephan.dally@stadt.koblenz.de,
Fon: 0261-1294252
Herr Philipp Küsell. mail: philipp.kuesell@stadt.koblenz.de,
Fon: 0261-1294267

Den Anweisungen der Mitarbeiter des Eigenbetrieb Grünflächen- und Bestattungswesen ist Folge zu leisten.

**1.4.10 Baumschutz**
Baumschutz gegen mechanische Schäden für Bäume und Sträucher aufstellen und beseitigen durch Brettermantel oder Stangengeviert.
Bis
'2'
m Höhe.
Durchmesser
'1,00' m.
Menge: 5,000 St

**1.4.20 Schutzmaßnahme für Wurzeln**
Im gesamten Wurzelbereich (Bereich unter Kronentraufe) müssen die Baugruben von Hand geschachtet werden. Wurzeln von mehr als 2 cm Durchmesser dürfen nicht abgeschnitten werden. Der Kanal ist unter den belassenen Wurzeln hindurch zu schieben. Die Wurzeln sind gegen Austrocknung und Frost durch Juteband zu schützen. Falls Wurzeln ausnahmsweise nicht erhalten werden können,  ist der Einbau eines Wurzelvorhanges (siehe Pos. 1.4.30) vorzunehmen.
Menge: 5,000 St.

**1.4.30 Wurzelvorhang**
als Schutz vor Ausgrabungen im Baustellenbereich in Handarbeit herstellen.
Sämtliche durchgetrennte Wurzeln sind durch einen sauberen Schnitt nachzubehandeln und mit Wundverschlussmittel zu bestreichen. In 30 cm Abstand von der späteren anzulegenden Baugrube (im vorliegenden Fall Grabenverbauplatte) werden Pfähle, Zopfstärke 6/8 cm, eingeschlagen, darauf ein unverzinktes Drahtgeflecht genagelt und an diesem ein Jutegewebe befestigt.
Pfostenabstand: 1,00 m
Die Verfüllung des Grabens erfolgt in den oberen 60 cm mit einem Gemisch aus 2/6 Komposterde, 2/6 Sand (0/2 mm) und 2/6 Oberboden. Die Auffüllbereiche unterhalb 60 cm werden mit sandreichen, sterilen Erdmassen verfüllt.
Grabentiefe: 1,50 m
Grabenbreite: 0,50 m
In fertiger Arbeit einschl. aller Nebenleistungen
Menge: 5,000 m

**1.4.40 Wurzelvohang bewässern**
während der Bauzeit. Je nach Witterung und Notwendikeit (Anweisung der örtl. Bauüberwachnung) ist der Wurzelvohang durchdringend zu bewässern, einschl. Lieferung des Wassers und sonstiger Nebenleistungen.
Menge: 5,000 m

**1.4.50 Baumkronenschutz für Bäume**
*** Pauschalposition
Die der Baugrube hin zugewandten Äste sind ggf. (Anweisung der örtl. Bauüberwachnung) aufzubinden. Das Aufbinden der Äste erfolgt fachgerecht mit aufgepolsterten Schlaufen.
Menge: 1,000 psch

**1.4.60 Zulage für Freilegen von Wurzeln**
Zulage zum Aushub für das vorsichtige Freilegen
von Wurzeln mit einem Durchmesser von 6 - 10 cm.
Die Wurzeln dürfen keine Schädigung erfahren.
Die Zulage wird gewährt für die Erschwernis
beim Aushub, Verbau und Wiederverfüllung.
Menge: 5,000 St

**1.4.70 Alte Wurzelstöcke roden**
Wurzelstöcke roden. Alles Holz ist entsprechend den einschlägigen Vorschriften und gesetzlichen Vorgaben zu entsorgen.
Wurzellöcher verfüllen und verdichten.
Von Bäumen mit Durchmesser von
'20' cm bis
'80' cm.
Menge: 3,000 St

#### Abschnitt 1.5 Erdarbeiten Kanal

*Hinweis: Hinweis zu den Erdarbeiten*
Hinweis zu den Erdarbeiten
-------------------------------------------------------------------------------
Beim Aushub von Böden in Bereichen von belasteten Straßenoberlächen mit belastetem Unterbau ist besonders darauf zu achten, dass bei Nachschachtungsarbeiten keine belasteten Teile mit unbelasteten Material vermischt werden. Verunreinigungen von unbelasteten Böden, die auf unsachge-mäße Behandlung und Durchführung der Erd- und Aushubarbeiten zurückzuführen sind, gehen zu Lasten des AN und werden  n i c h t  durch den AG übernommen. Um einen kraftschlüssigen Verbau der Baugruben und Leitungsgräben zu erzielen, ist die vorh. Schwarzdecke entsprechend den vorgegebenen Grabenbreiten der Stadtentwässerung anzuschneiden und aufzunehmen. Nach dem Einbau der ungebundenen Tragschichten sind die vorhandenen Asphaltschichten um das Maß der Auflockerung der Randzonen gem. ZTV A-StB 12 zurückzunehmen.
Der AG veranlasst, wenn erforderlich,  die Entnahme und Analyse von Bodenproben und übernimmt auch die hieraus resultierenden Kosten, wenn sich im Zuge der Erdarbeiten Abweichungen zu den Erkenntnissen des vorliegenden Baugrundgutachtens ergeben. Die Verwendung von mineralischen Ersatzbaustoffen und Gemischen wird im Bereich der Wasserschutzzone I nicht zugelassen.
In der Wasserschutzzone II dürfen mineralische Ersatzbaustofffe und Gemische nach BM-O, BG-O,SKG, GS-O sowie Gemische der v.g.  mineralischen Ersatzbaustoffen eingebaut werden.
In der Wasserschutzzone III A darf der Einbau von mineralischen Ersatzbaustoffen nur in der jeweils zulässigen  Einbauweise nach den Anlagen 2 und 3 der EBV erfolgen. Darüberhinaus die Einbaukriterien  der TR Boden eingehalten sind.
Hinweise zum Zulassungsverfahren und vertraglichen Auswirkungen bei der Verwendung von RCL-Materialien siehe ZTV „Zustand von Baustoffen und Bauteilen“
Technische Vorbemerkungen zur mechanischen Bodenverbesserung:
Die im bestehenden Altkanalgraben/im Bereich der Kanaltrasse anstehenden Böden der Verdichtbarkeitsklassen V2 und V3 sind im natürlichen Zustand nicht zum Wiedereinbau als Kanalgrabenverfüllung geeignet. Der Baugrunduntersuchungs- bericht des Büro IM Geo vom 22.05.2026 wird zur Verfügung gestellt und wird Vertragsbestandteil.
Die mechanische Bodenverbesserung sieht die Aufwertung der im Kanalgraben anstehenden Böden zu einem tragfähigen, gut verdichteten Erdbaustoff vor. Die Aufwertung erfolgt durch das gezielte und dosierte Zumischen von Stützkorn aus geeigneten Materialien. Die bodenmechanische Aufbereitung des mineralischen Ersatzbaustoffes ist einer  zertifizierten Aufbereitungsanlage nach § 52 KrW/AbtG durchzuführen. Der mineralische Ersatzbaustoff ist güteüberwacht herzustellen. Ein Konzept zur Durchführung der mechanischen Aufbereitung ist dem AG mind. 10 Arbeitstage vor Baubeginn zur Prüfung und Zustimmung vorzulegen.
Bodenmechanische Anforderungen: Verformungsmodul Ev2>45 MN/m2, Ev2/Ev1<2,2, Proctordichte Dpr>97 %, Wasserdurchlässigkeitsbeiwert kf<1x10E-6 m/s bei Dpr>97 %

Hinweis zu den Verdichtungsarbeiten:
Bei sämtlichen Verdichtungsarbeiten, die im Rahmen der Maßnahme anfallen, ist auf den Einsatz von geeigneten Verdichtungsgeräten zu achten, so dass die Grenzwerte gemäß DIN 4150-3 zum Schutz von angrenzenden baulichen Anlagen nicht überschritten werden.

**1.5.10 Sicherungsbeton C 16/20**
Beton C 16/20; X0 zu Sicherungszwecken einbauen. Nur mit
Zustimmung des AG. Der Nachweis erfolgt durch Lieferschein.
Menge: 5,000 m3

**1.5.20 Boden ausheben und in Mieten lagern, Doppelgraben**
Gräben für Kanäle, Schächte und Bauwerke profilgerecht ab Gelände ausheben und in Mieten lagern.

Massen sind auf dem Gelände, an einer vom AG benannten Stelle, in Mieten zu lagern.

Transportweg max.: 120 m

Abgerechnet wird nach den entsprechenden Abtragsprofilen.

Baugrunderkundung des  Büro
'IM Geo' vom
'22.05.2026'

Art des Bodens:
'SU, SU*, UL, GU, OH'
Schicht:
'1'
Homogenbereich:
'LB 2'
Anteil Homogenbereich LB 2  100 %

Aushubtiefe von
'-0,00 m' bis
'-0,50 m'

Aushubbreite bis
'2,16 m'
Menge: 170,000 m3

**1.5.30 Boden ausheben und in Mieten lagern, Einzelgraben**
Gräben für Kanäle, Schächte und Bauwerke profilgerecht ab Gelände ausheben und in Mieten lagern.

Massen sind auf dem Gelände, an einer vom AG benannten Stelle, in Mieten zu lagern.

Transportweg max.: 120 m

Abgerechnet wird nach den entsprechenden Abtragsprofilen.

Baugrunderkundung des  Büro
'IM Geo' vom
'22.05.2026'

Art des Bodens:
'SU, SU*, UL, GU, OH'
Schicht:
'1'
Homogenbereich:
'LB 2'
Anteil Homogenbereich LB 2  100 %

Aushubtiefe von
'-0,00 m' bis
'-0,50 m'

Aushubbreite bis
'1,20 m'
Menge: 60,000 m3

**1.5.40 Boden ausheben für Gräben, Doppelgraben**
Gräben für Kanäle, Schächte und Bauwerke profilgerecht ab Gelände ausheben, seitlich lagern und wieder einbauen.

Überschussmassen sind auf dem Gelände, an einer vom AG benannten Stelle, in Mieten zu lagern.

Transportweg max.: 120 m

Abgerechnet wird nach den entsprechenden Abtragsprofilen.

Baugrunderkundung des  Büro
'IM Geo' vom
'22.05.2026'

Art des Bodens:
'GW, GI, SU, SU*, SI, SW, UL'
Schicht:
'3 und 4'
Homogenbereich:
'LB 1, LB 3'
Anteil Homogenbereich LB 1  ca. 80 %
Anteil Homogenbereich LB 3  ca.  20 %

Aushubtiefe von
'-0,50 m' bis
'-3,47 m'

Aushubbreite bis
'2,16 m'
Menge: 800,000 m3

**1.5.50 Boden ausheben für Gräben, Einzelgraben**
Gräben für Kanäle, Schächte und Bauwerke profilgerecht ab Gelände ausheben, seitlich lagern und wieder einbauen.

Überschussmassen sind auf dem Gelände, an einer vom AG benannten Stelle, in Mieten zu lagern.

Transportweg max.: 120 m

Abgerechnet wird nach den entsprechenden Abtragsprofilen.

Baugrunderkundung des  Büro
'IM Geo' vom
'22.05.2026'

Art des Bodens:
'GW, GI, SU, SU*, SI, SW, UL'
Schicht:
'3 und 4'
Homogenbereich:
'LB 1, LB 3'
Anteil Homogenbereich LB 1  ca. 80 %
Anteil Homogenbereich LB 3  ca.  20 %

Aushubtiefe von
'-0,50 m' bis
'-3,47 m'

Aushubbreite bis
'1,20 m'
Menge: 170,000 m3

**1.5.60 Boden ausheben für Gräben, Einzelgraben mittels Saugbagger im Wurzelbereich zw. KR 1 und KR 2**
Gräben für Kanäle, Schächte und Bauwerke profilgerecht ab Unterkante Mubo ausheben, seitlich lagern und wieder einbauen.

Überschussmassen sind auf dem Gelände, an einer vom AG benannten Stelle, in Mieten zu lagern.

Transportweg max.: 140 m

Abgerechnet wird nach den entsprechenden Abtragsprofilen.

Baugrunderkundung des  Büro
'IM Geo' vom
'22.05.2026'

Art des Bodens:
'GW, GI, SU, SU*, SI, SW, UL'
Schicht:
'3 und 4'
Homogenbereich:
'LB 1, LB 3'
Anteil Homogenbereich LB 1  ca. 80 %
Anteil Homogenbereich LB 3  ca.  20 %

Aushubtiefe von
'-0,20 m' bis
'-3,47 m'

Aushubbreite bis
'1,20 m'
Menge: 100,000 m3

**1.5.70 Verdichtungsfähiges Füllmaterial liefern und einbauen**
Verdichtungsfähiges Füllmaterial nach DIN EN 1610 und DWA-A 139 liefern; in Leitungszone ab OK der Bettungsschibt b einbauen und verdichten.

Bodenaushub und Entsorgung der Verdrängungsmassen wird über die Aushubposition vergütet.
Einbetten der Rohre bis 30 cm über Rohrscheitel.
Material:  Kiessand bzw. Lava oder gebrochenes Basaltmaterial.
Korngröße gem. DIN EN 1610 Punkt 5.2.1
Die Lieferung ist durch Wiegescheine zu belegen.
Abgerechnet wird nach Abtragsprofil, abzüglich eingebauter Leitung und eventueller Teilfüllung.
Menge: 300,000 m3

**1.5.80 Körnung liefern und einbauen**
Geeigneten Boden nach besonderer Anordnung des AG und den Forderungen der DIN EN 1610 liefern und unter Grabensohle einbauen und verdichten.
Material: Lava oder gebrochenes Basaltmaterial.
Material: Körnung der Größe 80 bis 120 mm.
Die Abrechnung erfolgt nach anerkannten Lieferscheinen.
Menge: 50,000 to

**1.5.90 Grabensohle verdichten**
Grabensohle des Kanals nach Aushub verdichten.
Menge: 280,000 m2

**1.5.100 Rohrzwischenplanum herstellen für RW- und SW- Kanal DN 300 herstellen**
Für die Verlegung der Entwässerungsleitung und den
dazugehörenden Schächten muss ein verdichtetes
höhen- und fluchtgerechtes Zwischenplanum für
den im gleichen Graben höherliegenden Kanal
hergestellt werden.
Menge: 160,000 m

**1.5.110 Zulage zum Aushub Hindernis Mauerwerk, Bauschutt oder Beton**
Zulage zum Aushub für Hindernis aus Mauerwerk, Bauschutt oder Beton.
Menge: 15,000 m3

#### Abschnitt 1.6 Verbauarbeiten

*Hinweis: Hinweis zu Verbauarbeiten*
Hinweis zu Verbauarbeiten
 ----------------------------------------------------
Alle Leistungen umfassen auch die Lieferung der dazugehörenden Stoffe und Bauteile einschl. Abladen und Lagern auf der Baustelle, wenn in der Leistungsbeschreibung nichts anderes vorgeschrieben ist. Bei Ausführung der Verbauarbeiten abschnittsweise ist die Zwischenlagerung der mehrfach zu verwendenden Materialien einzurechnen. Durch vorhandene Versorgungsleitungen oder sonstige Einbauten können im Grabenbereich großflächige Verbauelemente nur in Verbindung mit Kammerdielen, Spundbohlen oder klassischem Holzverbau eingesetzt werden. Für den Einbau der tragenden Verbauelemente wird bindend die Verwendung von Geräten vorgeschrieben, die einen geräusch- und erschütterungsarmen Einbau garantieren. Falls sich der AN für Verbauarbeiten mit Rammen entscheidet, sind Explosionsrammen ausgeschlossen. Schäden an Anlagen Dritter im Bereich der Verbauwände wie an Gebäuden, innen wie außen, Zäunen, Gartenmauern, Einfahrten etc., aufgrund vom Rammarbeiten, bzw. der gewählten Verbauart werden vom Auftraggeber nicht anerkannt. Die Kosten zur Beseitigung trägt der Auftragnehmer.
Eventuelles Umrüsten von Geräten auf ein anderes Verbausystem während der Verbauarbeiten ist einzurechnen. Wird z.B. bei Einsatz eines Elektrorüttlers mit Haltebagger und
Aggregat die Grenze dieser Einbauart erreicht, die Bohle bzw. der Träger sind noch nicht voll planmäßig niedergebracht, so ist ein anderes Einbaugerät zu wählen, z.B. ein hydraulisch betriebener Rüttler, oder nur auf Anweisung der Bauleitung, ein kompressorbetriebener Schnellschlaghammer etc. Die Gestellung der Geräte hierzu, sowie deren Vorhaltung, muss für die Baustellenabwicklung ohne Störung erfolgen. Kosten hierzu werden nicht gesondert vergütet. Unterbrechungen und Ausfallstunden der Rammung aufgrund von begründeten Anweisungen der Bauleitung, bei Kreuzungen vorhandener Leitungen oder Antreffen von Rammhindernissen werden nicht gesondert vergütet. Die Baustelleneinrichtung und Räumung für den Verbau ist in den Titel 1 "Baustelleneinrichtung, Verkehrsführung" einzurechnen. Sollten über der Straße hängende Beleuchtungskörper umgehängt werden oder müssen Ausleger von Lichtsignalanlagen entfernt oder in ihrer Lage verändert werden, hat sich der AN direkt an den zuständigen Energieträger bzw. Betreiber der Anlage zu wenden. Alle mit  der Umhängung oder Änderung einhergehenden Kosten, werden unmittelbar  zwischen dem Betreiber der Anlage und dem  AG verrechnet.
Erschwernisse beim Einbau der Rohre unterhalb der Steifen und Gurtungen, besonders in vorgenannten Verbaubereich, sind einzurechnen. Die statische Berechnung sowie die zugehörigen Konstruktionspläne sind vor Baubeginn der Verbauarbeiten in prüffähiger Form  vorzulegen. Alle Ausgangswerte für die statische Berechnung sind den "Bodenmechanischen Untersuchungen" zu entnehmen.
Schleppverbau wird nicht zugelassen.

**1.6.10 Verbau Einzelgraben**
Verbau nach DIN 4124 in Kombination mit DIN 18303, lückenloser und kraftschlüssiger Verbau für Baugruben und Leitungsgraben im Absenkverfahren mittels randgestützten Verbauboxen nach DIN EN 13331.
Verbau ausführen und nach Herstellung der Einbauten mit dem Zufüllen fortschreitend zurückbauen.
Lichte Breite des Grabens/der Baugrube
'1,20 m'

Tiefe: bis
'3,90' m
Menge: 600,000 m2

**1.6.20 Verbau Doppelgraben**
Verbau nach DIN 4124 in Kombination mit DIN 18303, lückenloser und kraftschlüssiger Verbau für Baugruben und Leitungsgraben im Absenkverfahren mittels randgestützten Verbauboxen nach DIN EN 13331.
Verbau ausführen und nach Herstellung der Einbauten mit dem Zufüllen fortschreitend zurückbauen.
Lichte Breite des Grabens/der Baugrube
'2,40 m'

Tiefe: bis
'3,45' m
Menge: 1100,000 m2

**1.6.30 Zulage zum Verbau Auslauf Mosel**
Zulage zum Verbau für alle Erschwernisse und Anpassungen des Verbaumaterials in Folge von Hindernissen (z.B. Verbau aus Einzeldielen).
Abgerechnet wird die tatsächliche Breite der Auswechslung ab OK Gelände bis Grabensohle.
Menge: 120,000 m2

#### Abschnitt 1.7 Rohre und Formstücke

**1.7.10 Stahlbetonrohre mit Polymer Auskleidung DIN EN 1916, DIN V 1201 für Schmutzwasser**
Stahlbetonrohre DIN EN 1916, DIN V 1201, Typ '2'

kreisförmig mit Muffe einschl. Gleitringdichtung, mit
integrierter hochdruckspülfester
Polymer-Innenauskleidung nach DIN 8061.
Verlegung/ Einbau nach DIN EN 1610/ DWA-A 139 auf vorh.
Auflager in verbauten Gräben.
DN '300'
Menge: 157,000 m

**1.7.20 Zulage zum SB-Rohr mit Polymer Auskleidung für Gelenkstück SS**
Zulage zum SB-Rohr mit Polymer Auskleidung DIN EN 1916, DIN V 1201, Typ '2',

für Gelenkstück SS
DN '300'
Menge: 7,000 St

**1.7.30 Zulage zum SB-Rohr mit Polymer Auskleidung für Gelenkstück SM**
Zulage zum SB-Rohr mit Polymer Auskleidung DIN EN 1916, DIN V 1201, Typ '2' für

Gelenkstück SM
DN '300'
Menge: 7,000 St

**1.7.40 Zulage zum SB-Rohr mit Polymer Auskleidung für Passrohr**
Zulage zum SB-Rohr mit Polymer Auskleidung DIN EN 1916, DIN V 1201, Typ '2' für

Paßrohr
DN '300'
Menge: 1,000 St

**1.7.50 Nachträgliches Anbohren eines SB-Rohres mit Polymer Auskleidung**
Flexibles Sattelstück mit bauaufsichtlicher Zulassung zum seitlichen Anschluss von PVC-U Rohren SN 10, DN/ID
150/90° an Stahlbetonrohre mit Polymer Auskleidung
liefern und gemäß Herstellerangaben einbauen.

Materialanforderungen:
- Sattelanschlussdichtung aus säure- und laugenbeständigem Elastomer
- zusätzliche  Lippendichtung an der Rohrinnenseite des angebohrten Rohres und vollständige Abdeckung der Bohrlochlaibung mittels thermoplastischem Elastomer oder Epoxidharzverpressung zum Schutz der freigelegten Bewehrung gegen Korrosion.
- mit Kugelgelenk, schwenkbar bis mind. 10 °

Herstellen des Anschlusses mittels Kernbohrgerät.
Die Bohrkerne sind zu kennzeichnen und der örtlichen  Bauüberwachung - vor der Entsorgung durch den AN- vorzulegen.

Der Einbau des Formstückes -gemäß Herstellerangaben- ist durch Fotos zu dokumentieren. Die Dokumentation ist an den AG zu übergeben.

Hauptrohr SB mit Polymer Auskleidung DN: 300
Menge: 8,000 St

**1.7.60 Gelenkstück STZ- H, GA für Anschluss KS 1a liefern und verlegen DN 300**
Gelenkstück für Ablauf GA nach DIN EN 295
Anforderungen:
- DN
'300'
- Scheiteldruckkraft FN
'72' kN/m
- innen und außen glasiert
- Verbindungssystem C
Verlegung/ Einbau nach DIN EN 1610/ DWA-A 139 auf vorh. Auflager in verbauten Gräben.
Menge: 1,000 St

**1.7.70 Flexibile Rohrkupplung DN 300**
Rohrkupplung mit bauaufsichtlicher Zulassung zur axialen Verbindung von Freispiegel-Kanalrohren liefern und nach Herstellervorgaben einbauen.
Rohrkupplung zur Verbindung von biegesteifen und biegeelastischen Rohren mit glattwandiger, gerippter oder gewellter Wandung in beliebiger Kombination mit gleichem Innendurchmesser.

Dichtung nach DIN EN 681-1 mit Mehrfachdichtprofil.
Funktionsprüfung nach DIN 4060 und DIN EN 295-4,
nachgewiesene Dichtheit bis mind. 2,5 bar Innendruck.
Menge: 1,000 St.

**1.7.80 Rohrschnitte herstellen**
Rohrschnitte herstellen innerhalb des Grabens.
Art der Rohre:
'STZ- H'

DN
'300'
Menge: 1,000 St

**1.7.90 Passring für Steinzeugrohre**
Paßring (P-Ring) für Steinzeugrohre als Dichtelement
für das Spitzende von abgeschnittenen
Rohren, Verbindungssystem C, Steckmuffe K oder S
DN
'300- H'
Menge: 1,000 St

**1.7.100 Rohrbettung DIN EN 1610, Typ 1, Bild 3, 1/10 DN Sand-Kies**
Rohrbettung  DIN EN 1610 Bettung Typ 1, Bild 3, / DWA- A 139, Bettung Typ 1,Bild 13: a=10 cm + 1/10 DN und b=0,25 OD bei 120° Auflagerwinkel aus abgestimmter Sand/ Kies-Körnung oder gebrochenem Basaltmaterial herstellen.
Korngröße 0/16 mm.

Für Rohre DN
'300 SB mit Polymerauskleidung'

Auflagerwinkel:
'120°'
Menge: 157,000 m

**1.7.110 Rohrbettung DIN EN 1610, Typ 1, Bild 3, 1/10 DN Sand-Kies**
Rohrbettung  DIN EN 1610 Bettung Typ 1, Bild 3, / DWA- A 139, Bettung Typ 1,Bild 13: a=10 cm + 1/10 DN und b=0,25 OD bei 120° Auflagerwinkel aus abgestimmter Sand/ Kies-Körnung oder gebrochenem Basaltmaterial herstellen.
Korngröße 0/16 mm.

Für Rohre DN
'300 Stz-H'

Auflagerwinkel:
'120°'
Menge: 1,000 m

**1.7.120 Stahlbetonrohre liefern und verlegen DN 300 für Regenwasser**
Stahlbetonrohre DIN EN 1916, DIN V 1201, Typ
'1'

kreisförmig mit Muffe einschl. Gleitringdichtung.
Verlegung/ Einbau nach DIN EN 1610/ DWA-A 139 auf vorh. Auflager in verbauten Gräben.
DN
'300'
Menge: 290,000 m

**1.7.130 Zulage zum SB-Rohr für Gelenkstück SS**
Zulage zum SB-Rohr DIN EN 1916, DIN V 1201, Typ
'1'
,
für Gelenkstück SS
DN
'300'
Menge: 14,000 St

**1.7.140 Zulage zum SB-Rohr für Gelenkstück SM**
Zulage zum SB-Rohr DIN EN 1916, DIN V 1201, Typ
'1'

für Gelenkstück SM
DN
'300'
Menge: 14,000 St

**1.7.150 Zulage zum SB-Rohr für Passrohr**
Zulage zum SB-Rohr DIN EN 1916, DIN V 1201, Typ
'1' für Paßrohr
DN
'300'
Menge: 1,000 St

**1.7.160 Nachträgliches Anbohren eines SB-Rohres DN 300**
Flexibles Sattelstück mit bauaufsichtlicher Zulassung zum seitlichen Anschluss von PVC-U Rohren SN 10, DN/ID
150/90° an Stahlbetonrohre liefern und gemäß Herstellerangaben einbauen.

Materialanforderungen:
- Sattelanschlussdichtung aus säure- und laugenbeständigem Elastomer
- zusätzliche  Lippendichtung an der Rohrinnenseite des angebohrten Rohres und vollständige Abdeckung der Bohrlochlaibung mittels thermoplastischem Elastomer oder Epoxidharzverpressung zum Schutz der freigelegten Bewehrung gegen Korrosion.
- mit Kugelgelenk, schwenkbar bis mind. 10 °

Herstellen des Anschlusses mittels Kernbohrgerät.
Die Bohrkerne sind zu kennzeichnen und der örtlichen  Bauüberwachung - vor der Entsorgung durch den AN- vorzulegen.

Der Einbau des Formstückes -gemäß Herstellerangaben- ist durch Fotos zu dokumentieren. Die Dokumentation ist an den AG zu übergeben.

Hauptrohr SB DN: 300
Menge: 9,000 St

**1.7.170 Rohrbettung DIN EN 1610, Typ 1, Bild 3, 1/10 DN Sand-Kies**
Rohrbettung  DIN EN 1610 Bettung Typ 1, Bild 3, / DWA- A 139, Bettung Typ 1,Bild 13: a=10 cm + 1/10 DN und b=0,25 OD bei 120° Auflagerwinkel aus abgestimmter Sand/ Kies-Körnung oder gebrochenem Basaltmaterial herstellen.
Korngröße 0/16 mm.

Für Rohre DN
'300 SB'

Auflagerwinkel:
'120°'
Menge: 290,000 m

**1.7.180 FBS-Stahlbetonrohre mit zylindrischer Außenform liefern und verlegen DN 300 für Regenwasser Leinpfad Mosel**
FBS-Stahlbetonrohre DIN EN 1916, DIN V 1201, Typ
'2'

sowie den erhöhten Anforderungen der FBS-Qualitätsrichtlinie, Teil 1,  kreisförmig mit zylindrischer Außenform und Falzmuffenverbindung (ohne Glockenmuffenausbildung), Wandstärke min. 110 mm, mit werkseitig einbetonierter einteiliger Dichtung aus Elastomeren.
Verlegung/ Einbau nach DIN EN 1610/ DWA-A 139 auf vorh. Auflager in verbauten Gräben.
DN
'300'

Betongüte aller Bauteile in C 40/50, Expositionsklasse XA 2
Menge: 20,000 m

**1.7.190 Zulage zum FBS-Stahlbetonrohr mit zylindrischer Außenform für Gelenkstück SS**
Zulage zum SB-Rohr DIN EN 1916, DIN V 1201, Typ
'1'
,
für Gelenkstück SS
DN
'300'
Menge: 1,000 St

**1.7.200 Auslaufstein DN 300 SB Neigung 1:1,5**
Auslaufstein DN 300 SB Neigung 1:1,5
als Böschungsstück in Quaderform inSichtbetonqualität SB 2, inkl. einer integrierten Dichtung für Rohranschluss liefern und verlegen.
Auslaufstein aus güteüberwachtem Beton C40/50.
Herstellung monolithisch, einseitig abgeschrägt mit Neigung 1:1,5
incl. Stabrechen aus Edelstahl V2A 1.4301, aufklappbar und verschraubbar mit integrierter Rohranschlussmuffe SB DN 300
Menge: 1,000 St

**1.7.210 Erschwerniszulage für das Verlegen der Rohre ohne Laser**
*** Pauschalposition
Erschwerniszulage für das Verlegen der Rohre ohne Laser
Legen der Rohre ohne Laser in Haltung Auslauf Mosel nach
KR 1.
Verlegung nach DIN EN 1610 auf vorh. Auflager in
verbauten Gräben.
Menge: 1,000 psch

**1.7.220 Rohrbettung DIN EN 1610, Typ 1, Bild 3, 1/10 DN Sand-Kies**
Rohrbettung  DIN EN 1610 Bettung Typ 1, Bild 3, / DWA- A 139, Bettung Typ 1,Bild 13: a=10 cm + 1/10 DN und b=0,25 OD bei 120° Auflagerwinkel aus abgestimmter Sand/ Kies-Körnung oder gebrochenem Basaltmaterial herstellen.
Korngröße 0/16 mm.

Für Rohre DN
'DN 300 SB'

Auflagerwinkel:
'120°'
Menge: 20,000 m

**1.7.230 Prüfung auf Wasserdichtheit DN 300 SB mit Polymer Auskleidung für Schmutzwasser**
Prüfung aller Verbindungen (Muffenprüfung)  auf Dichtheit
nach DIN EN 1610 Absatz 13.2 in Verbindung mit DWA-A 139
mit Luftüberdruck.
Verfahren LD bis DN 900
Verfahren LC ab DN 1000

Rohrwerkstoff: SB mit Polymerauskleidung
DN:  300

Anforderungen an die Durchführung und Protokollierung:

- Angabe der technischen Daten des Packers
- Prüfabschnitt unmittelbar vor der Prüfung reinigen
- Oberirdische Nullmessung- Funktionsprüfung des Prüfgerätes
- Referenzmessung des Druckabfalls an einem
optisch dichten Rohrstück
- Positionierung des Prüfgerätes
- Abdichten des Prüfraumes
- Druckaufbau gem. DIN EN 1610 Tabelle 3
- Einhaltung der Beruhigungszeit von mind. 30 Sekunden
- Zul. Druckabfall und Prüfzeiten gem. Tabelle 3
- Tabellarische Zusammenstellung aller Ergebnisse einschl. Unterschrift des verantwortlichen Prüfers.
- Prüfverfahren mit negativem Druck werden nicht zugelassen
Menge: 157,000 m

**1.7.240 Prüfung auf Wasserdichtheit DN 300 Stz-H für Schmutzwasser**
Prüfung aller Verbindungen (Muffenprüfung)  auf Dichtheit
nach DIN EN 1610 Absatz 13.2 in Verbindung mit DWA-A 139
mit Luftüberdruck.
Verfahren LD bis DN 900
Verfahren LC ab DN 1000

Rohrwerkstoff: Stz-H
DN:  300

Anforderungen an die Durchführung und Protokollierung:

- Angabe der technischen Daten des Packers
- Prüfabschnitt unmittelbar vor der Prüfung reinigen
- Oberirdische Nullmessung- Funktionsprüfung des Prüfgerätes
- Referenzmessung des Druckabfalls an einem
optisch dichten Rohrstück
- Positionierung des Prüfgerätes
- Abdichten des Prüfraumes
- Druckaufbau gem. DIN EN 1610 Tabelle 3
- Einhaltung der Beruhigungszeit von mind. 30 Sekunden
- Zul. Druckabfall und Prüfzeiten gem. Tabelle 3
- Tabellarische Zusammenstellung aller Ergebnisse einschl. Unterschrift des verantwortlichen Prüfers.
- Prüfverfahren mit negativem Druck werden nicht zugelassen
Menge: 1,000 m

**1.7.250 Prüfung auf Wasserdichtheit DN 300 SB für Regenwasser**
Prüfung aller Verbindungen (Muffenprüfung)  auf Dichtheit
nach DIN EN 1610 Absatz 13.2 in Verbindung mit DWA-A 139
mit Luftüberdruck.
Verfahren LD bis DN 900
Verfahren LC ab DN 1000

Rohrwerkstoff: SB
DN:  300

Anforderungen an die Durchführung und Protokollierung:

- Angabe der technischen Daten des Packers
- Prüfabschnitt unmittelbar vor der Prüfung reinigen
- Oberirdische Nullmessung- Funktionsprüfung des Prüfgerätes
- Referenzmessung des Druckabfalls an einem
optisch dichten Rohrstück
- Positionierung des Prüfgerätes
- Abdichten des Prüfraumes
- Druckaufbau gem. DIN EN 1610 Tabelle 3
- Einhaltung der Beruhigungszeit von mind. 30 Sekunden
- Zul. Druckabfall und Prüfzeiten gem. Tabelle 3
- Tabellarische Zusammenstellung aller Ergebnisse einschl. Unterschrift des verantwortlichen Prüfers.
- Prüfverfahren mit negativem Druck werden nicht zugelassen
Menge: 290,000 m

**1.7.260 Prüfung auf Wasserdichtheit DN 300 SB für Regenwasser Leinpfad Mosel**
Prüfung aller Verbindungen (Muffenprüfung)  auf Dichtheit
nach DIN EN 1610 Absatz 13.2 in Verbindung mit DWA-A 139
mit Luftüberdruck.
Verfahren LD bis DN 900
Verfahren LC ab DN 1000

Rohrwerkstoff: SB
DN:  300

Anforderungen an die Durchführung und Protokollierung:

- Angabe der technischen Daten des Packers
- Prüfabschnitt unmittelbar vor der Prüfung reinigen
- Oberirdische Nullmessung- Funktionsprüfung des Prüfgerätes
- Referenzmessung des Druckabfalls an einem
optisch dichten Rohrstück
- Positionierung des Prüfgerätes
- Abdichten des Prüfraumes
- Druckaufbau gem. DIN EN 1610 Tabelle 3
- Einhaltung der Beruhigungszeit von mind. 30 Sekunden
- Zul. Druckabfall und Prüfzeiten gem. Tabelle 3
- Tabellarische Zusammenstellung aller Ergebnisse einschl. Unterschrift des verantwortlichen Prüfers.
- Prüfverfahren mit negativem Druck werden nicht zugelassen
Menge: 20,000 m

**1.7.270 Suchschachtung besteh. 300 Stz-H Leitung im Einmündungsbereich Peter- Klöckner-/ Bertha- Alberti- Straße**
*** Pauschalposition
Suchschachtung um das bereits aus der Peter- Klöckner- Straße herausgelegte Stz- H Rohr DN 300 in der Bertha- Alberti- Straße zu orten.
Im Einheitspreis einzurechnen sind:
- Erdarbeiten
- Verbau bis 3,47 m
- vorsichtiges suchen und freilegen des Rohrende nach Orts-  und Tiefenangaben des AG
- Höhenkontrolle der vorhandenen Rohrsohle
- Verbau vorhalten

Die Suchschachtung erfolgt vor Baubeginn am Hauptkanal Einmündung Peter- Klöckner-/ Bertha- Alberti- Straße.
Menge: 1,000 psch

#### Abschnitt 1.8 Schächte und Bauwerke Kanal

*Hinweis: Höhenmäßiges Anpassen von Schachtabdeckungen*
Höhenmäßiges Anpassen von Schachtabdeckungen:

Das höhenmäßige Anpassen der Schachtabdeckung
incl. Auflagering an die Straßenoberfläche ist gem.
DIN 19573 "Mörtel für Neubau und Sanierung von
Entwässerungsanlagen außerhalb von Gebäuden"
auszuführen.
Es sind zwingend spezielle Schachtkopfmörtel zu verwenden!
Die verwendeten Schachtkopfmörtel müssen mind. die in
Tabelle 13 der DIN 19573- genannten Mindestanforderungen
erfüllen.
Es ist ein plastischer Mörtel zu verwenden.

**1.8.10 Sauberkeitsschicht aus Beton C 8/10**
Sauberkeitsschicht aus Ortbeton C 8/10 unbewehrt,
Expositionsklasse:
'X0'

Dicke
'10 cm'
Menge: 50,000 m2

**1.8.20 Schachtunterteil SU-M 1000, KR 1**
Schachtunterteil DIN EN 1917, DIN  4034-1, Typ
'1'

SU-M 1000
mit eingebauten Anschlussstücken bis DN 500
mit im Zuge der Bauausführung separat aufzulegendem  Lastübertragungselement aus Elastomer, einschl. Steigbügel DIN 19555, Form B, Steigmaß: 250mm.
Ausführung: Edelstahlvollkern mit Kunststoffummantelung.
Berme und Gerinne geklinkert,
Zulauf :
'300 SB'
Ablauf:
'300 SB'
Es handelt sich um den Schacht mit der Nr. KR 1

Hinweis: Im Schacht befindet sich ein Höhenunterschied  Zulauf- Ablauf von 45 cm.
Menge: 1,000 St

**1.8.30 Schachtunterteil SU-M 1000, KR 6**
Schachtunterteil DIN EN 1917, DIN  4034-1, Typ
'1'

SU-M 1000
mit eingebauten Anschlussstücken bis DN 500
mit im Zuge der Bauausführung separat aufzulegendem  Lastübertragungselement aus Elastomer, einschl. Steigbügel DIN 19555, Form B, Steigmaß: 250mm.
Ausführung: Edelstahlvollkern mit Kunststoffummantelung.
Berme und Gerinne geklinkert,
Zulauf :
'300 SB'
Ablauf:
'300 SB'
Es handelt sich um den Schacht mit der Nr. KR 6

Hinweis: Im Schacht befindet sich ein Höhenunterschied  Zulauf- Ablauf von 70 cm.
Menge: 1,000 St

**1.8.40 Schachtunterteil SU-M 1000, KR 2, KR 3, KR 4, KR 5, KR 7, KR 8, KR 9, KR 11, KR 13 und KR 14**
Schachtunterteil DIN EN 1917, DIN  4034-1, Typ
'1'

SU-M 1000
mit eingebauten Anschlussstücken bis DN 500
mit im Zuge der Bauausführung separat aufzulegendem  Lastübertragungselement aus Elastomer, einschl. Steigbügel DIN 19555, Form B, Steigmaß: 250mm.
Ausführung: Edelstahlvollkern mit Kunststoffummantelung.
Berme und Gerinne geklinkert,
Zulauf :
'300 SB'
Ablauf:
'300 SB'

Es handelt sich um den Schacht mit der Nr. KR 2, KR 3, KR 4, KR 5, KR 7, KR 8, KR 9, KR 11, KR 13 und KR 14
Menge: 10,000 St

**1.8.50 Schachtunterteil SU-M 1000, KR 12 und KR 15**
Schachtunterteil DIN EN 1917, DIN  4034-1, Typ
'1'

SU-M 1000
mit eingebauten Anschlussstücken bis DN 500
mit im Zuge der Bauausführung separat aufzulegendem  Lastübertragungselement aus Elastomer, einschl. Steigbügel DIN 19555, Form B, Steigmaß: 250mm.
Ausführung: Edelstahlvollkern mit Kunststoffummantelung.
Berme und Gerinne geklinkert,
Ablauf:
'300 SB'
Es handelt sich um den Schacht mit der Nr. KR 12 und KR 15
Menge: 2,000 St

**1.8.60 Schachtunterteil SU-M 1000, KR 10**
Schachtunterteil DIN EN 1917, DIN  4034-1, Typ
'1'

SU-M 1000
mit eingebauten Anschlussstücken bis DN 500
mit im Zuge der Bauausführung separat aufzulegendem  Lastübertragungselement aus Elastomer, einschl. Steigbügel DIN 19555, Form B, Steigmaß: 250mm.
Ausführung: Edelstahlvollkern mit Kunststoffummantelung.
Berme und Gerinne geklinkert,
Zulauf:
'300 SB'
seitl. Zulauf:
'300 SB'
Ablauf:
'300 SB'
Es handelt sich um den Schacht mit der Nr. KR 10
Menge: 1,000 St

**1.8.70 Schachtring mit Muffe SR-M 1000 x 1000**
Schachtring mit Muffe DIN EN 1917 DIN 4034-1 Typ:
'1'

SR-M  1000 x 1000
mit werkseitig integrierter Dichtung aus Elastomeren nach DIN EN 681-1 und DIN 4060 als Kompressionsdichtung zur Bauteilverbindung und im Zuge der Bauausführung separat aufzulegendem  Lastübertragungselement aus Elastomer, einschl. Steigbügel DIN 19555, Form B, Steigmaß: 250 mm.
Ausführung: Edelstahlvollkern mit Kunststoffummantelung.
Menge: 4,000 St

**1.8.80 Schachtring mit Muffe SR-M 1000 x 750**
Schachtring mit Muffe DIN EN 1917 DIN 4034-1 Typ:
'1'

SR-M  1000 x 750
mit werkseitig integrierter Dichtung aus Elastomeren nach DIN EN 681-1 und DIN 4060 als Kompressionsdichtung zur Bauteilverbindung und im Zuge der Bauausführung separat aufzulegendem  Lastübertragungselement aus Elastomer, einschl. Steigbügel DIN 19555, Form B, Steigmaß: 250 mm.
Ausführung: Edelstahlvollkern mit Kunststoffummantelung.
Menge: 2,000 St

**1.8.90 Schachtring mit Muffe SR-M 1000 x 500**
Schachtring mit Muffe DIN EN 1917 DIN 4034-1 Typ:
'1'

SR-M  1000 x 500
mit werkseitig integrierter Dichtung aus Elastomeren nach DIN EN 681-1 und DIN 4060 als Kompressionsdichtung zur Bauteilverbindung und im Zuge der Bauausführung separat aufzulegendem  Lastübertragungselement aus Elastomer, einschl. Steigbügel DIN 19555, Form B, Steigmaß: 250 mm.
Ausführung: Edelstahlvollkern mit Kunststoffummantelung.
Menge: 8,000 St

**1.8.100 Schachthals mit Muffe SH-M 1000/625 x 350**
Schachthals mit Muffe DIN EN 1917, DIN  4034-1 Typ:
'1'

SH-M 1000/625 x 350
mit werkseitig integrierter Dichtung aus Elastomeren nach DIN EN 681-1 und DIN 4060 als Kompressionsdichtung zur Bauteilverbindung
einschl. Steigbügel DIN 19555, Form B, Steigmaß: 250 mm. Ausführung: Edelstahlvollkern mit Kunststoffummantelung.
Menge: 1,000 St

**1.8.110 Schachthals mit Muffe SH-M 1000/625 x 600**
Schachthals mit Muffe DIN EN 1917, DIN  4034-1 Typ:
'1'

SH-M 1000/625 x 600
mit werkseitig integrierter Dichtung aus Elastomeren nach DIN EN 681-1 und DIN 4060 als Kompressionsdichtung zur Bauteilverbindung
einschl. Steigbügel DIN 19555, Form B, Steigmaß: 250 mm. Ausführung: Edelstahlvollkern mit Kunststoffummantelung.
Menge: 11,000 St

**1.8.120 Schachthals mit Muffe SH-M 1000/625 x 850**
Schachthals mit Muffe DIN EN 1917, DIN  4034-1 Typ:
'1'

SH-M 1000/625 x 850
mit werkseitig integrierter Dichtung aus Elastomeren nach DIN EN 681-1 und DIN 4060 als Kompressionsdichtung zur Bauteilverbindung
einschl. Steigbügel DIN 19555, Form B, Steigmaß: 250 mm. Ausführung: Edelstahlvollkern mit Kunststoffummantelung.
Menge: 3,000 St

**1.8.130 Auflagering AR-V 625 x 60/80/100**
Auflagering DIN EN 1917, DIN V 4034-1, Typ:
'1'

AR-V  625 x 60/80/100.
Menge: 8,000 St

**1.8.140 Zulage für Abwinklung KR 1, KR 3, KR 4, KR 7, KR 8, KR 9 und KR 11**
Zulage für Abwinklung im Schacht KR 1, KR 3, KR 4, KR 7,
KR 8, KR 9 und KR 11
Menge: 7,000 St

**1.8.150 Zulage für zweiten Zulauf**
Zulage für 2. Zulauf im Schacht.
DN: 300
Rohrmaterial: SB
Menge: 1,000 St

**1.8.160 Schachtunterteil SU-M 1000, KS 1a**
Schachtunterteil DIN EN 1917, DIN  4034-1, Typ
'2'

SU-M 1000
mit eingebauten Anschlussstücken bis DN 500
mit im Zuge der Bauausführung separat aufzulegendem  Lastübertragungselement aus Elastomer, einschl. Steigbügel DIN 19555, Form B, Steigmaß: 250mm.
Ausführung: Edelstahlvollkern mit Kunststoffummantelung.
Berme und Gerinne geklinkert,
Zulauf :
'300 SB mit Polymer Linerrohr'
Ablauf :
'300 Stz-H'
Es handelt sich um den Schacht mit der Nr. KS 1a
Menge: 1,000 St

**1.8.170 Schachtunterteil SU-M 1000, KS 1 bis KS 6**
Schachtunterteil DIN EN 1917, DIN  4034-1, Typ
'2'

SU-M 1000
mit eingebauten Anschlussstücken bis DN 500
mit im Zuge der Bauausführung separat aufzulegendem  Lastübertragungselement aus Elastomer, einschl. Steigbügel DIN 19555, Form B, Steigmaß: 250mm.
Ausführung: Edelstahlvollkern mit Kunststoffummantelung.
Berme und Gerinne geklinkert,
Zulauf :
'300 SB mit Polymer Linerrohr'
Ablauf :
'300 SB mit Polymer Linerrohr'
Es handelt sich um den Schacht mit der Nr. KS 1 bis KS 6
Menge: 6,000 St

**1.8.180 Schachtunterteil SU-M 1000, KS 7**
Schachtunterteil DIN EN 1917, DIN  4034-1, Typ
'2'

SU-M 1000
mit eingebauten Anschlussstücken bis DN 500
mit im Zuge der Bauausführung separat aufzulegendem  Lastübertragungselement aus Elastomer, einschl. Steigbügel DIN 19555, Form B, Steigmaß: 250mm.
Ausführung: Edelstahlvollkern mit Kunststoffummantelung.
Berme und Gerinne geklinkert,
Ablauf:
'300 SB mit Polymer Linerrohr'
Es handelt sich um den Schacht mit der Nr. KS 7
Menge: 1,000 St

**1.8.190 Schachtring mit Muffe SR-M 1000 x 1000**
Schachtring mit Muffe DIN EN 1917 DIN 4034-1 Typ:
'2'

SR-M  1000 x 1000
mit werkseitig integrierter Dichtung aus Elastomeren nach DIN EN 681-1 und DIN 4060 als Kompressionsdichtung zur Bauteilverbindung und im Zuge der Bauausführung separat aufzulegendem  Lastübertragungselement aus Elastomer, einschl. Steigbügel DIN 19555, Form B, Steigmaß: 250 mm.
Ausführung: Edelstahlvollkern mit Kunststoffummantelung.
Menge: 4,000 St

**1.8.200 Schachtring mit Muffe SR-M 1000 x 750**
Schachtring mit Muffe DIN EN 1917 DIN 4034-1 Typ:
'2'

SR-M  1000 x 750
mit werkseitig integrierter Dichtung aus Elastomeren nach DIN EN 681-1 und DIN 4060 als Kompressionsdichtung zur Bauteilverbindung und im Zuge der Bauausführung separat aufzulegendem  Lastübertragungselement aus Elastomer, einschl. Steigbügel DIN 19555, Form B, Steigmaß: 250 mm.
Ausführung: Edelstahlvollkern mit Kunststoffummantelung.
Menge: 2,000 St

**1.8.210 Schachtring mit Muffe SR-M 1000 x 500**
Schachtring mit Muffe DIN EN 1917 DIN 4034-1 Typ:
'2'

SR-M  1000 x 500
mit werkseitig integrierter Dichtung aus Elastomeren nach DIN EN 681-1 und DIN 4060 als Kompressionsdichtung zur Bauteilverbindung und im Zuge der Bauausführung separat aufzulegendem  Lastübertragungselement aus Elastomer, einschl. Steigbügel DIN 19555, Form B, Steigmaß: 250 mm.
Ausführung: Edelstahlvollkern mit Kunststoffummantelung.
Menge: 4,000 St

**1.8.220 Schachthals mit Muffe SH-M 1000/625 x 600**
Schachthals mit Muffe DIN EN 1917, DIN  4034-1 Typ:
'2'

SH-M 1000/625 x 600
mit werkseitig integrierter Dichtung aus Elastomeren nach DIN EN 681-1 und DIN 4060 als Kompressionsdichtung zur Bauteilverbindung
einschl. Steigbügel DIN 19555, Form B, Steigmaß: 250 mm. Ausführung: Edelstahlvollkern mit Kunststoffummantelung.
Menge: 6,000 St

**1.8.230 Schachthals mit Muffe SH-M 1000/625 x 850**
Schachthals mit Muffe DIN EN 1917, DIN  4034-1 Typ:
'2'

SH-M 1000/625 x 850
mit werkseitig integrierter Dichtung aus Elastomeren nach DIN EN 681-1 und DIN 4060 als Kompressionsdichtung zur Bauteilverbindung
einschl. Steigbügel DIN 19555, Form B, Steigmaß: 250 mm. Ausführung: Edelstahlvollkern mit Kunststoffummantelung.
Menge: 2,000 St

**1.8.240 Auflagering AR-V 625 x 60/80/100**
Auflagering DIN EN 1917, DIN V 4034-1, Typ:
'2'

AR-V  625 x 60/80/100.
Menge: 9,000 St

**1.8.250 Zulage für Abwinklung KS 3 bis KS 5**
Zulage für Abwinklung im Schacht KS 3 bis KS 5.
Menge: 3,000 St

**1.8.260 Selbstnivellierende Schachtabdeckung mit Be-Gu-Deckel DN 600, Einbau in Asphaltfläche**
Einwalzbare selbstnivellierende Schachtabdeckung Klasse D 400 Form C (mit dämpfender Einlage im Rahmen und Deckel) nach DIN 19584mit Lüftungsöffnungen incl. integrierter Aufnahmebuchse für eine Haltestange zum oberflächenbündigen Einbau in
bituminöse Fahrbahnbeläge.
Lichte Weite mind. 600 mm,
Einbauhöhe von140 mm bis max. 230 mm.
Rahmen aus Gusseisen, hochziehbar, rund mit
vier innenliegenden Taschen zum Einhängen eines
Schmutzfängers nach DIN 1221,
kompatibel zum Deckel DIN 19584, mit Adapterring
aus Gusseisen oder Stahl, passend zu Schächten
DIN  4034-1.
Deckel aus Gusseisen mit Beton, Gewicht ca. 90 kg.
Menge: 5,000 St

**1.8.270 Schachtabdeckung Klasse D, Einbau in Pflasterfläche**
Schachtabdeckung  Klasse D400, Form C (mit dämpfender Einlage im Rahmen und Deckel);  incl. integrierter Aufnahmebuchse für eine Haltestange.
Rahmen und Deckel  aus Gußeisen und Beton. Rund mit Lüftungsöffnung nach DIN 19584 Teil 1 und Teil 2.
lichte Weite: 600 mm
Menge: 16,000 St

**1.8.280 Zulage zur Position Schachtabdeckungen Pflasterfläche, Verschiebesicherung**
Zulage zur Position Schachtabdeckungen. Verschiebesicherung mittels bit. Tragdeckschicht um die gesetzten Schachtabdeckungen herstellen. Dient der Lagesicherung während der Hochbauarbeiten des Quartier Rauental.
Bituminöse Randverstärkung Aufbaustärke 15 cm.
Bit. Material ist im Titel 12 enthalten.
Menge: 16,000 St

**1.8.290 Schachtabdeckung Klasse B, Einbau in Grünfläche**
Schachtabdeckung  Klasse B 125 für Gehwege und vergleichbare Flächen. Rahmen und Deckel  aus Gußeisen und Beton, rund mit Lüftungsöffnungen gem. DIN EN 124
Lichte Weite: mind. 600 mm
Menge: 1,000 St

**1.8.300 Schmutzfänger DN 625**
Schmutzfänger DIN 1221 für Schachtabdeckungen.DN 625
Menge: 22,000 St

**1.8.310 Schacht-Dichtheitsprüfung DN 1000 KR 1, KR 2, KR 3, KR 4, KR 5, KR 6, KR 7, KR 8, KR 9, KR 11, KR 13 und KR 14**
Schacht-Dichtheitsprüfung nach DIN EN 1610 in Verbindung mit DWA-A 139 aus Beton, DN
'1000'
mit Zu- und Ablauf.
Einschl. aller erforderlichen Geräte (Absperrelemente incl. Sicherungen)
Wasserhaltung auf-/abbauen und betreiben
Verfahren W, Wasser liefern und schadlos beseitigen.
Zulauf: DN
'300'
Ablauf: DN
'300'
Tiefe: bis
'3,40' m
Es handelt sich um die Schächte mit der Nummer
'KR 1, KR 2, KR 3, KR 4, KR 5, KR 6, KR 7, KR 8, KR 9,
KR 11, KR 13 und KR 14'
Menge: 12,000 St

**1.8.320 Schacht-Dichtheitsprüfung DN 1000 KR 10**
Schacht-Dichtheitsprüfung nach DIN EN 1610 in Verbindung mit DWA-A 139 aus Beton, DN
'1000'
mit Zu- und Ablauf und seitlichem Zulauf.
Einschl. aller erforderlichen Geräte (Absperrelemente incl. Sicherungen)
Wasserhaltung auf-/abbauen und betreiben
Verfahren W, Wasser liefern und schadlos beseitigen.
Zulauf:  DN
'300'
seitl. Zulauf:  DN
'300'
Ablauf:  DN
'300'
Tiefe: bis
'1,76' m
Es handelt sich um den Schacht mit der Nummer
'KR 10'
Menge: 1,000 St

**1.8.330 Schacht-Dichtheitsprüfung DN 1000 KR 12 und KR 15**
Schacht-Dichtheitsprüfung nach DIN EN 1610 in Verbindung mit DWA-A 139 aus Beton, DN
'1000'
mit Ablauf.
Einschl. aller erforderlichen Geräte (Absperrelemente incl. Sicherungen)
Wasserhaltung auf-/abbauen und betreiben
Verfahren W, Wasser liefern und schadlos beseitigen.
Ablauf: DN
'300'
Tiefe: bis
'1,93' m
Es handelt sich um die Schächte mit der Nummer
'KR 12 und KR 15'
Menge: 2,000 St

**1.8.340 Schacht-Dichtheitsprüfung DN 1000 KS 1a bis KS 6**
Schacht-Dichtheitsprüfung nach DIN EN 1610 in Verbindung mit DWA-A 139 aus Beton, DN
'1000'
mit Zu- und Ablauf.
Einschl. aller erforderlichen Geräte (Absperrelemente incl. Sicherungen)
Wasserhaltung auf-/abbauen und betreiben
Verfahren W, Wasser liefern und schadlos beseitigen.
Zulauf: DN
'300'
Ablauf: DN
'300'
Tiefe: bis
'3,32' m
Es handelt sich um den Schacht mit der Nummer
'KS 1a bis KS 6'
Menge: 7,000 St

**1.8.350 Schacht-Dichtheitsprüfung DN 1000 KS 7**
Schacht-Dichtheitsprüfung nach DIN EN 1610 in Verbindung mit DWA-A 139 aus Beton, DN
'1000'
mit Ablauf.
Einschl. aller erforderlichen Geräte (Absperrelemente incl. Sicherungen)
Wasserhaltung auf-/abbauen und betreiben
Verfahren W, Wasser liefern und schadlos beseitigen.
Ablauf: DN
'300'
Tiefe: bis
'2,00' m
Es handelt sich um den Schacht mit der Nummer
'KS 7'
Menge: 1,000 St

#### Abschnitt 1.9 RW- Einleitung Mosel

**1.9.10 Steinschüttung neues Gewässerbett**
Steinschüttung neues Gewässerbett
Steinschüttung aus Wasserbausteinen, Grauwacke, ungesiebtes Bruchsteinmaterial, Steingröße ca. 63 bis 180 mm, auf Sohle und Böschung des neuen Gewässerbettes in einer Stärke von 40 cm einbauen. Böschungsneigung 1: 2
Abgerechnet wird nach Lieferscheinen
Menge: 60,000 t

**1.9.20 Füllboden liefern und einbauen**
Verdichtungsfähiger geeigneten Boden als Füllboden nach besonderer Anordnung des AG und den Forderungen der DIN 18196 liefern, in Böschung einbauen und verdichten.
Material:  gemischtkörniges Bodensubstrat (kiesig, schwach schluffiger Sand)
Körnung: 0- 20 mm
Dicke: 25 cm
Verdichtungsgrad Dpr >= 95 %
Abgerechnet wird nach Abtragsprofil, abzüglich eventueller Teilfüllung.
Die Lieferung ist durch Wiegescheine zu belegen.
Recycling ist nicht zugelassen.
Menge: 15,000 m3

**1.9.30 Geotextil als Naturvlies liefern und verlegen**
Geotextil als Naturvlies liefern und verlegen
Naturvlies aus z.B. Schilf, Jute oder Kokos als Trennung zwischen anstehendem Erdreich und der neuen Auslaufsohle liefern und verlegen.
Überlappungsbreite 15 cm
Masse 300 g/m²
Menge: 30,000 m2

**1.9.40 Kies- Sand, Körnung 0/32 mm, Einstreu**
Kies- Sand, Körnung 0/32 mm, liefern und als Einstreu auf Steinschüttung aus Wasserbausteinen einbauen.
Menge: 60,000 t

**1.9.50 Oberboden abtragen und entsorgen**
Oberboden DIN 18320 abtragen und entsorgen, aus Grünflächen einschl. Vegetationsdecke in vorh. Dicke. Unrat vorher und während der Arbeiten aussondern und beseitigen. Abgerechnet werden Einzelflächen mit gemittelter Aushubtiefe.gemittelter Aushubtiefe.
Abtragsdicke i.M.
'20' cm
Menge: 5,000 m3

**1.9.60 Oberboden auftragen, Böschung**
Oberboden auftragen, Böschung
Gelagerten Oberboden laden, fördern und auf Böschungsflächen des neuen Gewässers auftragen. Einbau in Kleinflächen.
Auftragsdicke: 15 cm
Einbaubreite ca: 4,50 m
Geländeneigung: 1: 2
Mengenermittlung nach Aufmaß an der Auftragsfläche
Menge: 10,000 m2

**1.9.70 Feinplanum für Rasensaatflächen, Böschung**
Feinplanum für Rasensaatflächen auf Böschung herstellen.
Die Flächen sind so herzustellen, dass nachträgliche Setzungen vermieden werden. Steine, Unrat und Fremdkörper ab 3 cm Durchmesser und Pflanzenteile ablösen. Anfallendes Material aufnehmen und entsorgen.
Böschungsneigung 1: 2 gemäß Plan C- 7
Menge: 10,000 m2

**1.9.80 Aussaat von Rasen, Böschung**
Aussaat von Rasen Saatgutmenge 25 g/m2 Regel-Saatgut-mischung für Landschaftsrasen nach DIN 18917.
Menge: 10,000 m2

**1.9.90 Oberboden überhöht auftragen, Leinpfad**
Oberboden auftragen, Gewässerböschung
Gelagerten Oberboden laden, fördern und auf Böschungsflächen des neuen Gewässers auftragen. Einbau in Kleinflächen.
Auftragsdicke: 15 cm
Einbaubreite ca: 4,50 m
Geländeneigung: 1: 2
Mengenermittlung nach Aufmaß an der Auftragsfläche
Menge: 10,000 m2

**1.9.100 Feinplanum für Rasenflächen, Leinpfad**
Feinplanum für Rasensaatflächen auf Gewässerböschung herstellen.
Die Flächen sind so herzustellen, dass nachträgliche Setzungen vermieden werden. Steine, Unrat und Fremdkörper ab 3 cm Durchmesser und Pflanzenteile ablösen. Anfallendes Material aufnehmen und entsorgen.
Böschungsneigung 1: 2 gemäß Plan C- 7
Menge: 10,000 m2

**1.9.110 Auslegen von Fertigrasen (Rollrasen) im Leinpfad**
Fertigrasen (Rollrasen) liefern, verlegen und walzen auf die vorbereitete Planie.
Qualität: Anzucht auf sandbasiertem Boden, frei von Steinen und Unkraut. Zusammensetzung aus mind. 3 Poa pratensis und 2 Lolium perenne Sorten (Bewertung mind. 8 und 9 des Bundessortenamtes).
Projektive Bodendeckung: Mindestens 95 % nach DIN EN 12231.
Sodendicke: 25 mm, Nennschäldicke +/- 3 mm.
Maße: Rollenformat ca. 1,20 m Breite (oder Standardmaß 40-50cm Breite).
Fremdgräseranteil: Max. 2 %.
pH-Wert: 5,5 bis 7.
Leistung: Liefern, Verlegen im Verband, Kanten schneiden, Anwalzen.
Pflege: Einmaliges, durchdringendes Einwässern nach Verlegung, bis der Boden durchfeuchtet ist.
Menge: 30,000 m2

**1.9.120 Vorhandene Wasserbaustein aufnehmen und seitlich lagern**
Vorhandene Wasserbaustein/ Steinschüttung aus Wasserbausteinen, Grauwacke mit geeignetem Anbaugerät aus der Moseluferböschung aufnehmen und seitlich zum Wiedereinbau lagern.
Steingröße bis 500x500x400 mm.
Menge: 25,000 t

**1.9.130 Befestigung Moselufer wieder herstellen**
*** Pauschalposition
Befestigung Moselufer aus vorhandenen Wasserbausteinen herstellen. Seitlich gelagerte Wasserbausteine um den Auslaufstein anordnen und Böschung sichern.
Menge: 1,000 psch

#### Abschnitt 1.10 Wasserhaltung RW- Einleitung Mosel

**1.10.10 Pumpe mit E-Motor**
Pumpe mit E-Motor für Wasserhaltung im Pumpensumpf einbauen, betreiben und ausbauen. Einschl. Abflussleitungen zum Vorfluter.
Fördermenge bis
'90 m³/h'

Förderhöhe bis
'2,00 m'
Menge: 40,000 h

**1.10.20 Sandsäcke vorhalten**
Sandsäcke vorhalten um eventuell eindringendes Moselwasser temporär abzuhalten.
Sandsäcke gefüllt, liefern, seitlich lagern, einbauen und entfernen.
Menge: 15,000 St.

**1.10.30 Absperrblase vorhalten, DN 300**
Absperrblase vorhalten, DN 300, um das Eindringen des Flusswassers in die neu verlegte Rohrleitung DN 300 SB zu verhindern.
Absperrblase liefern, vorhalten, einsetzen und entfernen
Menge: 1,000 St.

#### Abschnitt 1.11 Hausanschlussleitungen/ Straßenentwässerung/ Notüberläufe

*Hinweis: Hinweis zu den Anschlussleitungen*
Hinweis zu den Anschlussleitungen

Anschlussleitungen sind Kanäle vom öffentlichen
Straßenkanal bis zur Grundstücksgrenze.
Jeder Anschluss ist separat abzurechnen. Zur
Dokumentation zu den Aufmaßen je Anschluss 2 Bilder
beizufügen aus denen die verwendeten Rohre, Formstücke
und Verbindungselemente
zu erkennen sind. Sämtliche Leistungen sind mit Bilder
zu dokumentieren.

Bei einer Trennkanalisation ist für den
Schmutzwasseranschluss die Farbe Braun, für den
Regenwasseranschluss die Farbe Blau für die
Anschlussleitungen zu wählen.

Bei einer Mischwasserkanalisation ist die Farbe Braun
für den Hauptanschluss zu wählen. Wenn Regenfallrohre
bei einem solchen Kanalsystem einen eigenen Anschluss
im Hauptkanal erhalten, ist die Farbe der
Anschlussleitung in der Farbe Blau auszuführen, um
diesen bei einer Kamerabefahrung eindeutig zuordnen zu
können.

Fehlende Positionen die zur Ausführung benötigt werden
sind im Gesamtleistungsverzeichniss enthalten und
werden über dieses abgerechnet.
Die BE wird anteilig über die Anzahl der Hausanschlüsse
abgerechnet.

**1.11.10 Einrichten, Vorhalten und Räumen der Baustelle**
*** Pauschalposition
Einrichten, Vorhalten und Räumen der Baustelle für
sämtliche zusätzlich zum Hauptkanal-LV in der
Leistungsbeschreibung aufgeführten Leistungen.
Menge: 1,000 psch

**1.11.20 Hausanschluss einmessen und dokumentieren**
Abzweig/Anbohrung, Bögen und Rohrende/Umbindung nach
Lage & Tiefe auf Grenzpunkte oder neue Schächte
einmessen.
Es sind den Aufmaßen je Anschluss 2 Bilder beizufügen
aus denen die verwendeten Rohre, Formstücke und
Verbindungselemente zu erkennen sind.
Menge: 20,000 St

**1.11.30 Grabenabsturzsicherung**
Grabenabsturzsicherung (Baken, Schutzzaun,
Warnleuchten) für die Absicherung der
Kanalhausanschlussgräben und der Baugruben gegen
Abstürzen von Personen aufstellen, vorhalten, warten,
umsetzen entsprechend Baufortschritt und beseitigen.
Länge der Hausanschlüsse: 2,00m - 5,00m
Menge: 20,000 St

**1.11.40 Straßenhilfsbrücke über Hausanschlussgraben**
Straßenhilfsbrücke aus Stahlverlegeplatten für
öffentlichen Verkehr in Fahrbahnhöhe aufstellen,
vorhalten, warten, und zurückbauen entsprechend
Baufortschritt.
Ausführung nach Wahl des AN mit
Schutzgeländer. Für Brückenklasse 300 DIN 1072.
Nutzbreite: bis 3,00 m.
Länge:  bis 5,00  m.
Verlegeplatten bleiben im Eigentum des AN.
Menge: 2,000 St

*Hinweis: Hinweis zu den Erdarbeiten*
Hinweis zu den Erdarbeiten
-------------------------------------------------------------------------------
Beim Aushub von Böden in Bereichen von belasteten Straßenoberlächen mit belastetem Unterbau ist besonders darauf zu achten, dass bei Nachschachtungsarbeiten keine belasteten Teile mit unbelasteten Material vermischt werden. Verunreinigungen von unbelasteten Böden, die auf unsachge-mäße Behandlung und Durchführung der Erd- und Aushubarbeiten zurückzuführen sind, gehen zu Lasten des AN und werden  n i c h t  durch den AG übernommen. Um einen kraftschlüssigen Verbau der Baugruben und Leitungsgräben zu erzielen, ist die vorh. Schwarzdecke entsprechend den vorgegebenen Grabenbreiten der Stadtentwässerung anzuschneiden und aufzunehmen. Nach dem Einbau der ungebundenen Tragschichten sind die vorhandenen Asphaltschichten um das Maß der Auflockerung der Randzonen gem. ZTV A-StB 12 zurückzunehmen.
Der AG veranlasst, wenn erforderlich,  die Entnahme und Analyse von Bodenproben und übernimmt auch die hieraus resultierenden Kosten, wenn sich im Zuge der Erdarbeiten Abweichungen zu den Erkenntnissen des vorliegenden Baugrundgutachtens ergeben. Die Verwendung von mineralischen Ersatzbaustoffen und Gemischen wird im Bereich der Wasserschutzzone I nicht zugelassen.
In der Wasserschutzzone II dürfen mineralische Ersatzbaustofffe und Gemische nach BM-O, BG-O,SKG, GS-O sowie Gemische der v.g.  mineralischen Ersatzbaustoffen eingebaut werden.
In der Wasserschutzzone III A darf der Einbau von mineralischen Ersatzbaustoffen nur in der jeweils zulässigen  Einbauweise nach den Anlagen 2 und 3 der EBV erfolgen. Darüberhinaus die Einbaukriterien  der TR Boden eingehalten sind.
Hinweise zum Zulassungsverfahren und vertraglichen Auswirkungen bei der Verwendung von RCL-Materialien siehe ZTV „Zustand von Baustoffen und Bauteilen“
Technische Vorbemerkungen zur mechanischen Bodenverbesserung:
Die im bestehenden Altkanalgraben/im Bereich der Kanaltrasse anstehenden Böden der Verdichtbarkeitsklassen V2 und V3 sind im natürlichen Zustand nicht zum Wiedereinbau als Kanalgrabenverfüllung geeignet. Der Baugrunduntersuchungs- bericht des Büro IM Geo vom 22.05.2026 wird zur Verfügung gestellt und wird Vertragsbestandteil.
Die mechanische Bodenverbesserung sieht die Aufwertung der im Kanalgraben anstehenden Böden zu einem tragfähigen, gut verdichteten Erdbaustoff vor. Die Aufwertung erfolgt durch das gezielte und dosierte Zumischen von Stützkorn aus geeigneten Materialien. Die bodenmechanische Aufbereitung des mineralischen Ersatzbaustoffes ist einer  zertifizierten Aufbereitungsanlage nach § 52 KrW/AbtG durchzuführen. Der mineralische Ersatzbaustoff ist güteüberwacht herzustellen. Ein Konzept zur Durchführung der mechanischen Aufbereitung ist dem AG mind. 10 Arbeitstage vor Baubeginn zur Prüfung und Zustimmung vorzulegen.
Bodenmechanische Anforderungen: Verformungsmodul Ev2>45 MN/m2, Ev2/Ev1<2,2, Proctordichte Dpr>97 %, Wasserdurchlässigkeitsbeiwert kf<1x10E-6 m/s bei Dpr>97 %

Hinweis zu den Verdichtungsarbeiten:
Bei sämtlichen Verdichtungsarbeiten, die im Rahmen der Maßnahme anfallen, ist auf den Einsatz von geeigneten Verdichtungsgeräten zu achten, so dass die Grenzwerte gemäß DIN 4150-3 zum Schutz von angrenzenden baulichen Anlagen nicht überschritten werden.

*Hinweis: Hinweis zu Verbauarbeiten*
Hinweis zu Verbauarbeiten
 ----------------------------------------------------
Die Verbauart kann vom AN eigenständig gewählt werden.
Alle Leistungen umfassen auch die Lieferung der
dazugehörenden Stoffe und Bauteile einschl. Abladen und
Lagern auf der Baustelle, wenn in der
Leistungsbeschreibung nichts anderes vorgeschrieben
ist. Bei Ausführung der Verbauarbeiten abschnittsweise
ist die Zwischenlagerung der mehrfach zu
verwendenden Materialien einzurechnen. Durch vorhandene
Versorgungsleitungen oder sonstige Einbauten können im
Grabenbereich großflächige Verbauelemente nur in
Verbindung mit Kammerdielen, Spundbohlen oder
klassischem Holzverbau eingesetzt werden. Für den
Einbau der tragenden Verbauelemente wird bindend die
Verwendung von Geräten vorgeschrieben, die einen
geräusch- und erschütterungsarmen Einbau garantieren.
Falls sich der AN für Verbauarbeiten mit Rammen
entscheidet sind Explosionsrammen ausgeschlossen.
Schäden an Anlagen Dritter im Bereich der Verbauwände
wie an Gebäuden, innen wie außen, Zäunen, Gartenmauern,
Einfahrten etc., aufgrund vom Rammarbeiten, bzw. der
gewählten Verbauart werden vom Auftraggeber nicht
anerkannt. Die Kosten zur Beseitigung trägt der
Auftragnehmer.
Eventuelles Umrüsten von Geräten auf ein anderes
Verbausystem während der Verbauarbeiten ist
einzurechnen. Wird z.B. bei Einsatz eines
Elektrorüttlers mit Haltebagger und
Aggregat die Grenze dieser Einbauart erreicht, die
Bohle bzw. der Träger sind noch nicht voll planmäßig
niedergebracht, so ist ein anderes Einbaugerät zu
wählen, z.B. ein hydraulisch betriebener Rüttler, oder nur auf Anweisung der Bauleitung,
ein kompressorbetriebener Schnellschlaghammer etc. Die
Gestellung der Geräte hierzu, sowie deren Vorhaltung,
muss für die Baustellenabwicklung ohne Störung
erfolgen. Kosten hierzu
werden nicht gesondert vergütet. Unterbrechungen
und Ausfallstunden der Rammung aufgrund von begründeten
Anweisungen der Bauleitung, bei Kreuzungen vorhandener
Leitungen oder Antreffen von Rammhindernissen werden
nicht gesondert vergütet. Die Baustelleneinrichtung und
Räumung für den Verbau ist in den Titel 1
"Baustelleneinrichtung, Verkehrsführung" einzurechnen.
Sollten über der Straße hängende Beleuchtungskörper
umgehängt werden oder müssen
Ausleger von Lichtsignalanlagen entfernt oder in ihrer
Lage verändert werden, hat sich der AN direkt an den
zuständigen Energieträger zu wenden. Kosten der
Umhängung oder Änderung werden nicht gesondert
vergütet. Erschwernisse beim Einbau der Rohre unterhalb
der Steifen und Gurtungen, besonders in vorgenannten
Verbaubereich, sind einzurechnen.
Die statische Berechnung sowie die zugehörigen
Konstruktionspläne sind vor Baubeginn der
Verbauarbeiten geprüft zur Genehmigung vorzulegen. Alle
Ausgangswerte für die statische Berechnung sind den
"Bodenmechanischen Untersuchungen" zu entnehmen.
Schleppverbau wird nicht zugelassen.

**1.11.50 Gräben ausheben und in Mieten lagern**
Gräben für Anschlussleitungen profilgerecht ab Gelände ausheben und in Mieten lagern.

Massen sind auf dem Gelände, an einer vom AG benannten Stelle, in Mieten zu lagern.

Transportweg max.: 120 m

Abgerechnet wird nach den entsprechenden Abtragsprofilen.

Baugrunderkundung des  Büro
'IM Geo' vom
'22.05.2026'

Art des Bodens:
'SU, SU*, UL, GU, OH'
Schicht:
'1'
Homogenbereich:
'LB 2'
Anteil Homogenbereich LB 2  100 %

Aushubtiefe von
'-0,00 m' bis
'-0,50 m'

Aushubbreite bis
'1,20 m'
Menge: 25,000 m3

**1.11.60 Gräben ausheben, Boden seitl. lagern und wiedereinbauen**
Gräben für Aschlussleitungen profilgerecht ab Gelände ausheben, Boden seitlich lagern und wieder einbauen.

Überschussmassen sind auf dem Gelände, an einer vom AG benannten Stelle, in Mieten zu lagern.

Transportweg max.: 120 m

Abgerechnet wird nach den entsprechenden Abtragsprofilen.

Baugrunderkundung des  Büro
'IM Geo' vom
'22.05.2026'

Art des Bodens:
'GW, GI, SU, SU*, SI, SW, UL'
Schicht:
'3 und 4'
Homogenbereich:
'LB 1, LB 3'
Anteil Homogenbereich LB 1  ca. 80 %
Anteil Homogenbereich LB 3  ca.  20 %

Aushubtiefe von
'-0,50 m' bis
'-3,00 m'

Aushubbreite bis
'1,20 m'
Menge: 90,000 m3

**1.11.70 Verbau nach DIN 4124**
Verbau nach DIN 4124 in Kombination mit DIN 18303,
lückenloser und kraftschlüssiger Verbau für Baugruben
und Leitungsgraben im Absenkverfahren mittels
randgestützten Verbauboxen nach DIN EN 13331.
Verbau ausführen und nach Herstellung der Einbauten mit
dem Zufüllen fortschreitend zurückbauen.
Lichte Breite des Grabens/ der Baugrube: 1,20m
Tiefe: von 1,75m bis 3,00m
Menge: 50,000 m2

**1.11.80 Boden ausheben unter Grabensohle---**
Nicht tragfähiger Boden in allen Tiefen unterhalb der
Grabensohle ausbauen.
Menge: 10,000 m3

**1.11.90 Rohrleitung zur Weiterverlegung freilegen**
Rohrleitungen zur Weiterverlegung freilegen. Zulage zu
den Aushubpositionen, wenn Hausanschluss- und
Straßenablaufleitungen durch den Bauablauf in 2 Abschnitten
hergestellt werden müssen.
Die Pos. beinhaltet die Erschwernisse für Sicherung,
Aushub und Freilegung der bereits verlegten
Rohrleitungen
aus Rohren DN 150 bis DN 250.
Menge: 13,000 St

*Hinweis*

**1.11.100 Anschlussleitungen aus PVC-U SN 10 DN 160**
Anschlussleitung verlegen, Hochlast-Kanalrohr,
wandverstärkt aus PVC-U SN 10 vollwandig, nicht
kerngeschäumt,
nach DIN EN 1401-1. Ringsteifigkeit SN: >10 KN/m2.
Mit Steckmuffe und ML-Sicherheitsdichtsystem
nach DIN V19534, höhen- und fluchtgerecht auf
vorhandenes Auflager in vorhandene Gräben
für Anschlusskanäle verlegen.
Farbe: braun (SW-Anschlüsse)
Verlegetiefe bis 3,00 m
DN: 160
Einschl. aller Rohrschnitte.
Menge: 25,000 m

**1.11.110 Anschlussleitungen aus PVC-U SN 10 DN 160**
Anschlussleitung verlegen, Hochlast-Kanalrohr,
wandverstärkt aus PVC-U SN 10 vollwandig, nicht
kerngeschäumt,
nach DIN EN 1401-1. Ringsteifigkeit SN: >10 KN/m2.
Mit Steckmuffe und ML-Sicherheitsdichtsystem
nach DIN V19534, höhen- und fluchtgerecht auf
vorhandenes Auflager in vorhandene Gräben
für Anschlusskanäle verlegen.
Farbe: blau (Notüberläufe + Straßenentwässerung)
Verlegetiefe bis 3,00 m
DN: 160
Einschl. aller Rohrschnitte.
Menge: 25,000 m

**1.11.120 Zulage zum PVC-U-Rohr für KGUSM Steinzeugmuffe DN 160**
Zulage zum PVC-U-Rohr für KGUSM Steinzeugmuffe DN 160
Zulage für Formstücke zu Anschlussleitung verlegen.
KGUSM für Übergang von Steinzeug-Abzweig auf
PVC-U-Rohr, wandverstärkt.
SN: '10'

DN: '160'
Menge: 8,000 St

**1.11.130 Zulage zum PVC-U-Rohr für Bögen DN 160, braun**
Zulage für Formstücke zu Anschlussleitung verlegen.
Bögen KGB passend zu den Rohren
PVC_U. wandverstärkt.
Bögen in allen Gradzahlen.
Farbe: braun
SN:  10
DN:  160
Menge: 10,000 St

**1.11.140 Zulage zum PVC-U-Rohr für Bögen DN 160, blau**
Zulage für Formstücke zu Anschlussleitung verlegen.
Bögen KGB passend zu den Rohren
PVC_U. wandverstärkt.
Bögen in allen Gradzahlen.
Farbe: blau
SN:  10
DN:  160
Menge: 10,000 St

**1.11.150 Zulage zum PVC-U-Rohr für Muffenstopfen**
Zulage für Formstücke zu Anschlussleitung verlegen.
Muffenstopfen KGM passend zu den
Rohren PVC_U, wandverstärkt.
SN: '10'

DN/OD: 'bis 150'
Menge: 20,000 St

**1.11.160 Zulage Überschiebemuffe DN 160, braun**
Zulage für Formstücke zu Anschlussleitung verlegen.
Überschiebmuffe KGU passend zu den
Rohren PVC-U, wandverstärkt.
Farbe: braun
SN: '10'

DN '160'
Menge: 5,000 St

**1.11.170 Zulage Überschiebemuffe DN 160, blau**
Zulage für Formstücke zu Anschlussleitung verlegen.
Überschiebmuffe KGU passend zu den
Rohren PVC-U, wandverstärkt.
Farbe: blau
SN: '10'

DN '160'
Menge: 5,000 St

**1.11.180 Rohrauflager für Rohr PVC**
Rohrauflager DIN EN 1610 Bettung Typ 1,
siehe ATV-Arbeitsblatt A 139, Bild  3 (a=10 cm + 1/5
DN, mind. 15 cm)
Sand/Kiesauflager für PVC-U DN 100 bis Rohre DN 200
Auflagerwinkel: 90 Grad
Menge: 50,000 m

**1.11.190 Nachträgliches anbohren eines Stzg-Rohres**
Nachträgliches Anbohren eines Stzg.-Rohres und Einbau
eines Anschlussstutzens für Stzg.-Rohre.
Dichtung mittels Bohrring (B-Ring).
DN des Hauptrohres '250'

DN des Stutzens '160'
Menge: 1,000 St

*Hinweis*

**1.11.200 Verdichtungsfähiges Füllmaterial**
Verdichtungsfähiges Füllmaterial nach DIN EN 1610 zur
Verfüllung der Leitungszone liefern und einbauen.
Einbetten der Rohre bis 30 cm über Rohrscheitel.
Die Lieferung ist durch Wiegescheine zu belegen.
Menge: 30,000 m3

**1.11.210 Bodenaustausch unter Grabensohle**
Bodenaustausch unter Grabensohle
Geeigneten Boden nach DIN EN 1610 liefern und unter
Auflagersohle einbauen und verdichten. Schichtstärke
nach der Verdichtung 30 cm.
Material: Körnung der Größe 0 bis 64 mm.
Die Abrechnung erfolgt nach anerkannten Lieferscheinen.
Menge: 10,000 m3

**1.11.220 Rohrende kennzeichnen**
Rohrende kennzeichnen
Rohrende auf dem Grundstück deutlich und dauerhaft mit langem Kantholz (Länge: 2,00 m - 5,00 m) kennzeichnen, markieren und bezeichnen. Das Kantholz mit der Unterkante auf Höhe Anschlusssohle stellen.
Menge: 20,000 St

**1.11.230 Dichtheitsprüfung Anschlussleitungen vom Hauptkanal**
Dichtheitsprüfung  Anschlussleitungen vom Hauptkanal
Dichtheitsprüfung  einer Anschlussleitung nach DIN EN
1610 in Verbindung mit DWA A 139 mit Luft (Verfahren LC
oder LD) oder mit Wasser. Während der Prüfung ist ein
Druckschreiber anzuschließen. Der Prüfvorgang sowie die
Ergebnisse sind zu protokollieren und dem AG vom Prüfer
unterschrieben zu übergeben.
Die Prüfung erfolgt vom Hauptkanal aus.
Dimension Hauptkanal:
DN 300 bis DN 500, Haltungslänge bis 60,00 m.
Dimension Anschlussleitung:
DN 110 bis DN 200, mit Einzellängen bis zu 10,00 m
In die Position sind die Ab- und Abfahrten, das
Bedienpersonal, alle Umrüst- und Umsetzarbeiten, sowie
sämtliche Nebenarbeiten, Geräte und Betriebsstoffe
einzurechnen.
Menge: 20,000 St

#### Abschnitt 1.12 Tragschicht, Pflaster, Mutterboden und Borde

**1.12.10 Asphalttragdeckschicht aus AC 16 TD herstellen für Lagesicherung Schachtdeckel in Handeinbau**
Asphalttragdeckschicht aus Asphalttragdeckschichtmischgut AC 16 TD entsprechend den ZTV Asphalt-StB 07/13 herstellen.
In Verkehrsflächen der Belastungsklasse
'0,3'

Einbaudicke = 15 cm -einschichtiger Aufbau.
Bindemittel = 70/100.
Aufhellungsgestein = 20% Quarzit in der Groben Gesteinskörnung.
Grobe Gesteinskörnung = Kategorie C 90/1, Feine Gesteinskörnung = Fließkoeffizient Kategorie E CS 35
Mindestanteil 35 M.-v.H.
Fremdfüller = Kalksteinfüller Kategorie CC 90.
Menge: 200,000 m2

**1.12.20 Asphalttragdeckschicht aus AC 16 TD herstellen, Zufahrtsstraße**
Asphalttragdeckschicht aus Asphalttragdeckschichtmischgut AC 16 TD entsprechend den ZTV Asphalt-StB 07/13 herstellen.
In Verkehrsflächen der Belastungsklasse
'0,3'

Einbaudicke = 15 cm -einschichtiger Aufbau.
Bindemittel = 70/100.
Aufhellungsgestein = 20% Quarzit in der Groben Gesteinskörnung.
Grobe Gesteinskörnung = Kategorie C 90/1, Feine Gesteinskörnung = Fließkoeffizient Kategorie E CS 35
Mindestanteil 35 M.-v.H.
Fremdfüller = Kalksteinfüller Kategorie CC 90.
Menge: 180,000 m2

**1.12.30 Planum herstellen Zufahrtstraße**
Planum nach ZTV E-StB 17 profilgerecht herstellen einschl. verdichten des Untergrundes.
Die Standfestigkeit ist im Rahmen der Eigenüberwachung nachzuweisen. Geforderter Ev2>=  45 MN/m².
Menge: 180,000 m2

**1.12.40 Schottertragschicht herstellen Zufahrststraße**
Schottertragschicht als Frostschutzschicht aus gebrochenen Mineralstoffen(Brechsand-Splitt-Schottergemisch), güteüberwacht nach TL Gestein - StB 04/18 und gem. den Anforderungen der ZTV Beton-StB 07, TL Beton-StB 07, ZTV Asphalt-StB 07, TL Asphalt-StB 07, ZTV SoB-StB 20,sowieTL SoB-StB 20.
Einbau in Fahrbahn und Nebenflächen der Belastungsklassen gem. Regelquerschnitt.
Verdichtungsanforderung: Dpr>103 %, Ev2/Ev1 < 2,2
Körnung 0/32 bis 0/56 mm.
Toleranz zur profigerechten Lage: +/- 2 cm.
Abgerechnet wird nach Auftragsprofilen.
Schichtdicke (verdichtet):
'35'
cm
Die Lieferung ist durch Wiegescheine zu belegen.
Menge: 65,000 m3

**1.12.50 Bordsteine aus Beton**
Bordsteine aus Beton DIN 483, einschichtig. Zuschlag an gebrochenem Hartgestein als Hochbord verlegen. Betonbettung mit Rückenstütze 15 cm. C 16/20, X0
Einschließlich Dehnungsfugenausbildung gem. DIN 18318.
Abmessung:
'6/25'

Steinlänge:  1,00 m
einschl. aller erforderlichen Schnitte.
Menge: 4,000 m

**1.12.60 Borde ausrichten**
Borde ausrichten höhen- und fluchtgerecht als Hochbord nit Rückenstütze. Vorh. Bettung aus Beton und Rückenstütze aus Beton. Borde freilegen und säubern. Ersatzsteine sind vom lager des AG abzuholen.
Nicht verwendbare Stoffe sind entsprechend den einschlägigen Vorschriften und gesetzlichen Vorgaben zu entsorgen. Unterfüllen mit Zementmörtel.
Dicke bis 10 cm.
Einschließlich der erforderlichen Erdarbeiten.
Abmessungen:
'6/25/100'
Menge: 4,000 m

**1.12.70 Planum herstellen für Pflasterfläche**
Planum nach ZTV E-StB 17 profilgerecht herstellen einschl. verdichten des Untergrundes.
Die Standfestigkeit ist im Rahmen der Eigenüberwachung nachzuweisen. Geforderter Ev2>=  45 MN/m².
Menge: 12,000 m2

**1.12.80 Pflaster umpflastern**
Umpflastern von in Sandbettung liegendem Pflaster einschl. Reinigen der Steine. Nicht verwendbare Stoffe sind entsprechend den einschlägigen Vorschriften und gesetzlichen Vorgaben zu entsorgen. Ausführung in Fahrbahnen und Nebenflächen. Pflastern entsprechend der ursprünglichen Ausführung.
Art des Pflasters:
'Beton'
Größe:
'20/11/8 cm'

Dicke des Pflasterbettes: 4 cm.
Menge: 12,000 m2

**1.12.90 Umpflasterungssatz für Schachtabdeckung Klasse B**
Umpflasterungssatz, 8- teilig, für Schachtabdeckung Klasse B
in Grünstreifen liefern und setzen.
Format: 100/100/10
Schachtabdeckung ist in Titel 8 enthalten.
Menge: 1,000 St

**1.12.100 Grünfläche abräumen**
Baugelände abräumen von Aufwuchs mit Stämmen bis 10 cm Durchmesser einschl. Wurzelwerk, von Steinen, Mauerresten, Zäunen, Schutt und Unrat. Das Räumgut wird Eigentum des AN und ist zu beseitigen.
Menge: 20,000 m2

**1.12.110 Oberboden abtragen und entsorgen**
Oberboden DIN 18320 abtragen und entsorgen, aus Grünflächen einschl. Vegetationsdecke in vorh. Dicke. Unrat vorher und während der Arbeiten aussondern und beseitigen. Abgerechnet werden Einzelflächen mit gemittelter Aushubtiefe.gemittelter Aushubtiefe.
Abtragsdicke i.M.
'20' cm
Menge: 10,000 m3

**1.12.120 Oberboden liefern und andecken**
Oberboden DIN 18320 liefern und profilgerecht andecken.
Der aufgebrachte Oberboden ist zu fräsen. Steine und Unrat sind zu entfernen. Abgerechnet wird nach Fläche und gemittelter Auftragsdicke.
Auftragsdicke i.M.
'20' cm
Menge: 10,000 m3

**1.12.130 Feinplanum für Rasensaatflächen**
Feinplanum für Rasensaatflächen herstellen.
Die Flächen sind so herzustellen, dass nachträgliche Setzungen vermieden werden. Steine, Unrat und Fremdkörper ab 3 cm Durchmesser und Pflanzenteile ablösen. Anfallendes Material aufnehmen und entsorgen.
Menge: 50,000 m2

**1.12.140 Aussaat von Rasen**
Aussaat von Rasen Saatgutmenge 25 g/m2 Regel-Saatgut-mischung für Landschaftsrasen nach DIN 18917.
Menge: 50,000 m2

#### Abschnitt 1.13 Stundenlohnarbeiten

**1.13.10 Stundenlohnarbeiten Baufacharbeiter LG 2**
Stundenlohnarbeiten auf Anordnung des AG.
Angeboten wird ein Verrechnungssatz, der
sämtliche Aufwendungen enthält.
Zuschläge für Nacht-, Sonntags- und
Feiertagsarbeit sind jedoch nicht eingerechnet.
Baufacharbeiter (Lohngruppe LG 2)
Menge: 5,000 h

**1.13.20 Stundenlohnarbeiten Bauwerker LG 1**
Stundenlohnarbeiten auf Anordnung des AG.
Angeboten wird ein Verrechnungssatz, der
sämtliche Aufwendungen enthält.
Zuschläge für Nacht-, Sonntags- und
Feiertagsarbeit sind jedoch nicht eingerechnet.
Bauwerker (Lohngruppe LG 1)
Menge: 10,000 h

**1.13.30 Stundenlohnarbeiten Bagger über 0,4 bis 1,0 m3**
Stundenlohnarbeiten auf Anordnung des AG.
Angeboten wird ein Verrechnungssatz, der
sämtliche Aufwendungen für den
Einsatz enthält, einschl. der Kosten
für das Bedienungspersonal.
Abgerechnet wird nach tatsächlich
geleisteten Arbeitsstunden.
Bagger über 0,4 bis 1,0 m3.
Menge: 5,000 h

**1.13.40 Stundenlohnarbeiten Frontlader luftbereift bis 75 kw**
Stundenlohnarbeiten auf Anordnung des AG.
Angeboten wird ein Verrechnungssatz, der
sämtliche Aufwendungen für den Einsatz
enthält, einschl. der Kosten für das
Bedienungspersonal.
Abgerechnet wird nach tatsächlich
geleisteten Arbeitsstunden.
Frontlader, luftbereift bis 75 kw.
Menge: 5,000 h

**1.13.50 Stundenlohnarbeiten Kompressor bis 10 m3/min**
Stundenlohnarbeiten auf Anordnung des AG
Angeboten wird ein Verrechnungssatz, der
sämtliche Aufwendungen für den Einsatz
enthält, einschl. der Kosten für das
Bedienungspersonal.
Abgerechnet wird nach tatsächlich
geleisteten Arbeitsstunden.
Kompressor bis 10 m3/min.
Menge: 5,000 h

**1.13.60 Stundenlohnarbeiten Bohr- und Abbruchhammer über 20 bis 30 kg**
Stundenlohnarbeiten auf Anordnung des AG
Angeboten wird ein Verrechnungssatz, der
sämtliche Aufwendungen für den Einsatz
enthält, einschl. der Kosten für das
Bedienungspersonal.
Abgerechnet wird nach tatsächlich
geleisteten Arbeitsstunden.
Bohr- und Abbruchhammer über 20 bis 30 kg.
Menge: 5,000 h

**1.13.70 Stundenlohnarbeiten LKW bis 5 t**
Stundenlohnarbeiten auf Anordnung des AG.
Angeboten wird ein Verrechnungssatz, der
sämtliche Aufwendungen für den
Einsatz enthält, einschl. der Kosten
für den Fahrer.
Abgerechnet wird nach tatsächlich
geleisteten Arbeitsstunden.
LKW bis  5 t Nutzlast.
Menge: 5,000 h

**1.13.80 Stundenlohnarbeiten LKW über 5 bis 12 t**
Stundenlohnarbeiten auf Anordnung des AG.
Angeboten wird ein Verrechnungssatz, der
sämtliche Aufwendungen für den
Einsatz enthält, einschl. der Kosten
für den Fahrer.
Abgerechnet wird nach tatsächlich
geleisteten Arbeitsstunden.
LKW über 5 bis 12 t Nutzlast.
Menge: 5,000 h
